# Stadthof Hanau - Bauphase 1
Angebotsaufforderung (GAEB DA XML 3.3, DA83)
Projekt: 11-25...
Währung: EUR
Erstellt mit: GXML Toolbox V3.3 R20220330, ORCA AVA 27 27.00.00, 30.09.2026

## Allgemeine Vorbemerkungen ATV 1
Erläuterung Kalkulationsgrundlagen

Die Stadt Hanau als Bauherr vertreten durch die "Bauprojekt Hanau GmbH" beabsichtigt im Zentrum der Stadt Hanau das als etwa hälftigen Teil einer Blockrandbebauung 1957 errichtete ehemalige Kaufhofgebäude zu revitalisieren.

Im Zuge der Umnutzung des Gebäudes sind als Vorbereitung für zukünftige Vermietungen unter anderem die Umgestaltung des Gebäudezugangs über den dem Gebäude an der Straße "Am Markt" gegenüberliegenden Zugangspavillon erforderlich.

Leistungen, die nicht im Einzelnen beschrieben sind, jedoch aus dem Gesamtverständnis zur vollumfänglichen Leistungserbringung benötigt werden,  sind vom Bieter zu berücksichtigen und einzukalkulieren. Sämtliche benötigten Leistungen sind mit den Bepreisungen der Leistungspositionen abgegolten. Der Bieter erkennnt dementsprechend mit Abgabe seines Angebots die ausgeschriebene Leistungen als vollständig und umfassend realisierbar sowie mit seinem Angebot vollumfänglich erfasst an.

Die Ausführung der Bauleistung erfolgt in einem bestehenden Gebäude. Zur sachgerechten Beurteilung der örtlichen Gegebenheiten und Erstellung des Angebots ist die Teilnahme an
einer Ortsbesichtigung dringend empfohlen.

Die Besichtigungen finden als Einzeltermine im Zeitraum von Bekanntmachung bis zwei Wochen vor Submission stattt, um vor Ort-Erkenntnisse in die Kalkulation und das LV des Bieters einfließen lassen zu können.
Terminanfragen sind ausschließlich elektronisch an die Mailadresse "vergabe-sh@hanau.de" zu richten.

Die Teilnahme wird dem Bieter vom Auftraggeber auf der zur Besichtigung ausgehändigten "Teilnahmebescheinigung" bestätigt.

Durch Abgabe seines Angebotes bestätigt der Bieter, dass er sich umfassend über die Örtlichkeit, den Umfang der Baumaßnahmen einschl. der damit verbundenen Auflagen zur Lieferung- und Entsorgung aller Materialien, sowie die Durchführungsmöglichkeit aller Leistungspositionen informiert hat.

ALLGEMEINE TECHNISCHE VERTRAGSBEDINGUNGEN

ATV 1. Angaben zur Baustelle

1.1 Lage der Baustelle
Das Hauptgebäude des ehemaligen Kaufhofs befindet sich etwa 75 m südöstlich vom Rathaus Hanau entfernt, unmittelbar am Hanauer Marktplatz im Stadtkern gelegen.
Die Liegenschaft wird durch die Straßen Nürnberger Straße, Am Markt und Salzstraße eingefasst..

Gegenüber der Straße "Am Markt" liegt ein keinerer Gebäudeteil, das "Pavillongebäude", der eine Restauration beinhaltet und als Zugangsgebäude für das KG des ehemaligen Kaufhofs dient. Dieser Zugang soll im Zuge der hier ausgeschriebenen Maßnahme umgestalltet werden.

1.2 Immissionen, klimatische oder betriebliche Bedingungen
Siehe ATV 2.2 Lärmschutz Nachbarn
Siehe ATV 3.3 Arbeitszeiten

1.3 Gebäude
Die Gebäude sind wie folgt postalisch adressiert:

Pavillongebäude Am Markt 8, 63450 Hanau
Stadthof Am Markt 2, 63450 Hanau

Als vorgezogene Maßnahme wurde bereits die Erdgeschossfassade der Gastronomieeinheit entlang der Nürnberger Straße des Stadthofes energetisch saniert und die zum Betrieb der dortigen Gastronomieeinheit erforderlichen Innenausbauarbeiten abgeschlossen.
Grundsätzlich sollen nun im Rahmen der Revitalisierung des Gebäudes die unter Denkmalschutz stehende Fassade des insgesamt vierstöckigen Gebäudes energetisch ertüchtigt werden und die Verkaufsflächen einer neuen Nutzung/ Vermietung zugeführt werden.

In der ersten Bauphase (Bauphase 01) wird zunächst das gesamte Untergeschoss saniert. Hierbei wird eine neue Haustechnikzentrale errichtet, welche die künftig sanierten Bereiche versorgt. Zudem erfolgt der Ausbau der Mietflächen für den neuen Mieter, der die Flächen im Untergeschoss beziehen wird.

Vom Erdgeschoss bis in die Obergeschosse wird ein neuer Technikschacht hergestellt und bereits vollumfänglich mit allen erforderlichen Leitungen vorgerüstet, um den Anschluss für nachfolgende Sanierungsphasen der oberen Geschosse zu gewährleisten.

Ergänzend wird der neue Zugang über den Pavillon realisiert.

Zunächst erfolgt jedoch eine umfangreiche Schadstoffsanierung mit anschließenden Abbrucharbeiten in nahezu allen Gebäudeteilen.
Daran anschließend sind insbesondere im KG und EG des Gebäudes erweiterte Rohbauarbeiten ausgezuführen. Die Ausstattung und Herrichtung der Flächen der Bauphase 01 gehört zum Leistungsumfang dieser Ausschreibung.

Tragwerk:
Es handelt sich um einen Stahlbeton-Skelettbau mit vorgehängter Pfosten-Riegel-Fassade und drei aussteifenden Treppenhauskernen. Die oberste Etage ist als Staffelgeschoss ausgebildet.
Grundfläche: 16.732 m² BGF(r+s)
Kubatur: 66.400 m³ BRI

Gebäudedaten / Höhenangaben:
Bezugshöhe: +/- 0.00 = + 104,80 m üNN
- OKFFB Ebene -1: -4,60 m
- OKR Ebene 0: /- 0,365 = + 104,44 m üNN
- OKFFB Ebene 0: /- 0.00 = + 104,805 m üNN
- GOK Bürgersteig: von -0,23 m bis -0,31 m
- OKFFB Ebene 1: + 5,00 m
- OKFFB Ebene 2: + 9,65 m
- OKFFB Ebene 3: + 13,60 m
- OK Attika: + 14,54 m
- OK Dachaufbau: +19,10 m

1.4 Verkehrsverhältnisse
Die Zufahrt zur Baustelle aus südlicher Richtung ist über die verkehrsberuhigte Nürnberger Straße mit regelmäßigem Busverkehr und von Norden über die Straße Am Markt möglich.

Die Baustelle darf nur zum Be- und Entladen angefahren werden, Lieferfahrzeuge sind unmittelbar nach Abschluss des Entladevorgangs zu entfernen.

Anlieferungen erfolgen entweder direkt zu dem eingezäunten Baustellenbereich am Pavillongebäude oder über den Innenhof des Gebäudes der von der Salzstraße aus befahrbar ist. Das zulässige Fahrzeuggewicht für den Innenhof beträgt 16 t.
Der AN hat für Parkmöglichkeiten für Fahrzeuge ausschließlich außerhalb der Baustelle selbst zu sorgen.

Für die zugehörige Baustelleneinrichtung (Container etc.) ist  der Teilbereich, der Pavillon für dortige Arbeiten eingezäunt ist, vorgesehen.

Lastannahme im Bereich der Baustelle: Die zulässige Flächenlast ist auf p = 5 kN/m² (ca. 500 kg/m²) begrenzt.

Die Zufahrtsstraße zum Innenhof, Salzstraße, ist Teil der Hanauer Lieferzone mit Andienzeiten außerhalb 11:00 - 18 Uhr. Eine Befahrgenehmigung außerhalb der Andienzeiten ist behördlich unter Angabe des jeweiligen KFZ-Kennzeichens unter https://www.hanau-digital.de/digital.de/aemter-und-einrichtungen/172835/index.htm beantragbar.
Für die Ausstellung dieser Genehmigung können amtsseitig Gebühren anfallen.

1.5 Für den Verkehr freizuhaltende Flächen
Der allgemeine Verkehrsfluss auf umliegenden Straßen ist trotz Baustellenfahrzeugen stets zu gewährleisten.
Die Baustelle darf nur über die gekennzeichneten Zu-und Ausgänge betreten werden.

Wege für den Personen- bzw. Fahrzeugverkehr auf der Baustelle dürfen nicht durch Bauarbeiten beeinträchtigt werden. Zufahrtswege für Feuerwehr-, Rettungs-, Polizei- und sonstige Hilfsfahrzeuge sind stets freizuhalten.
Anderweitige betriebliche Tätigkeiten auf der Baustelle und den Zufahrten, auch durch den Nutzer dürfen nicht gefährdet werden. Auf der Baustelle gilt die StVO.

1.6 Transporteinrichtungen und Transportwege
Es steht innerhalb des Haupt-Gebäudes ein Lastenaufzug mit Haltepunkten auf allen Geschossebenen und der Innenhoframpe mit einer Kapazität von 3,2 t und einer
Kabineninnenfläche von 2 m x 3 m zur Nutzung zur Verfügung, wegen des laufenden Gebäudebetriebs arbeitstäglich jedoch nicht in der Zeit zwischen 10:00 bis 18:00 Uhr.

1.7 Medienanschlüsse
Wasser- und Stromanschlüsse, 63 A, befinden sich auf jeder Geschossebene des Hauptgebäudes und im KG des Pavillongebäudes.
Die Herstellung dieser Anschlüsse für Bauwasser und Abwasser inkl. Zählung erfolgt durch den Auftraggeber, ebenso die Vorhaltung dieser Wasseranschlüsse über die gesamte Bauzeit. Alle Unternehmer können Strom und Wasser an diesen Entnahmestellen entnehmen. Die dadurch entstehenden Grund- und Verbrauchskosten werden vom Bauherrn übernommen.
Sofern die bereitgestellten Entnahmestellen für Strom und Wasser nicht genügen oder passen, ist es Sache des beauftragten Unternehmers, entsprechende Erweiterungen und Ergänzungen auf eigene Kosten vorzunehmen.
Gleiches gilt für die jeweiligen Energie- und Wassertransporteinrichtungen vom Hauptverteiler bis zum Verwendungsort wie Kabel, Schläuche, Beleuchtung, Verteiler etc..

1.8 Baustelleneinrichtung
Der Pavillongebäudeteil wird dreiseitig mit einem Bauzaun zur Bildung einer Baustelleneinrichtungsfläche gem. Plan Nr. 112 als Teil der hier ausgeschriebenen Leistung eingefasst. Schutt-, Baucontainer und Lagerflächen sind in diesem Bereich zu errichten. Auf der über die Salzstraße mit max. 16 t befahrbaren Innenhoffläche ist die Baustelle mit Mannschafts- und Entsorgungscontainern einzurichten.

Auf der gesamten Innenhoffläche besteht absolutes Halteverbot mit Ausnahme der Ver- und Entssorgung betreffenden Fahrzeugbewegungen.

Der Innenhof ist über ein Rolltor verschließbar mit gegenwärtigen Toröffnungszeiten von 7:30 Uhr bis 18:30 Uhr, die jedoch nach Bedarf variabel gestaltbar sind. Ein Bauzaun ist auf der Innenhoffläche nicht geplant.

Ferner ist ein Teilbereich des dem Gebäude an der Straße "Am Markt" gegenüber belegenen Pavillongebäudes für dortige Arbeiten einzuzäunen.

Darüber hinausgehende Lagerflächen wären im Bedarfsfall vom AN eigenverantwortlich behördlich zu beantragen und eigenverantwortlich einzuzäunen.

Der Zugang hat nur über die vorgesehenen Türen und Tore zu erfolgen. Das Öffnen und Verschließen der Zugänge ist Sache des Auftragnehmers, der dafür sorgen muss, dass dessen zuletzt die Baustelle verlassende Beschäftigte diese auch ordnungsgemäß verschließen.

Der Auftragnehmer ist während der Dauer seiner Arbeitszeit verantwortlich für die ordnungsgemäßen Verkehrssicherungsmaßnahmen, insbesondere in seinem Arbeitsbereich.

Bei Bedarf sind Zufahrtswege zur Baustelle sowie Lagerplätze, sonstige Platzbefestigungen und Wege im Baustellenbereich sowie Rampen anzulegen und zugehörige Maßnahmen zur Baustellenabsicherung durchführen. Derartige Einrichtungen sind nach Abschluss der Arbeiten wieder zurückzubauen. Diese Maßnahmen sind in die Einheitspreise einzukalkulieren.

Eine nachträgliche Forderung infolge mangelhafter Überprüfung der örtlichen Verhältnisse kann nicht berücksichtigt werden. Der Unternehmer hat sich vor Angebotsabgabe genau über die örtlichen Verhältnisse zu informieren.

Das Stellen von Unterkünften auf dem Baustellengelände ist nicht gestattet!

Die Baustelle / Baustellenbereich wird seitens des AG nicht bewacht.

1.9 Bodenverhältnisse, Erdaushub und Gründung
- Entfällt, da für die hier gegenständliche Maßnahme nicht relevant -

1.10 Grundwasser
Pegelnullpunkt des Mains in Hanau: 101,53 müNN
(Gebäudenull: 104,80 müNN, OKF KG =ca. 100,19 müNN)

1.11 Besondere umweltrechtliche Vorschriften
Durch die Baumaßnahme beeinträchtigte Flächen, insbesondere Schäden, die durch Maschineneinsatz entstehen, sind zu Lasten des AN wieder herzustellen.

Ein Eingriff in nicht zu bearbeitende Flächen ist nicht gestattet. Die benutzten Wege- und Straßenflächen sind täglich zu reinigen. Verpackungen, Materialreste und Unrat sind geordnet innerhalb der Baustelleneinrichtung zu lagern und täglich abzufahren.

1.12 Sauberkeit auf der Baustelle
Gemäß VOB/C hat der Auftragnehmer sämtliche von seinen Arbeiten herrührende Verunreinigungen, Abfälle, Bauschutt und dgl. zu beseitigen. Diese sind arbeitstäglich auf eigene Kosten aus dem Gebäude rsp. von der Baustelle abzutransportieren und zu entsorgen.

Kommen die Auftragnehmer dieser Regelung trotz Aufforderung nicht nach, wird die Beseitigung der Verunreinigung durch die Objektüberwachung veranlasst und die daraus entstehenden Kosten nach dem Verursacherprinzip weiterberechnet.

1.13 Schutzgebiete-/Zeiten (z. B. Natur-, Immisionsschutz) im Bereich der Baustelle
 - Entfällt --

1.14 Schutz von Vegetation, Bauteilen etc. im Bereich der Baustelle
Gesonderter Baumschutz mittels Baumschutzmatten o. ä. ist nicht erforderlich.

1.15 Regelung und Sicherung des öffentlichen Verkehrs
Es sind keine Arbeiten in öffentlichem Bereich geplant. Sofern für An-/Abtransport verkehrsrechtliche Genehmigungen erforderlich werden sollten, etwa für die Nutzung der öffentlichen Tiefgarage zum Abtransport der Fahrtreppenelemente, wären diese vom Bieter eigenverantwortlich zu beschaffen und die zugehörigen Kosten in die jeweiligen Positionen miteinzukalkulieren.

1.16 Vorhandene Abwasser- und Versorgungsanlagen (-leitungen)
Auf etwaig vorhandene Abwasser- und Versorgungsleitungen ist zur weiteren Nutzung mit der gebotenen Sorgfalt Rücksicht zu nehmen.

1.17 Hindernisse im Bereich der Baustelle
Der AN hat sich über das Vorhandensein von Leitungen zu informieren.
Schäden an für den Verbleib vorgesehenen Leitungen sind zu vermeiden. Beschädigungen derartiger Leitungen sind umgehend der OÜ zu melden.
Grundsätzlich ist sensorisch zu arbeiten und bei Auffälligkeiten die Objektüberwachung resp. zuständige Instanz (z. B. Brandschutz) zu informieren.

1.18 Kampfmittel
- Entfällt -

1.19 Maßnahmen gemäß Baustellenverordnung
Siehe auch ATV 3.1

Zur Ersten Hilfe hat jeder Auftragnehmer nach der Arbeitsstättenverordnung und der Unfallverhütungsvorschriften die notwendigen Vorkehrungen selbst zu treffen.

1.20 Besondere Anordnungen, Vorschriften und Maßnahmen von Eigentümern
 - Entfällt -

1.21 Art und Umfang von Schadstoffbelastungen
Siehe Schadstoffkataster von MuS. Die Zugehörige Schadstoffsanierung ist bereits vor Beginn der hier ausgeschrieben Leistungen erfolgt.

1.22 Vorarbeiten des Auftraggebers
Keine geplant.

1.23 Zeitgleich arbeitende AN
Generell sind zeitweise kleinere Handwerksarbeiten in jeder der vermieteten EG-Verkaufsflächen tätig.
Darüber hinaus ergeben sich Schnittstellen zu Beginn mit Abbruch- und Entkernungsarbeiten.

Demzufolge hat der Bieter davon auszugehen, sich Verkehrswege und Entsorgungseinrichtungen über die gesamte Ausführungsdauer mit anderen teilen zu müssen, seine Baufreiheit an zu bearbeitender Substanz jedoch nicht eingeschränkt ist.

## Allgemeine Vorbemerkungen ATV 2
ATV 2. Angaben zur Ausführung

2.1 Arbeitsabschnitte
Siehe ZTVs.

2.2 Erschwernisse (z. B. Lärmschutz, Nachbarn, außergew. äußere Einflüsse)

Für den Schutz gegen Baulärm gelten außer den Anforderungen des BimSchG, der Allgemeinen Verwaltungsvorschrift zum Schutz gegen Baulärm - Geräuschimmission - und der zusätzlichen landesrechtlichen Vorschriften folgende Festlegungen:

tags: <= 55 dB(A)
nachts: <= 40 dB(A)

Die Baustelle ist in unmittelbarer Nachbarschaft von Wohnbebauungen gelegen.
Als Tageszeit gilt gemäß o.g. Richtlinie die Zeit von 7 bis 20 Uhr.

Es muss erschütterungsarm nach DIN 4150 gearbeitet werden.
Sämtliche Arbeiten müssen staubarm ausgeführt werden.

Innerhalb der Restnutzflächen Im EG und 1. OG des Gebäudes, die von unterschiedlichen Mietern genutzt werden, werden in verschiedenen Zeitabständen Veranstaltungen geplant, deren Durchführung durch parallel in unmittelbarer Nachbarfläche stattfindende Bauarbeiten gestört würden.
Es ist daher miteinzukalkulieren, dass an zwei Tagen der geplanten Ausführungszeit zumindest halbtags keinerlei lärmintensiven Arbeiten durchgeführt werden können.

Daraus abgeleitetete zusätzliche Vergütungsforderungen des AN können nicht berücksichtigt werden.

2.3 Vorgaben gem. SiGe-Plan
Der SiGe-Plan wird zwei Wochen vor Ausführungsbeginn übergeben.

2.4 Leistungen zur Unfallverhütung/Gesundheitsschutz für Dritte
 - Entfällt -

2.5 Arbeiten in kontaminierten Bereichen
Siehe Schadstoffkataster MuS und ZTVs.

2.6 Besondere Anforderungen an die Baustellen- und Entsorgungseinrichtungen
Es sind Behälter für die getrennte Erfassung von Abfallarten durch den AN vorzusehen.
2.7 Besondere Anforderungen bzgl. Gerüsten
Alle zur Erbringung der Leistungen notwendigen Hebezeuge, Arbeits- und Schutzgerüste und Sicherungsmaßnahmen hat der AN entsprechend den Unfallverhütungsvorschriften der Bau-Berufsgenossenschaft zu stellen.
Alle darüber hinausgehenden Gerüste und Arbeitsbühnen für Arbeiten des AN, auch wenn sie >= 2,0 m hoch sind oder sein müssen, sind ebenfalls vom AN ohne gesonderten Anspruch auf Vergütung zu erbringen.

Arbeits- und Schutzgerüste müssen bezüglich der verwendeten Bauteile, der Standsicherheit sowie der Arbeits- und Betriebssicherheit DIN 4420 "Arbeits- und Schutzgerüste" entsprechen. Sie sind vor Inbetriebnahme, nach längeren
Arbeitspausen, nach konstruktiven Veränderungen und nach außergewöhnlichen Einwirkungen vom Gerüstersteller zu prüfen und entsprechend zu kennzeichnen. Gerüste können nicht an der Außenfassade oder Sichtbetonbauteile direkt verankert werden. Sollten Gerüstelemente an Sichtbetonbauteile anschließen, so sind immer Schutzlagen aus Holz und einer Trennlage aus Dämmschicht d=5,0 mm verwendet werden.
Das Gerüst muss selbstaussteifend hergestellt werden. Evtl. notwendig werdende statische Nachweise sind vom AN zu erbringen. Gerüste werden nicht gesondert vergütet und sind miteinzukalkulieren.

Für die Einhaltung der Betriebssicherheit und die bestimmungsgemäße Verwendung der Gerüste ist jeder Auftragnehmer verantwortlich, dessen Beschäftigte die Gerüste benutzen. Gerüste dürfen nur von fachlich qualifizierten und geeigneten Personen erstellt werden.

2.8 Mitbenutzung fremder Einrichtungen (Hebezeuge, Gerüste o. ä.)
Keine geplant.
2.9 Baustelleneinrichtung für Dritte
Gemäß ZTV und LV Positionen der einzelnen Titel.

2.10 Verwendung wiederaufbereiteter Stoffe
Keine besonderen Vorgaben.

2.11 Anforderungen an nicht genormte Stoffe und Bauteile
Falls im Leistungsverzeichnis bei der Verwendung von technischen Spezifikationen auf Normen (DIN, EN etc.) Bezug genommen wird, kann auch der Norm gleichwertig angeboten werden. Die Gleichwertigkeit ist bei Angebotsabgabe gesondert nachzuweisen

2.12 Anforderungen an Umweltverträglichkeit von Stoffen
Der AN sichert den Einbau erprobter, mängelfreier, ungebrauchter und normgerechter Materialien und Baustoffe und deren vorschriftsgemäßen Einsatz zu.
Darüber hinaus ist der AN verpflichtet, keine umweltschädlichen Materialien, asbestfreie Stoffe, PCP-freie Stoffe und keine entzündlichen oder brandfördernden Gefahrstoffe einzusetzen.

Materialien mit krebserzeugenden, erbgutverändernden und fortpflanzungsgefährdenden Inhaltsstoffen sind generell ausgeschlossen, soweit dies im Produkt- und Sicherheitsdatenblatt ersichtlich und eine Alternative technisch möglich ist. Unzumutbare Formaldehydkonzentrationen sind zu vermeiden.

2.13 Erforderliche Eignungs- und Gütenachweise
Sofern in der Positionsbeschreibung nicht anders angegeben, sind auf Verlangen des AG zu allen Stoffen und Bauteilen die Werksgarantien, Lieferscheine, technische Merkblätter und Verarbeitungsrichtlinien der Hersteller, sowie die notwendigen gültigen bauaufsichtlichen Zulassungen, Prüfbescheide und sonstige erforderliche Qualitätsnachweise vorzulegen.

2.14 Baustelleninternes Recycling
Nicht geplant.

2.15 An- und Vorgaben zur Entsorgung von Stoffen des AG
Sämtliches Material, das nicht wiederverwendet werden kann, muss vom  Auftragnehmer gemäß den gesetzlichen Vorschriften verwertet oder entsorgt werden.
Die Kosten für die Entsorgung sowie die notwendigen Nachweise sind grundsätzlich vom Auftragnehmer zu tragen bzw. bereitzustellen.

Darüber hinaus gemäß ZTV und LV Positionen der einzelnen Titel.

2.16 Vom AG bereitgestellte Stoffe / Bauteile
 - Entfällt -
2.17 Umfang von Transportleistungen des AG für den AN
 - Entfällt -

2.18 Sonstige Leistungen des AN für Dritte
- Keine geplant -

2.19 Zusammenwirken mit Dritten bei Inbetriebnahmen
Gemäß ZTV und LV Positionen der einzelnen Titel.

2.20 Benutzung von Teilen der Leistung vor der Abnahme
VOB-konform werden gegebenenfalls Teile von baulichen Anlagen zur Weiterführung der Arbeiten benutzt.
Eine Abnahme durch Teil- oder Gesamtnutzung ist ausdrücklich ausgeschlossen, die Abnahmen der vertraglich geschuldeten Leistung erfolgt ausschließlich förmlich gem. § 12 Abs. 4 VOB/B.

Sofern im Zuge des Baufortschritts zu erwarten ist, dass Teilleistungen durch zukünftige Arbeiten des AN einer späteren Abnahme ohne Rückbauaufwand entzogen werden, muss der Objektüberwachung mind. drei Tage vor Überbauung des abzunehmenden Bauteils das zugehörige Zustandsfeststellungsverlangen angezeigt werden. Die rechtzeitige Feststellung des Zustands zum Zeitpunkt der Abnahme überbauter Teilleistungen wird protokolliert und Teil der Dokumentation.

2.21 Übertragung der Wartung bezüglich § 13 Abs. 4 Nr. 2 VOB/B
Gemäß ZTV und LV Positionen der einzelnen Titel.

2.22 Abrechnung nach bestimmten Zeichnungen oder Tabellen
Die Abrechnung ist auf der Grundlage der zur Ausführung freigegebenen Ausführungsunterlagen des AG vom AN zu erstellen. Ggf. erforderliche zusätzliche Skizzen und Zeichnungen für die Abrechnung - auch solche für ein ausnahmsweise örtliches Aufmaß- sind vom AN prüfbar zu fertigen.

2.23 Materiallieferungen
Materialien, Maschinen und Geräte sind dem Arbeitsfortschritt entsprechend auf die Baustelle zu bringen. Anlieferungsort, Standort sowie Zeitpunkt und -rahmen für die Be- und Entladung sind mit der Objektüberwachung abzustimmen und erfolgen entsprechend der für das Bauvorhaben vorgesehenen Logistikregelung.

Es ist davon auszugehen, dass sämtliche Lieferungen kurz vor deren Weiterverwendungen erfolgen müssen. Weiterhin ist davon auszugehen, dass die Menge an Material pro Lieferung gering zu halten ist, Großanlieferungen, sofern diese durchgeführt werden können, also der Absprache mit der OÜ sowie aller anderen am Bau beteiligten Firmen bedürfen.

Die Objektüberwachung ist nicht verpflichtet, Materiallieferungen für den Auftragnehmer anzunehmen.
Der Auftragnehmer hat Materiallieferungen so zu disponieren, dass eine Abnahme durch den Auftragnehmer erfolgen kann.

Bei Materiallieferungen, insbesondere durch Drittfirmen, ist dafür Sorge zu tragen, dass in den Lieferpapieren, über die Bezeichnung der Baumaßnahme hinaus, immer die Empfängerfirma (Auftragnehmer) angegeben ist.

## Allgemeine Vorbemerkungen ATV 3
ATV 3. Einzelangaben in Ergänzung zu den ATV

3.1 Baustellenordnung
Aufgrund seiner Verpflichtung nach § 2 Abs. 1 der Baustellenverordnung vom 10. Juni 1998, bei der Planung der Ausführung eines Bauvorhabens die allgemeinen Grundsätze nach § 4 Arbeitsschutzgesetz zu berücksichtigen, macht der Auftraggeber die Baustellenordnung zum Bestandteil des Bauvertrages. Sie enthält Regelungen zur Organisation, Koordination und Überwachung des sicheren Baubetriebes und umfasst Maßgaben zu Arbeitssicherheit, die ein unfallfreies Zusammenwirken aller am Bau Beteiligten betreffen. Sie ist auch Bestandteil des Sicherheits- und Gesundheitsschutzplanes.

Jeder Auftragnehmer hat sein Personal über den Inhalt der Baustellenordnung zu unterrichten sowie für die Einhaltung der Maßgaben zu sorgen. Alle Nachunternehmer (auch Lieferanten, etc.) unterliegen der Baustellenordnung und sind von ihren Auftraggebern mit dieser vertraut zu machen.

Auftragnehmer / Nachunternehmer mit Beschäftigten haben generell das Arbeitsschutzgesetz in der zum Zeitpunkt der Ausführung gültigen Fassung und alle sonst zum Schutz Beschäftigter geltenden Vorschriften einzuhalten. Auf der Baustelle gelten für Arbeitgeber insbesondere die Arbeitsschutzverpflichtungen, die sich aus § 5 Baustellenverordnung ergeben. Ihre Verantwortlichkeiten zum Schutz der Beschäftigten - insbesondere aufgrund des Arbeitsschutzgesetzes- werden durch die Maßnahmen des Auftraggebers nicht berührt. Arbeitgeber, die selbst mitarbeiten, und Unternehmer ohne Beschäftige haben die bei der Arbeit anzuwendende staatlichen Arbeitsschutzvorschriften und Unfallverhütungsvorschriften einzuhalten.

3.2 Sicherheits- und Gesundheitsschutz
Von Seiten des AG wird ein Sicherheits- und Gesundheitsschutzkoordinator gestellt, welcher die Einhaltung der Vorschriften des Arbeits- und Gesundheitsschutzes sowie der Unfallverhütung auf der Baustelle überwacht.
Entsprechend der EU-Richtlinie 92/57/EWG hat der AN für seinen Auftragsbereich den Sicherheits- und Gesundheitsplan sowie die baustellenbezogene Gefährdungsbeurteilung zu erstellen und dem SiGe-Koordinator für seine Leistungsbereiche mind. eine Woche vor Beginn der Arbeiten zu übergeben, abzustimmen und von diesem freizugeben.

Auftragnehmer und Nachunternehmer benennen dem Auftraggeber vor Aufnahme der Bauarbeiten schriftlich die nach  DGUV Vorschrift 38 (§ 3) n zuständigen Vorgesetzten und Aufsichtsführenden. Außerdem sind die auf der Baustelle für die verschiedenen Unternehmen tätigen Ersthelfer und Sicherheitsbeauftragten anzugeben.
Alle beteiligten Unternehmen führen mit denen auf der Baustelle tätig werdenden Arbeitskräften Sicherheitsunterweisungen gem. DGUV Vorschrift 1 durch. Die durchgeführten Unterweisungen sind vom unterwiesenen Personal durch Unterschrift vor Beginn der Arbeiten zu bestätigen. Die hierfür erf. Formulare (Meldebogen und Sicherheitsunterweisung des AN) werden vom AG / vom SiGeKo bereit gestellt.

Alle Auftragnehmer haben sich im Sinne § 8 Arbeitsschutzgesetz bei der Durchführung der Sicherheits- und Gesundheitsschutzbestimmungen zur Verhütung von Gefahren abzustimmen. Dabei ist der Sicherheits- und Gesundheitsschutzplan zu berücksichtigen, der jeden Auftragnehmer verpflichtet, seine Arbeiten so zu gestalten, dass eine Gefährdung von Leben und Gesundheit möglichst vermieden wird. Den Hinweisen des vom Auftraggeber bestellten Koordinators zur Beseitigung von Mängeln bei Sicherheit und Gesundheitsschutz ist nachzukommen.

Die einschlägigen Arbeitsschutz- und Unfallverhütungsvorschriften sind auf der Baustelle vorzuhalten.
Vorgesetzte und Aufsichtsführende für die durchzuführenden Arbeiten müssen die Anforderungen gemäß  DGUV Vorschrift 38 erfüllen.
Wurden Unfallverhütungsvorschriften durch die gesetzlichen Unfallversicherungsträger nicht verlängert oder ersetzt, entsprechen die zuvor gültigen Vorschriften als Stand der Technik und damit weiterhin als einzuhaltende Bestimmung. Abweichungen durch eigene Betriebsanweisungen bedürfen der Zustimmung des AG.
Für eine regelmäßige Unterweisung des Personals nach Arbeitsschutzgesetz ist zu sorgen. Nachweise darüber sind auf der Baustelle vorzuhalten. Vor Beginn der Arbeiten hat jeder Auftragnehmer (dies gilt auch für Nachunternehmer) dem Auftraggeber unaufgefordert seine Arbeitsverfahren sowie die vorgesehenen Maßnahmen zur Sicherheit und zum Gesundheitsschutz seiner auf der Baustelle Beschäftigten bekannt zu geben. Dies kann in der Form einer Dokumentation entsprechend § 6 Arbeitsschutzgesetz geschehen.

Generell gilt für den Bereich der Baustelle bzgl. eventueller Gefährdungen das Verursacherprinzip.
Danach ist der Verursacher einer möglichen Gefährdung zwingend für deren Beseitigung bzw. Absicherung verantwortlich!
Er bleibt für die Absicherung verantwortlich, bis ggf. Nachfolgegewerke die Sicherung entfernen und damit selbst als Verursacher die Verantwortung zur Absicherung übernehmen.
Als Nachfolgegewerk wird der AN für die Absicherung verantwortlich, sobald er eine vorhandene Absicherung entfernt.

Sollte beabsichtigt sein, von vorgesehenen Arbeits-, Fertigungs- oder Montageverfahren, Arbeitsabläufen und Arbeitszeiten abzuweichen, ist der Auftraggeber unverzüglich zu informieren.

Personen, die gegen Arbeitsschutz- und Unfallverhütungsvorschriften verstoßen oder den Anweisungen des Auftraggebers, bzw. den Hinweisen des Koordinators nicht Folge leisten, sind abzuberufen und zu ersetzen.
Der Auftragnehmer gewährleistet, dass die im Sinne DGUV Vorschrift 1 "Grundsätze der Prävention" notwendige persönliche Schutzausrüstung (z.B. Kopf-, Fuß-, Augen- oder Gesichtsschutz, Gehörschutz oder Atemschutz, Warnkleidung etc.) entsprechend PSA-Benutzungs-Verordnung zur Verfügung gestellt ist und benutzt wird.
Personen ohne die erforderlichen Schutzausrüstungen werden vom Auftraggeber als persönlich ungeeignet der Baustelle verwiesen.

Alle nach den Arbeitsschutzverordnungen erforderlichen Untersuchungen und Schutzmaßnahmen sind so durchzuführen, dass der Arbeitsablauf nicht gestört wird. Eine Überschreitung der Bauzeit ist hierdurch nicht zu rechtfertigen.

3.3 Arbeitszeiten
Ergänzend zu 2.2 ist von einer 6-Tage-Woche mit Arbeitszeiten von 07:00 Uhr bis 20:00 Uhr auszugehen. Sämtliche Aufwendungen hierfür sind in die EP einzukalkulieren. Die Arbeitszeit richtet sich nach dem zum Zeitpunkt der Ausführung geltenden Arbeitszeitgesetz.

Soweit behördliche Ausnahmegenehmigungen eingeholt werden, hat der AN diese dem Bauherrn vorzulegen.

3.4 Maschinen und Geräte
Für die Ausführung der Arbeiten sind Maschinen und Geräte zu verwenden, die dem Stand der Technik sowie der EU-Maschinenverordnung (EU) 2023/1230 entsprechen, nach § 2 DGUV Vorschrift 1 geprüft sind und die gemäß den geltenden Immisionsschutzvorschriften (insb. AVV Baulärm) die Lärm- und Erschütterungsbelästigungen der Anlieger auf ein Minimum reduzieren.

3.5 Vermessungsarbeiten
Vom AG werden folgende Messpunkte eingemessen und den AN zur Verfügung gestellt:
- 2 Hauptachsen (1 Längs- und 1 Querachse)
- 1 Höhenfestpunkt

Die Vermessungspunkte sind vom Auftragnehmer zu sichern und zu verwahren.
Alle weiteren zur Ausführung benötigten Achsen und Maße sind vom AN selbst zu erbringen, ohne gesonderte Vergütung. Dazu gehören auch Meterrisse.
Etwaige Schäden an Vermessungspunkten und daraus resultierende Nachvermessungen / Wiederherstellungen werden nach dem Verursacherprinzip weiterberechnet.

3.6 Bauleitung des Auftragnehmers / Fachpersonal
Bei Auftragserteilung hat der Auftragnehmer schriftlich einen Firmenbauleiter (bevollmächtigter Vertreter) zu benennen und jeden Personalwechsel in dieser Funktion schriftlich unverzüglich anzuzeigen. Der Firmenbauleiter ist Ansprechpartner der Objektüberwachung.
Aussagen des Firmenbauleiters als Stellvertreter / Bevollmächtigter des AN gegenüber dem AG bzw. seinen Bevollmächtigten sind bindend. Der Firmenbauleiter muss an den Baustellenbesprechungen teilnehmen.

Der AG ist berechtigt, die Qualifikation und Fertigkeit der eingesetzten Arbeitskräfte zu beurteilen und erforderlichenfalls den Austausch unqualifizierter rsp. ungeeigneter Arbeitskräfte zu verlangen.

3.7 Baustellentagesberichte
Der Auftragnehmer hat dem Auftraggeber in geeigneter Form über den Personal- und Geräteeinsatz, Materiallieferungen, die Arbeitsleistungen, den Arbeitsfortschritt und über besondere Vorkommnisse aktuell zu berichten.
Hierzu zählen auch Begehungen mit der Berufsgenossenschaft und dem Gewerbeaufsichtsamt.
Die Bautagesberichte sind der Objektüberwachung wöchentlich unaufgefordert in Kopie zu übergeben, der Erhalt wird dokumentiert, die Richtigkeit der Angaben jedoch AG-seitig nicht durch Unterschrift bestätigt.

In den Bautagesberichten sind u.a. Aufzunehmen:
- Name der Firma und Baustelle
- fortlaufende Nummerierung
- Datum
- Arbeitszeit
- Temperatur um 7.00 Uhr (morgens), windgeschützte Stelle
- Witterungsverhältnisse
- Anzahl der Arbeitnehmer nach Lohngruppen
- Maschineneinsatz
- ausgeführte Leistung mit Ortsangabe (Geschoss / Achsen) und Bezug zum betroffenen Vorgang (Vorgangsnummer / Planbezeichnung)
- besondere Maßnahmen und Vorkommnisse
- Anweisungen der Objektüberwachung und des SiGe-Koordinators
- Unterschrift des Bauleiters des AN

Ferner sind dem AG alle Unfälle, Erste-Hilfe- und Schadensfälle unverzüglich mitzuteilen.

3.8 Baustellenbesprechungen

Der Auftragnehmer hat zu den Baustellenbesprechungen, welche die Objektüberwachung regelmäßig durchführt, einen geeigneten bevollmächtigten Vertreter zu entsenden. Für diesen besteht Anwesenheitspflicht, bei Abwesenheit hat eine Abwesenheitsmeldung zu erfolgen und es ist eine Vertretung zu benennen.

Die Besprechungen finden jeweils mindestens 1-wöchentlich vor Ort statt, der entsprechende Tag wird noch festgelegt.
Nach Bedarf werden die entsprechenden Firmenvertreter jeweils wöchentlich zu den Baubesprechungen neu geladen.
Unentschuldigtes Fernbleiben trotz Einladung wird mit einer Bauleitungsmehraufwand-Entschädigung von 500,- € pro Fehltag sanktioniert.
Diese Zahlung wird im Rahmen der auf den Fehltag folgenden Rechnung des AN vom Bruttozahlbetrag in Abzug gebracht.

Anwesenheitspflicht besteht ebenso für alle weiteren etwaig erforderlichen Planungs- Abstimmungs-, Koordinationsgespräche etc., sofern der AN hierzu geladen ist.

3.9 Termin- und Arbeitsablaufplanung
Innerhalb von 14 Tagen nach Auftragserteilung hat der Auftragnehmer der Objektüberwachung einen detaillierten Arbeitsablaufplan über die von ihm zu erbringenden Leistungen zur Genehmigung vorzulegen. Dieser detaillierte Arbeitsablaufplan ist zwingend auf Basis des übergeordneten Vertragsterminplanes zu erstellen. Anhand dieses Planes muss die Einhaltung der vertraglichen Ausführungsfristen nachgewiesen und überwacht werden können.
Die Festlegung des Auftraggebers, z. B. Zur baufachlichen oder terminlichen Koordinierung mit den übrigen Leistungsbereichen, sind zu berücksichtigen.
Der Arbeitsablaufplan ist durch den AN über seine gesamte Bauzeit hinweg fortzuschreiben und bei Änderungen unverzüglich, jedoch spätestens innerhalb von 7 Kalendertagen entsprechend überarbeitet dem AG elektronisch im PDF-Format zu übermitteln. Die Detaillierung hat sich dabei auf alle Bauelemente zu beziehen. Der aktuelle Termin- und Arbeitsablaufplan ist stets auf der Baustelle vorzuhalten.
Diese Leistung wird nicht gesondert vergütet.

3.10 Ausführungspläne und Projektplattform
Sollten Ausführungspläne über die diesem LV als Anlage beiliegenden Planunterlagen hinaus notwendig werden, würden diese vom AG elektronisch zur Verfügung gestellt.

Der Austausch von Unterlagen (Pläne, Protokolle etc.) zwischen den Projektbeteiligten erfolgt über eine internetbasierte Projektplattform ("Microsoft Sharepoint").
Zusätzliches Übergeben von Planunterlagen in Papierform ist nicht vorgesehen und wäre im Bedarfsfall gesondert vergütungspflichtig.

3.11 Firmenschilder / Werbung auf der Baustelle
Der AG wird an geeigneter Stelle eine Tafel mit einem Verzeichnis der beteiligten Firmen aufstellen lassen. Die anteiligen Kosten für das einheitliche Bauschild werden nach Absprache AG-AN direkt von der Schlussrechnung in Abzug gebracht, sofern der AN nicht ausdrücklich darauf verzichtet, auf der Bautafel zu erscheinen. Jede weitere Aufstellung von Werbetafeln oder -bannern auf der Baustelle ist untersagt.

3.12 Besichtigung der Baustelle
Die Besichtigung der Baustelle durch Dritte ist nicht gestattet. Begründete Ausnahmen bedürfen der vorherigen Zustimmung der Objektüberwachung resp. des Auftraggebers.

3.13 Bauausführung bei ungünstiger Witterung
Außergewöhnliche Witterungseinflüsse, d. H. Witterungseinflüsse mit welchen der Auftragnehmer bei Angebotsabgabe nicht rechnen musste, sind vom Auftragnehmer standortbezogen nachzuweisen.
Der Nachweis muss anhand der Daten des Deutschen Wetterdienstes (www.dwd.De) geführt werden. In diesem Nachweis sind die durchschnittlichen Witterungseinflüsse der letzten 10 Jahre im Zeitraum 01.12. bis 31.03 (Mittelwert) mit den Witterungsverhältnissen im selben Zeitraum im Jahre der Behinderung zu vergleichen. Nur Witterungseinflüsse, die vom Mittelwert signifikant abweichen gelten als außergewöhnlich. Vereinzelt auftretende Spitzen spielen bei der Betrachtung keine Rolle.

Bei der Mittelwertbetrachtung sind nur Werktage heranzuziehen, bei welchen Witterungseinflüsse nachgewiesen werden, die für die jeweils anstehenden Arbeiten eine Behinderung im vertragsrechtlichen Sinne darstellen.

Winterbedingte Maßnahmen
Grundsätzlich sind anhand des beigefügten Bauablaufplanes in die Einheitspreise winterbedingte Maßnahmen an Maschinen und Geräten für deren Einsatz (z.B. Anwärmen, Warmlaufen, zusätzliche Schmierung, Abdeckung)
sowie das Beseitigen von Schäden an Maschinen und Geräten infolge
Frosteinwirkung und tägliche Messungen zur gleichen Zeit und Registrierung der Witterungswerte, z.B. Temperatur, Niederschlagsmenge, Windstärke einschl. Der Bereitstellung der dafür notwendigen Messgeräte einzurechnen.
3.14 Vergütung Nachtragsangebotsvorlage
Die Bearbeitung von Nachträgen gehört zum Pflichtenkreis des Unternehmers, um seinen Vergütungsanspruch zu konkretisieren und ist eine rein administrative Vorleistung, um über den Preis der Leistung vor Ausführung Einigkeit zu erzielen. Ein gesonderter Aufwandersatz für die "Büroarbeit" des Kalkulierens ist im Preisgefüge der VOB nicht vorgesehen.
Die Kosten für die Kalkulation und das Erstellen eines etwaig erforderlichen Nachtragsangebots werden rechtlich den Allgemeinen Geschäftskosten (AGK) zugeordnet. Diese Kosten sind über die Zuschläge in den Einheitspreisen der Leistungen abgegolten und werden nicht gesondert vergütet.

## Zusätzliche Vertragsbedingungen ZVB 1
ZVB 1. Allgemeine Regelungen

Bei der Ausführung der Arbeiten sind nachfolgende Bemerkungen zu beachten.
Leistungen, die sich hieraus ergeben und im Leistungsverzeichnis nicht gesondert vermerkt sind, sind in die Einheitspreise einzukalkulieren.

1. Allgemeine Regelungen

1.1 Allgemein
Es gelten die Bestimmungen der VOB in den Teilen A, B und C sowie die für die technische Ausführung maßgeblichen DIN-Normen, Regelwerke, gesetzlichen Bestimmungen Verordnungen und anerkannten Regeln der Technik in Ihrer zum Zeitpunkt der Ausführung, gültigen, aktuellen Fassung als vereinbart und maßgebend. Weiter gelten die Montage- bzw. Gebrauchshinweise der jeweiligen Hersteller.

Maßnahmen zur Sicherung der Arbeitsstelle und zum Unfallschutz werden nicht gesondert vergütet und sind in die entsprechende Position einzurechnen.

Die Bezeichnung "rechtzeitig" bezeichnet, soweit im jeweiligen Kontext nicht näher beschrieben, die Erbringung der Leistung zu einem Zeitpunkt, sodass die Arbeiten des AN sowie aller damit verbundenen Folgeleistungen uneingeschränkt erfolgen können.

1.2 Leistungsverzeichnis
Vom AN verfasste LVs werden nicht Vertragsgrundlage; bei Abschriften gilt das Original des AG.

1.3 VOB-Schriftverkehr
VOB-relevanter Schriftverkehr (Bedenken-, Mehrkostenanmeldungen, Nachträge, Behinderungsanzeigen etc.) ist eindeutig zu benennen und in seiner jeweiligen Art fortlaufend zu nummerieren.

1.4 Bauanlaufbesprechung
Nach Auftragserteilung wird eine Anlaufbesprechung durchgeführt, in der der Auftragnehmer u. a. über die vom Auftraggeber für die Auftragsabwicklung festgelegten Regelverfahren und -abläufe informiert wird.
Die Besprechung wird protokolliert.

1.5 Bewachung
Der Auftraggeber stellt während der Bauzeit keine unmittelbare Bewachung der Baustelle. Der Auftragnehmer ist für die sichere Verwahrung und Unterbringung von Materialien und Geräten selbst verantwortlich. Der Auftraggeber haftet nicht für eventuelle Diebstähle und Beschädigungen der Gegenstände, die der Auftragnehmer für die Durchführung der Bauleistung erstellt und lagert.

## Zusätzliche Vertragsbedingungen ZVB 2
ZVB 2. Regelungen der Ausführungsphase

2.1 Ausführungsunterlagen
Ergänzend zu § 3 VOB/B wird vereinbart, dass vom AG zu liefernde Ausführungsunterlagen grundsätzlich
für die Ausführung der vertraglichen Leistung rechtzeitig durch den AN anzufordern sind. Der AN
verpflichtet sich zur fallbezogenen Kooperation bezüglich des Austausches von Unterlagen zwischen AG
und AN.

Der Ausführung dürfen nur Unterlagen zugrunde gelegt werden, die vom Auftraggeber als zur Ausführung bestimmt gekennzeichnet sind.
Von dem AN verfasste Ausführungsunterlagen müssen von dem AG zur Ausführung freigegeben werden.

Vervielfältigungen von Unterlagen durch den AG oder AN sind lediglich projektbezogen gestattet.

Alle Maße und Eintragungen in den Planunterlagen sind vor Beginn der Ausführung und im Verlauf der Bauzeit zu überprüfen. Übernommene Festpunkte sind örtlich zu kontrollieren und festgestellte Abweichungen oder Bedenken vor Ausführung der Arbeiten dem AG schriftlich mitzuteilen.

2.2 Ausführung

2.2.1 Öffentliche Genehmigungen
Genehmigungen, bzw. das Befolgen behördlicher oder behördenähnlicher Auflagen, die für die Ausführung der Arbeiten notwendig werden, müssen vom AN eingeholt werden, z. B. "Nutzung öffentlichen Grundes" für Container, Krane o.ä.. Die diesbezüglichen Kosten sind in die Positionen miteinzukalkulieren.

2.2.2 Maßgenauigkeit
Für die Maßgenauigkeiten sind die einschlägigen DIN-Vorschriften-Maßtoleranzen im Hochbau- jeweils in der zum Zeitpunkt der Ausführung gültigen Fassung maßgebend, sofern nichts anderes gefordert wird.
Unstimmigkeiten sind vor Ausführung der Arbeiten vom AN verantwortlich zu klären und dokumentieren.
Bauteile und Leistungen von Vorgewerken sind vom AN vor Ausführungsbeginn auf ihre Maßgenauigkeit
und Übereinstimmung mit eigenen Zeichnungen und evtl. Ungenauigkeiten, wie z.B. nicht Lot-, flucht- oder
waagerechte Ausführungen oder Toleranzüberschreitungen zu prüfen, Abweichungen sind rechtzeitig zu
melden und dokumentieren, so dass die Leistungen des AN ohne Terminverzögerung erbracht werden
können.
Werden durch die Positionsbeschreibungen oder die ZTV keine Toleranzen vorgeschrieben, so gelten die
jeweils geringsten zulässigen Toleranzen.
2.2.3 Schutzmaßnahmen
Schutzmaßnahmen gegen Beschädigung oder Verschmutzung angrenzender Gebäude- oder Bauteile sind
durch den Auftragnehmer rechtzeitig und eigenverantwortlich vor Aufnahme der Arbeiten zu treffen.
Diese Maßnahmen werden durch den AG nicht gesondert vergütet.

2.2.4 Materialien
Grundsätzlich sind alle Stoffe auf der dem AN von der Bauleitung zugewiesenen BE-Fläche zu lagern, eigenverantwortlich zu sichern und ggf. z schützen/abzudecken.

2.2.5 Materialtransport, Hebezeuge und Krane
Transporte von Materialien, Werkzeugen etc. von außen in das Gebäude hinein oder umgekehrt und innerhalb des Gebäudes sind in das Angebot einzukalkulieren.
Krane und/oder Gerüste werden vom AG nicht bereitgestellt.

2.2.6 Sicherung und Beleuchtung der Bauarbeiten und der Baugrube
Für seine Arbeitsplatzbeleuchtung hat der AN selbst zu sorgen. Diese ist vom AN rechtzeitig vor der
Ausführung, in eigener Veranlassung und Haftung zu errichten, vorzuhalten, zu betreiben,
erforderlichenfalls umzubauen und in Abstimmung mit der Objektüberwachung zu entfernen.

2.2.7 Tagewasser, Einleitung von Wasser in Kanäle
In die Kanäle darf kein verunreinigtes Wasser oder Reinigungswasser eingeleitet werden.
Das Entfernen eventuell anfallenden Tagwassers, z. B. aus Betonschneidearbeiten entstanden, ist
unverzüglich zu entfernen ohne gesonderten Vergütungsanspruch.
2.2.8 Kosten
Sämtliche Kosten für Bestandteile der Baustelleneinrichtung, die nicht in gesonderten Positionen erfasst
sind, sind in die Einheitspreise der Positionen einzukalkulieren, also auch alle für die Ausführung der
Leistungen des AN benötigten Geräte, Maschinen und Materialien.
2.2.9 Mängel während der Ausführungsphase
Die Beseitigung eines Mangels ist mit dem AG abzustimmen und die Beseitigung dem AG vom AN
schriftlich zu bestätigen.
2.3 Ausführungsfristen
Ergänzend zu § 5 VOB/B siehe VHB-Formblatt 214.
2.4 Dokumentation
Die Dokumentation hat im pdf-Format über den Projektserver SHAREPOINT zu erfolgen und wird nicht
gesondert vergütet.
Die rechtsgeschäftliche Abnahme von Bauleistungen erfolgt erst
auf Grundlage der vom Auftraggeber geprüften und bestätigten
Dokumentation.

2.5 Beräumung BE-Fläche
Unabhängig davon, ob es sich um die Fläche der eigenen Baustelleneinrichtung handelt oder um eine in
Sonderpositionen vereinbarte BE-Fläche auch für andere Gewerke (z. B. für Bauzaunaufstellung oder
Verkehrssicherung), ist das Wiederherstellen der Flächen in den ursprünglichen Zustand
miteinzukalkulieren.
Das beinhaltet sowohl scharfes Abfegen der Fläche als auch darüberhinausgehende Säuberungen mit
Wasser.
Die Abfuhr und Entsorgung von etwaig auf diesen BE-Flächen, der eigenen und/oder gemeinsamen,
befindlichen Materialresten und Unrat unbestimmter Herkunft ist bis zu einer Menge von 2 m³ Mischabfall
pro Fläche miteinzukalkulieren, unabhängig von DIN 18299 4.1.12.

## Zusätzliche Vertragsbedingungen ZVB 3
ZVB 3. Regelungen in der Abrechnungsphase

3.1 Verteilung der Gefahr
Ergänzend zu § 7 VOB/B hat sich der Auftragnehmer gegen Haftpflicht- und Obhutschäden in Höhe von 3 Mio EURO für Personen-, Sach- und Vermögensschäden zu versichern. Als Bestätigung hierfür gilt die Abgabe des Angebotes. Dem AG ist auf Verlangen die ausreichende Versicherung schriftlich oder durch Einsicht in die Versicherungspolice nachzuweisen.

3.2 Kündigung
Ergänzend zu § 8 VOB/B wird das Recht zur Vertragskündigung durch den AG wegen folgender Gründe vereinbart:
- Verstoß gegen NU-Anzeigepflicht
- Korruption

3.3 Vertragsstrafen
Siehe VHB-Formblatt 214

3.4 Abnahmen
Der Auftraggeber verlangt die förmliche Abnahme. Die förmliche Mitteilung über die Fertigstellung der Arbeiten und somit das Abnahmebegehren hat durch den Auftragnehmer schriftlich zu erfolgen. Die alleinige Vorlage einer Teilschluss- oder der Schlussrechnung gilt nicht als Fertigmeldung und Abnahmebegehren.
Eine Abnahme durch Teil- oder Gesamtnutzung (konkludente Abnahme) ist ausdrücklich ausgeschlossen.
Sofern Teile von Leistungen durch die weitere Ausführung der Prüfung und Feststellung entzogen werden, hat der AN die Objektüberwachung rechtzeitig (d. H. min. 2 Arbeitstage vorher) zur gemeinsamen Feststellung des Zustands solcher Teile von Leistungen aufzufordern.

Übernahme betriebstechnischer Anlagen:
Sofern die Prüfung auf Vertragsmäßigkeit (Funktionsprüfung) aus Gründen, die der Auftragnehmer nicht zu vertreten hat, nicht unmittelbar nach Fertigstellung der Leistung vorgenommen werden kann, findet zunächst keine Abnahme, sondern nur eine Übernahme statt.

Mit der Übernahme
- endet die Schutzpflicht des Auftragnehmers nach § 4 Abs. 5  VOB/B,
- geht die Gefahr nach § 12 Abs. 6 VOB/B auf den Auftraggeber über.
Die Leistung wird nach § 12 VOB/B abgenommen, sobald die Vertragsmäßigkeit durch eine Funktionsprüfung nachgewiesen ist.

3.5 Gewährleistung
Die Verjährungsfrist für die Gewährleistung beginnt mit der gewerkeweisen Endabnahme.
Für die Gewährleistung gelten außerdem die Bestimmungen des BGB (Bürgerliches Gesetzbuch), z. B. "Hemmung der Verjährung".

3.6 Abrechnung
Die Abrechnung ist grundsätzlich auf der Grundlage der zur Ausführung freigegebenen Ausführungsunterlagen des Auftraggebers (AG) vom Auftragnehmer (AN) zu erstellen. Ggf. erforderliche zusätzliche Skizzen und Zeichnungen für die Abrechnung - auch solche für ein ausnahmsweise örtliches Aufmaß - sind vom AN prüfbar zu fertigen. Bei Abrechnungen sind Längen und Flächen mit zwei Stellen nach dem Komma, Rauminhalte und Massen mit drei Stellen nach dem Komma anzugeben.

Rechnungen sind eindeutig als Abschlags-, Teil- oder Schlusszahlung zu bezeichnen. Abschlagsrechnungen dürfen maximal 1 x pro Monat gestellt werden. Alle Rechnungen sind einschließlich des zugehörigen Aufmaßes im PDF-Format per E-Mail dem Bauherrn und parallel der Objektüberwachung (OÜ) zur Prüfung zu übermitteln. In jeder Rechnung sind die Teilleistungen in der Reihenfolge, mit der Ordnungszahl (Position) und der Bezeichnung - gegebenenfalls abgekürzt - wie im Leistungsverzeichnis aufzuführen.

3. Kumulative Rechnungslegung und Umsatzsteuer Rechnungen sowie deren Aufmaße und Mengenzusammenstellungen sind ausschließlich kumulativ aufzustellen. In jeder Rechnung sind Umfang und Wert aller bisherigen Leistungen und die bereits erhaltenen Zahlungen mit gesondertem Ausweis der darin enthaltenen Umsatzsteuerbeträge anzugeben. Rechnungen sind mit den Vertragspreisen ohne Umsatzsteuer (Nettopreise) aufzustellen; der Umsatzsteuerbetrag ist am Schluss der Rechnung mit dem Steuersatz einzusetzen, der zum Zeitpunkt des Entstehens der Steuer (bei Schlussrechnungen zum Zeitpunkt des Bewirkens der Leistung) gilt. Beim Überschreiten von Vertragsfristen, die der AN zu vertreten hat, wird die Differenz zwischen dem aktuellen Umsatzsteuerbetrag und dem bei Fristablauf maßgebenden Umsatzsteuerbetrag nicht erstattet.
Voraussetzung für die Rechnungslegung ist die vorherige gemeinsame Prüfung des zugehörigen Aufmaßes durch die OÜ und den AN und die damit verbundene Bautenstandsfeststellung. Aufmaßblätter sind eindeutig mit den zugehörigen Positionsnummern zu versehen. Jede Aufmaßzeile muss mit der entsprechenden Abschlagszahlung (AZ), in der sie aufgestellt wurde, gekennzeichnet sein. In jeder Massenermittlung müssen die Endmassen der vorangegangenen AZ als Zwischensummen dargestellt sein. Korrekturen durch die OÜ sind in der jeweils nächsten Abschlagsrechnung nach Rücklauf des geprüften Aufmaßes in der entsprechenden Aufmaßzeile zu übernehmen. Pauschale Korrekturzeilen werden nicht akzeptiert. Die Originale der Aufmaßblätter, Wiegescheine und ähnlicher Abrechnungsbelege erhält der AG, die Durchschriften der AN.

Sofern der AN feststellt, dass die im Leistungsverzeichnis angegebenen Massen (z. B. für den Höhenausgleich) nicht mit den tatsächlichen Gegebenheiten vor Ort übereinstimmen, hat er dies dem AG vor Ausführung der Arbeiten mitzuteilen. Da der Umfang dieser Leistung nach Ausführungsende (durch Überbauung/Verdeckung) nicht mehr nachvollziehbar ist, ist zwingend vor Beginn der Arbeiten ein gemeinsames Aufmaß der zu belegenden Flächen zu erstellen. Eine Vergütung von Mehrmassen erfolgt nur, wenn dem AG das Aufmaß rechtzeitig vor der Ausführung zur Prüfung und Freigabe vorliegt. Erfolgt die Ausführung ohne vorheriges, vom AG freigegebenes Aufmaß, geht dies zu Lasten des AN, da die abgerechnete Leistung mangels Nachvollziehbarkeit nicht prüfbar ist.

Zu DIN 1961 - § 16 - Zahlung - Ziffer 1 Abschnitt 3 wird präzisiert: Anforderungen auf Abschlags- und Schlusszahlungen sind dem Bauherrn und der OÜ zur Prüfung und Feststellung einzureichen. Diese wird, sofern der entsprechende Leistungsstand unter Berücksichtigung des Sicherheitseinbehaltes gegeben ist, die Prüfung und Feststellung vornehmen und die geprüfte Abschlagsanforderung an den Bauherrn zur Anweisung weiterreichen. Zahlungs- und Skontierungsfristen, sofern vereinbart, beginnen mit Eingang der entsprechenden und prüffähigen Forderung bei der Objektüberwachung.

3.7 Stundenlohnarbeiten
Abrechnungsvoraussetzung für Stundenlonharbeiten ist die ausdrückliche Anordnung der Arbeiten durch die Objektüberwachung.

Der Auftragnehmer hat über Stundenlohnarbeiten arbeitstäglich Stundenlohnzettel in zweifacher Ausfertigung einzureichen. Diese müssen außer den Angaben nach § 15 Abs. 3 VOB/B

- das Datum,
- die Bezeichnung der Baustelle,
- die genaue Bezeichnung des Ausführungsortes innerhalb der Baustelle,
- die Art der Leistung,
- die Namen der Arbeitskräfte und deren Berufs-, Lohn- oder Gehaltsgruppe
- die geleisteten Arbeitsstunden je Arbeitskraft, ggf. aufgegliedert nach Mehr-, Nacht-, Sonntags- und Feiertagsarbeit, sowie nach im Verrechnungssatz nicht enthaltenen Erschwernissen und
- die Gerätekenngrößen

enthalten.

Stundenlohnrechnungen müssen entsprechend den Stundenlohnzetteln aufgegliedert werden.
Der Auftraggeber bestätigt den Erhalt von Stundenlohnzetteln, jedoch nicht die Ausführung der aufgeführten Leistungen, Arbeitsmaterialien etc.

Die Bescheinigung des Auftraggebers, Stundenlohnzettel erhalten zu haben, begründet keinen Vergütungsanspruch.
Stundenlohn, der dadurch entsteht, dass überqualifizierte Mitarbeiter zur Ausführung der Arbeiten eingesetzt wurden, wird nicht erstattet.

Die Originale der Stundenlohnzettel behält der Auftraggeber, die bescheinigten Durchschriften erhält der Auftragnehmer.

Sind die Stundenlohnarbeiten mit anderen Leistungen verbunden, so sind keine getrennten Rechnungen aufzustellen.

3.8 Zahlung
Ergänzend zu § 16 VOB/B siehe auch VHB-Formblatt 214.
Alle Zahlungen werden bargeldlos in Euro geleistet.
Bei Arbeitsgemeinschaften werden Zahlungen mit befreiender Wirkung für den Auftraggeber an den für die Durchführung des Vertrags bevollmächtigten Vertreter der Arbeitsgemeinschaft oder nach dessen schriftlicher Weisung geleistet.
Dies gilt auch nach Auflösung der Arbeitsgemeinschaft.

Bei Rückforderungen des Auftraggebers aus Überzahlungen (§§ 812 ff. BGB) kann sich der Auftragnehmer nicht auf Wegfall der Bereicherung (§ 818 Abs. 3 BGB) berufen.

Im Falle der Überzahlung hat der Auftragnehmer den überzahlten Betrag zu erstatten.
Leistet er innerhalb von 14 Kalendertagen nach Zugang des Rückforderungsschreibens nicht, befindet er sich ab diesem Zeitpunkt mit seiner Zahlungsverpflichtung in Verzug und hat Verzugszinsen in Höhe von 9% über dem Basiszinssatz gem. § 247 BGB zu zahlen.

Etwaig für den Hauptauftrag vereinbarte Preisnachlässe und Skontierungen werden bei der Abrechnung und den Zahlungen von den Einheits- und Pauschalpreisen als v. Hd.- Satz von der Rechnungssumme abgezogen, auch von denen der Nachträge, deren Preise auf der Grundlage der Preisermittlung für die vertragliche Leistung zu bilden sind.

Änderungssätze bei vereinbarter Lohngleitklausel sowie Erstattungsbeträge bei vereinbarter Stoffpreisgleitklausel werden durch den Preisnachlass nicht verringert.

3.8.1 Umlagen
- Entfällt -

3.9 Sicherheitsleistung
Ergänzend zu § 17 VOB/B siehe auch VHB-Formblatt 214.

## 117 MSR

### Gewerk 01 480 Gebäudeautomation

*Hinweis: Allgemeine Beschreibung*
Technische Baubeschreibung

Gebäudeautomation
Die Gebäudeautomation (GA) steuert, regelt und überwacht die Einrichtungen der technischen  Gebäudeausrüstung (TGA) im Stadthof Hanau. Das GA-System besteht aus der Feld-, der Automations- und der Managementebene. Es kommt das zukunftsweisende und international genormte Protokoll BACnet/IP (Building Automation and Control Network) auf der  Management-, und Automatisierungsebene zum Einsatz. Mit Hilfe der leistungsfähigen Managementebene und ihrer Softwaremodule ist ein optimaler Betrieb des Gebäudekomplexes möglich.
Gesamtkonzeption: Für den Stadthof Hanau wird ein eigenes GA-Netzwerk sowie eine separate Management- und Bedieneinrichtung (MBE) eingerichtet. Die MBE bzw. die Gebäudeleittechnik (GLT) soll in der Bauphase 1 im Untergeschoss, genauer im Raum U1.TH5.13 Heizungszentrale, neben dem ASP01 positioniert werden. In den Technikzentralen werden ASPs mit integriertem Bedienpanel direkt in der Schranktür für die Anlagenautomation installiert. Die Aufschaltung der Einzelraumregelung erfolgt im Feld auf abgesetzten Modulen.
Konfiguration der Automationsstationen:
Der Ausführungsumfang in der Bauphase 1 umfasst drei Automationsschwerpunkte für die Anlagenautomation ASP-01 bis ASP-03 im Untergeschoss, sowie fünf  Aufputz-Kleinverteiler fürs Netzwerk, bestehend aus einem 8-fach Switch etc. für die jeweilige Anbndung der weiteren Netzwerkteilnehmer der GA im jeweiligen Geschoss EG, OG1, OG2, OG3 und Dachgeschoss für den weiteren Ausbau der GA in den Baupasen 2-4.
Die Mieterübergabekästen werden aus dem ASP01 mit Spannung und Netzwerk über den Medienschacht TH04.04 Achse CD-3 versorgt und sollen in den angrenzenden Elektroräumen je Geschoss installiert werden.
ASP-01 umfasst die Einbindung der Fernwärme,  Vorregelungen für Heizung, die RLT Anlage 08 UG Technik, die RLT Anlage 12 Traforäume, sowie die zugehörigen  Brandschutzklappen. Ebenfalls enthalten sind die Erfassung von Zählerdaten sowie die Integration diverser Systemmeldungen.
ASP02 und ASP03 sind dem Mieter im UG zugeordnet. Die der Mietfläche zugehörigen Torluftschleier, Heizdeckensegel, Einzelraumregelung, VRF Einheiten, RLT-Anlage 06 und L07, die Entrauchungsventilatoren L21 und L22, sowie die zugehörigen  Brandschutzklappen und diverse Systemmeldungen sind hier aufgeschaltet. Ebenfalls enthalten sind die Erfassung von Zählerdaten sowie die Integration diverser Systemmeldungen.

Für die Nachströmung aus EG bzw. Überströmung aus der Sozialfläche im UG werden die jeweiligen Motoren der Kippfenster bzw. Jalousieklappen in Funktionserhalt aus der ASP02 beschaltet.
Kippfenster-Nachströmung und Funktionserhalt (E90)
Die Verkabelung der Kippfenster für die Nachströmung im Erdgeschoss des Stadthofs Hanau ist zwingend in Funktionserhaltsklasse E90 auszuführen. Die Leitungsführung erfolgt im Erdgeschoss parallel zu den Heizungsleitungen der Torluftschleieranlagen. Die vertikale Leitungsführung (Steigepunkte) vom Untergeschoss (UG) in das Erdgeschoss (EG) ist anlagentechnisch jeweils im Bereich der drei Eingangssituationen vorgesehen.
Die Trassierung und Befestigung im Parallelverlauf sowie an den Steigepunkten sind koordinativ mit den Gewerken Heizung/Lüftung abzustimmen.

Allgemeine Hinweise

Technische Regelwerke:
Die Ausschreibung und Planung sind unter Berücksichtigung der zum jeweiligen Zeitpunkt gültigen DIN-/EN-Normen, des allgemein anerkannten Standes der Technik sowie der einschlägigen Fachregeln und Richtlinien durchzuführen.

Kalkulationsgrundlage:
Neben den Leistungsverzeichnissen gelten die Planunterlagen gemäß Plan-Dokumentenlisten als verbindliche Kalkulationsgrundlage und sind vollständig bei der Angebotsbearbeitung zu berücksichtigen.

Inbetriebnahmekonzept:
Es wird auf das übergeordnete LV "Sonstiges/Übergreifend" verwiesen. Die dort beschriebenen Leistungen des übergreifenden Inbetriebnahmemanagements sind von allen Gewerken und Teilgewerken zu berücksichtigen und in die Kalkulation einzubeziehen.

Stundenlohnarbeiten:
Die Regelungen zu Stundenlohnarbeiten und den zugehörigen Nachweisen sind im übergeordneten LV unter "Sonstiges/Übergreifend" festgelegt und von allen Gewerken verbindlich zu beachten.

*Hinweis: Vorbemerkungen Gebäudeautomation*
BACnet-Konformität
Das anzubietende Gebäudeautomationssystem hat grundsätzlich in allen Ebenen offene Kommunikationsstandards zu verwenden, wobei auf der Automationsebene die Kommunikation unter BACnet/IP nach DIN EN ISO 16484 erfolgt.

Die BACnet-Automationsstationen müssen BTL-zertifiziert sein. Durch das "BACnet-
Conformance-Certificate" ist nachzuweisen, dass die BTL-Zertifizierung für die BACnet-
Automationsstationen erfolgt ist.

Gemäß Empfehlung AMEV BACnet 2023 unterstützen die angebotenen BACnet-Automationsstationen (AS) mindestens das AMEV-Profil AS-B, V 1.2. Ergänzend zu den Anhängen 4 und 5 des BACnet-Leitfadens sind die Empfehlungen für dynamisches Erstellen (DC) und dynamisches Löschen (DD) von BACnet-Objekttypen gemäß Tabelle 4 zwingend umzusetzen.
Durch ein AMEV-Testat ist nachzuweisen, dass die angebotenen BACnet-Automationsstationen das geforderte AMEV-Profil unterstützen. Das AMEV-Testat ist dem Angebot zwingend beizufügen.

Um die IT-Sicherheit des GA-Systems zu erhöhen, sind die im VDMA-Einheitsblatt 24774 vom März 2023 beschriebenen Maßnahmen umzusetzen.

Für das Gesamtgebäude sollen folgende Verbräuche via M-Bus erfasst werden:

- Trinkwasser Hauptzähler und die Mietereinheiten.
- Wärmemengen Hauptzähler Fernwärme, Torluftschleier, sowie je Mieter und Anlage.
- Elektrische Verbräuche Hauptzähler, ASPs, autarke RLT-Anlagen und derer internen Wärmepumpen ,VRF Einheiten.und die Mietflächen selbst, sowie allgemeine Bereiche.

Die Verbrauchermengen werden zur Prüfung der Jahresarbeitszahl nach DIN EN 14511 von der Gebäudeautomation erfasst.

Die Wärmemengenzähler werden vom Auftragsnehmer Heizung geliefert und montiert.
Die Trinkwassermengenzähler werden vom Auftragnehmer Sanitär geliefert und montiert
Die internen Stromzähler für die  ASPs selbst liefert das Gewerk Gebäudeautomation.
Alle anderen Stromzähler werden vom Auftragnehmer Elektrotechnik geliefert und montiert.

Die Betriebsstundenzähler der Aufzüge werden vom Auftragnehmer Förderanlagen geliefert und montiert

Die Anbindung an den M-Bus und die Spannungsversorgung der Zähler erfolgt durch den Auftragnehmer Gebäudeautomation.

Anlagen zum Leistungsverzeichnis:

Den Ausschreibungsunterlagen sind folgende Unterlagen, die auch Vertragsbestandteil werden, beigefügt:

- GA- Intergrationstabelle, Stand 21.08.2026
- GA-Systemtopologie, Stand 21.08.2026
- TRIC-Ausführungsplanung, Stand 21.08.2026
- Beiblatt "070-4,  Hardware-Automationseinrichtungen

Diese müssen im Vergabeverfahren (VV) angegeben werden

BACnet-Adressierung

Das Bauvorhaben Stadthof Hanau ist in vier Bauabschnitte und ein Nebenabschnitt Scholle unterteilt.

Die Automationsstationen und Etagenverteiler aus allen Bauabschnitten sollen in ein gemeinsames GA-Netzwerk eingebunden werden.

Um BACnet-Adressenkonflikte zu vermeiden, übernimmt der Auftragnehmer "Gebäudeautomation- von Bauabschnitt 1" die Funktion des "BACnet-Administrators."

Die Auftragnehmer der anderen Bauabschnitte übernehmen die Funktion eines "Sub Project Engineer"

Um alle BACnet-Adressinformationen zu verwalten, ist die von der BIG-EU entwickelte

"BACnet-Projec Adress Table (B-PAT)"

zu verwenden.

Der BACnet-Administrator ist für die Koordination und die Überwachung dieses Prozesses verantwortlich

Gegenstand dieser Ausschreibung ist unter anderem die Dienstleistung für die Anbindung der Scholle. Die Vergabe der Dienstleistungen für die nachfolgenden Bauabschnitte 2 und 4 erfolgt zeitversetzt in einer gesonderten Ausschreibung.

*Hinweis: Zusätzliche Techn. Vorbemerkungen*
Zusätzliche technische Vorschriften
DIN 18 386 "Gebäudeautomation"

Mit der Schlussrechnung sind insbesondere folgende
Unterlagen einzureichen:
- Automationsschemata
- GA-Funktionslisten
- Protokolle 1:1-Datenpunkttests
- Stromlaufpläne nach DIN EN 61082-1 (VDE 0040-1
- Automationsstations-Belegungspläne einschließlich Adressierung
- Verbindungsschaltplan nach DIN EN 61082-1 (VDE 0040-1)
- Übersichtsschema mit Eintragung der Standorte der
  Bedieneinrichtungen und Informationsschwerpunkte
- Grundrisspläne mit Eintragung der Montageorte aller Feldgeräte
  außerhalb der Technikzentralen ( M 1:50 )
- Stücklisten
- Kabellisten mit Angaben über die Typen und Funktionsangaben
  sowie Längen und Leistungsangaben
- Dokumentation des Potenzialausgleichs
- Schutzmaßnahmenprotokoll zum Nachweis der elektrischen
  Betriebssicherheit
- Berechnungen der Kabelquerschnitte
- Funktionsbeschreibungen
- Protokolle der Inbetriebnahme und Einregulierung
- alle für einen sicheren und wirtschaftlichen Betrieb erforderlichen
  Bedienungsanleitungen und Wartungshinweise
- Ersatzteillisten
- projektspezifische Programme und Daten auf Datenträgern
- Protokoll über die Einweisung des Bedienpersonals
- vorgeschriebene Werk- und Prüfbescheinigungen

Die Unterlagen sind in einfarbiger Darstellung und in dreifacher Ausfertigung, Zeichnungen und Listen nach Wahl des Auftraggebers auch in einfacher Ausfertigung kopierfähig und auf Datenträgern auszuhändigen. DV-Programme sind in zweifacher Ausfertigung auf Datenträgern (USB-Stick) zu liefern.

Die Zeichnungen sind gefaltet, in DIN-A-4 Größe und eingeordnet mit Übersichtsvermerk anzuliefern.

Die Einregulierung der Lüftungsanlage sowie der Einbau
der Fühler hat nur in Verbindung mit den Gewerken
Heizungs- und Lüftungstechnik zu erfolgen

Die Inbetriebnahme und die Einregulierung sind, soweit
nicht als besondere Position im Leistungsverzeichnis
aufgeführt, in die Einheitspreise mit einzurechnen.

Sämtliche Halterungen für die einzubauenden
Anlagenteile dürfen in Beton-Bauteilen nicht
eingeschossen, sondern nur eingebohrt und mit
Spreizdübeln befestigt werden.

Abnahme
der Heizungs- und Lüftungsanlage
(HLW-Anlagen) der Mess-, Steuer- und Regelanlagen
(MSR-Anlagen)

Die förmliche Abnahme der Gesamtanlage (HLW-Anlage und
Gebäudeautomation) erfolgt frühestens mit der
Inbetriebnahme der HL-Anlage

*Hinweis: Vorbemerkungen Schaltschränke*
Die nachfolgend aufgeführten Anforderungen sind umzusetzen und in die Einheitspreise einzukalkulieren
Es wird die Lieferung, die Montage und die Inbetriebnahme von Schaltschränken einschließlich der kompletten betriebsfertigen Installation aller erforderlichen Schaltschrankkomponenten gefordert.
Der Auftragnehmer hat dem Auftraggeber vor Beginn der Montagearbeiten alle Angaben zu machen, die für den ungehinderten Einbau und einen ordnungsgemäßen Betrieb der Anlage notwendig sind.
Für den geforderten Leistungsumfang sind insbesondere folgende Maßnahmen zu berücksichtigen:
- ingenieurmäßige Bearbeitung
- Anlieferung und Montage, einschl. Kleinmaterial
- interne Installation und betriebsfertige Verdrahtung
- Prüfung und Attestierung
- Inbetriebnahme
- Probebetrieb
- Abnahme und Dokumentation
Vor der Fertigung der Schaltschränke ist die Montageplanung (Stromlaufpläne, Betriebsmittellisten etc.) zu erstellen und der Bauleitung zur Information vorzulegen. Hierfür sind auch die aktuellen, elektrischen Verbraucherlisten von den jeweiligen Gewerken abzufordern.
Die zu liefernden Schaltschränke bestehen grundsätzlich aus Leistungs-/Steuerungs- und DDC-Feldern. In Ausnahmefällen kann ein gemeinsamer Schaltschrank verwendet werden. Diese Maßnahme ist vorher mit dem Bauherrn abzustimmen.
Die Ausführung der Schaltschränke erfolgt nach den gültigen Vorschriften, insbesondere DIN EN 614391-1/2, VDE 0660-600, DIN EN 50178/ VDE 0160, VDE 0100-410 und  DIN EN 60204-1/ VDE 0113-1. Die Farbkennzeichnung erfolgt nach DIN EN 60073/ VDE 0199. Der Berührungs- schutz ist nach DIN EN 50274/ VDE 0660-514 auszuführen.
Die Technischen Anschlussbedingungen (TAB´s) des zuständigen EVU´s sind ebenfalls bei der Ausführung zu berücksichtigen.
Beim Einsatz verschiedener Netzarten ist eine feldweise Trennung vorzunehmen.
Alle unter Spannung stehenden Teile müssen gegen zufälliges Berühren isoliert sein (z.B. durch Abdeckungen gemäß BGV A3).
Alle Einbauteile sind auf herausnehmbaren Montageplatten leicht zugänglich anzuordnen und vorzugsweise auf Gerätemontageschienen zu befestigen. Alle Schaltgeräte müssen von der Vorderseite leicht auswechselbar sein, ohne Befestigungsschrauben anderer Geräte oder Kabel lösen zu müssen. Die Anordnung der DDC-Komponenten und Einbauteile muss so erfolgen, dass die Anschlussklemmen ohne Entfernung der Geräte oder Module und ohne Betriebsunterbrechung leicht zugänglich sind. Die Anordnung von Einbauteilen und Klemmen auf den Schaltschrank-Seitenwänden ist nicht zulässig
Alle Einbauteile sind mit einer unverlierbaren Doppelkennzeichnung auf der Grundplatte und am Gerät zu versehen.
Alle zur Verwendung kommenden Materialien müssen das VDE-Prüfzeichen tragen, bzw. den VDE-Vorschriften entsprechen. Für gleichartige Bauteile sind ausschließlich Produkte des gleichen Herstellers einzusetzen.
In den Schaltschränken ist in allen Bereichen eine Platzreserve von mindestens 25% vorzuhalten.
Die Innenverdrahtung der Schaltschränke soll mit flexiblen Leitungen von mindestens 0,75 mm2 erfolgen. Die erforderlichen Leitungsquerschnitte sind nach VDE 0100-520 zu ermitteln. Die Enden der flexiblen Leitungen sind jeweils mit Aderendhülsen zu sichern.
Für die Verdrahtung sind Kunststoffkanäle mit Abdeckung zu verwenden. Um eine angemessene Platzreserve sicherzustellen, beträgt die Füllung der Kanäle maximal 70%.
Zur Versorgung von Geräten in Türen oder in schwenkbaren Rahmen sind die flexiblen Leitungen über Trennklemmen zu führen und mit einem Schutzschlauch zu versehen. Um eine angemessene Platzreserve sicherzustellen, beträgt die Füllung der Schutzschläuche maximal 75%.
Alle Kabeleinführungen haben von unten zu erfolgen. Beim Einsatz von Standschränken sind diese auf einem mitzuliefernden Schaltschranksockel mit einer Höhe von 200 mm zu montieren.
Klemmen
Alle in die Schaltschränke eingeführten Kabel und Leitungen sind zugentlastet an Reihenklemmen anzuschließen. Zur Aufnahme der Reihenklemmen sind Tragschienen nach DIN EN 60715 zu verwenden.
Alle Kabel und Leitungen sind im Schaltschrank zugfest zu entlasten und entsprechend dem Klemmenplan mit einer dauerhaften Zielbezeichnung zu versehen.
Ankommende und abgehende Kabel und Leitungen müssen an den Verteilern über leicht zugängliche, fest montierte Ein- und Abgangsklemmen angeschlossen sein. Dies gilt sowohl für die Außenleiter als auch für den Neutral- und den Schutzleiter. Hierbei ist genügend Platz vorzusehen, um bei Prüfungen, Reparaturen oder Erweiterungsarbeiten ohne Schwierigkeiten an die Klemmstellen heranzukommen.
In jeder Klemme der Klemmleiste darf nur ein Draht angeschlossen werden.
Anschlüsse für ankommende und abgehende Neutralleiter, Schutzleiter und PEN-Leiter müssen in unmittelbarer Nähe der zugehörigen Außenleiter angeordnet werden.
Eine Trennung zwischen Schutzleiter und Neutralleiter ist grundsätzlich vorzusehen. Für den Anschluss des Neutralleiters sind N-Trennklemmen zu verwenden. Die Verbindung der Neutralleiter ist hierbei mit N-Sammelschienen zu realisieren.
Für Anlagen mit DDC-Technik müssen alle Meldungen, Signalleitungen und Ansteuerungen potenzialfrei auf separaten Trennklemmleisten mit Prüfbuchse bereitgestellt werden (Prozessschnittstellen gemäß VDI 3814, Blatt 2).
Klemmen und Geräte, an denen nach Abschalten des Hauptschalters noch Spannung anliegt, müssen gesondert abgedeckt und mit geschraubten Schildern "Achtung Fremdspannung" gekennzeichnet sein.
Eine Trennung zwischen den Klemmleisten für Signal-, Steuer- und Kraftstromleitungen ist vorzusehen.
Unterschiedliche Potenziale dürfen nicht auf einer Klemmleiste vorhanden sein.
Bezeichnungsschilder
Alle Geräte, Klemmen und Abgänge sind dauerhaft, wischfest und gut lesbar zu beschriften. Handschriftliche Eintragungen sind nicht gestattet.
Für Bezeichnungen der Fronttafeleinbaugeräte sind gravierte Bezeichnungsschilder aus Kunststoff, bei Bedarf mit Funktionsangabe, auszuführen.
Die Bezeichnungsschilder für die Inneneinbauteile sind auf den Geräten sowie auf der Montageplatte dauerhaft anzubringen. Bei steckbaren Geräten oder Baugruppen sind Stecksockel und Steckeinheit zu beschriften.
In der Türinnenseite eines jeden Einspeisungsfeldes ist ein graviertes Firmen-Typenschild mit Angabe der Auftragsnummer, der Plannummer, des Baujahres, der technischen Daten und der erfolgten Prüfungen anzubringen.
Schaltschranklüftung
Die Temperatur im Schaltschrank darf den für die Betriebssicherheit und Funktionsfähigkeit der Einbauteile zulässigen Wert nicht übersteigen. Die Ansteuerung eventuell erforderlicher Lüfter erfolgt über einen einstellbaren Thermostat im Innenraum des Schaltschrankes.
Die maximale Temperatur darf einen Wert von 40°C grundsätzlich nicht überschreiten. Sofern zur Einhaltung dieser Bedingung erforderlich, ist ein Gebläse mit Filtermatte vorzusehen (der Berechnungsnachweis ist vorzulegen). Nur in diesem Fall darf die Schutzart des Schaltschrankes IP 44 betragen.
Wiedereinschaltung nach Spannungsfall
Nach Ausfall der Gesamtspannung bzw. auch nach Ausfall einer Einzelphase muss ein automatischer Wiederanlauf aller Anlagen gewährleistet sein.
Bei Stromausfall bzw. bei Netzwiederkehr muss ein stufenweiser Anlauf (z.B. über kleine Drehzahl) von Motoren und Aggregaten gewährleistet sein.
Der automatische Wiederanlauf von mehreren Anlagen ist zeitversetzt zu realisieren.
Einbau von DDC-Komponenten
DDC-Komponenten werden in den Schaltschrank oder hinter entsprechenden Vorsatztüren mit der entsprechenden Schutzart in die Schaltschranktüre eingebaut.
Bedien- und Meldemodule sowie die lokale Vorrangbedienung nach DIN EN ISO 16484 werden sichtbar hinter verschließbaren Vorsatztüren mit der entsprechenden Schutzart in die Schaltschranktür eingebaut.
Leistungsbaugruppen
Für 1-stufige Leistungsbaugruppen sind Motorschutzschalter kurzschlussfest mit Hilfskontakten, leistungsschütze und zwei Hilfsschützen zu berücksichtigen.
Bei polumschaltbaren Motoren mit getrennten Wicklungen ist jeder Wicklungsstrang abzusichern und mit einer Motorschutzeinrichtung zu ersehen.
Der Zwangsanlauf polumschaltbarer Motoren muss immer über die niedrige Drehzahl erfolgen.
Steuerungen für mehrstufige Motoren mit einer Nennleistung > 4,0 KW sind mit Hochlauf-und Rückschaltverzögerung auszuführen.
Motorsteuerungen für Ventilatoren werden grundsätzlich mit Reparaturschaltern ausgestattet. Diese sind abschließbar auszuführen und sollen in "Aus-Stellung" eine Meldung an die DDC-und Handebene generieren.
Leistungsschütze sind grundsätzlich mit Hilfskontakten für Verriegelungsfunktionen und Rückmeldung an die DDC- und Handebene auszurüsten.
Sicherungsabgänge mit einem Nennstrom > 63 A sind als NH-Sicherungssystem auszuführen.
Sicherheitsfunktionen
Sicherheitsfunktionen sind grundsätzlich so in die Sicherheitskette einzubinden, dass die Funktionen in jedem Betriebszustand gewährleistet sind.
EMV-Maßnahmen
Sowohl die Bauteile als auch die konstruktiven Maßnahmen müssen zur Einhaltung der Sendebegrenzung und Funkentstörung nach EN 5511, Grenzwertklasse B, führen.
Schutzpotenzialausgleich
Alle metallischen Anlagenteile sind in den Schutzpotenzialausgleich über die Erdungsschiene einzubeziehen.
Bei flexiblen Verbindungen sind geeignete Überbrückungen vorzusehen.
Prüfung und Abnahme
Jeder Schaltschrank muss bei Auslieferung mit einem Ausführungsschaltplan und dem vom Auftragnehmer ausgefüllten und unterschriebenen Prüfprotokoll für Schaltschränke versehen sein.
Die elektrische Anlage ist vor Inbetriebnahme auf ihren ordnungsgemäßen Zustand zu prüfen (siehe auch BGV A3).  Eine Errichterbescheinigung mit folgenden Prüfprotokollen ist vor Montagebeginn auf der Baustelle vorzulegen:
- Isolationsprüfung
- Spannungsprüfung
- Prüfung des Schutzleitersystems
- Schaltschrankgehäuse
Die Schaltschränke bestehen aus einzelnen, beliebig aneinanderreihbaren Schaltschrankfeldern als massive Stahlblechkonstruktion mit einer Mindest-Blechstärke von 2,0 mm.
Die Anlieferung erfolgt aus Transportgründen als Einzelfeld. Die einzelnen Felder werden erst auf der Baustelle als Gesamtschrank aufgestellt, danach mechanisch und elektrisch verbunden.
Fronttüren sind mit mindestens 2 Verschwinde-Scharnieren (Öffnungswinkel = 90 °) auszuführen und mit einer umlaufenden Gummidichtung auszustatten.
Der Türverschluss erfolgt über ein Stangenschloss mit 3 Zuhaltungen und mit Doppelbartschlüssel. Der Einbau eines Schließzylinders muss möglich sein.
Fronttüren und Schaltschrankgehäuse sind an geeigneten Stellen mit CU-Litze in den Schutzpotenzialausgleich mit einzubeziehen.
Jedes Schaltschrankfeld erhält eine über einen Türkontakt geschaltete Leuchtstofflampe mit integrierter Steckdose. Die Baugruppe ist separat abzusichern.
Je Schaltschrankfeld ist eine Stecktasche aus Stahlblech zur Aufnahme der Schaltpläne einzubauen.
Die Schutzart bei Aufstellung im Innenbereich beträgt grundsätzlich IP 54, mit Lüfter mindestens IP 44. Bei Aufstellung in frostgefährdeten Bereichen ist eine Heizung (thermostatgesteuert mit Störmeldung an die DDC) vorzusehen.
Bei Aufstellung im Außenbereich ist ein Frostschutz (thermostatgesteuerte Heizung mit Störmeldung an die DDC) je Schaltschrank vorzusehen. Zusätzlich sind Vorkehrungen gegen Regen und Blitzeinschlag zu treffen. Die Schutzart des Schaltschrankes beträgt in diesem Fall mindesten IP 65. Beim Einsatz von Vorsatztüren ist die UV-Beständigkeit des Sichtfeldes zu gewährleisten.
Die Lackierung muss mindestens umfassen :
- 1 x Rostschutzlackierung
- 1 x Fertiglackierung mit Strukturlack
Farbton :
Rahmen, RAL 7035
Fronttüren, RAL 7035 oder nach Wunsch des Bauherrn
Abmessungen je Feld:  gemäß LV-Spezifikation

*Hinweis: Vorbemerkungen Elektroinstallation*
Die nachfolgend aufgeführten Anforderungen sind umzusetzen und in die Einheitspreise einzukalkulieren.
Der Auftragnehmer hat dem Auftraggeber vor Beginn der Montagearbeiten alle Angaben zu machen, die für den ungehinderten Einbau und einen ordnungsgemäßen Betrieb der Anlage notwendig sind. Eine Abstimmung mit den anderen TGA-Gewerken ist zwingend erforderlich.
Die Elektroinstallation hat nach den für dieses Bauvorhaben anzuwendenden sicherheitstechnischen Anforderungen und den einschlägigen DIN- und VDE-Vorschriften zu erfolgen.
Behördliche Vorschriften und Auflagen sind zu beachten und einzuhalten. Dies gilt auch für die im jeweiligen Bundesland geltenden Leitungsanlagen-Richtlinien (LAR).
Kabel und Leitungen
Für die Errichtung von Kabel- und Leitungsanlagen ist die DIN VDE 0100- 520, 06/2013 maßgebend.
Die Strombelastung von Kabeln und Leitungen ist nach DIN VDE 0298-4, 06/2013 zu bemessen.
Die Auswahl und die Bemessung von Kabeln und Leitungen und der Spannungsfall sind eigenverantwortlich zu prüfen. Der maximale Spannungsfall für übliche Endstromkreise darf die Vorgaben nicht überschreiten, die maximalen Längen unter Berücksichtigung des kleinsten Kurzschlussstromes sind zu ermitteln und zu dokumentieren.
Es ist eine fachgerechte, optisch ansprechende Verlegungsweise gefordert. Die Ausführung richtet sich dabei nach den baulichen Gegebenheiten.
Die Kabel und Leitungen sind entsprechend der Verlegungsart einschl. Klein- und Befestigungsmaterial wie Schrauben, Dübel, Nägel, Schellen usw. anzubieten.
Die Installation erfolgt auf Wannen, Trassen, Steigtrassen, in Schutzrohren oder mit Bügelschellen auf Putz/Sichtbeton.
Klebeschellen dürfen grundsätzlich nicht verwendet werden.
Die Kabel und Leitungen sind ungeschnitten in einer Länge ohne Zwischenklemmstellen vom Schaltschrank bis zum Gerät zu verlegen.
Grundsätzlich müssen alle Kabel und Leitungen auf und in jeder Kabeltrasse sauber ausgerichtet und parallel verlaufen und mit Kabelbindern fixiert werden.
Kabelkreuzungen sind zu vermeiden.
Bei Kabelverlegung an Steigetrassen sind Bügelschellen zu verwenden. In diesem Fall ist der Einsatz von Kabelbindern nicht zulässig.
Biegeradien nach Herstellerblättern sind sowohl beim Verlegen, Montieren und im Betrieb jederzeit einzuhalten.
Die Verlegetemperaturen nach Herstellerangaben sind einzuhalten.
Bei Durchführung von Kabeln und Leitungen durch feuerbeständige Wände sind die Öffnungen vorschriftsmäßig abzuschotten.
Bei der Versorgung von Sicherheitseinrichtungen sind Kabel und Leitungen entsprechend der geforderten Funktionserhaltklasse nur mit dem geprüften Verlegesystem einschließlich der geprüften Formteile und Befestigungsmaterialien einzusetzen. Das Prüfzeugnis ist vor Montagebeginn vorzulegen.
Grundsätzlich erfolgt die Kabelverlegung zu einzelnen Feldgeräten in Kunststoffpanzerrohr. An besonders gefährdeten Stellen sind  Kabel und Leitungen vor mechanischer und thermischer Beschädigung mittels Stahlpanzerrohr nach DIN EN 61836 zu schützen. Stapa-Rohre dürfen nicht angeschweißt werden, sondern sind anzuschrauben. Beide Enden sind mit Kunststofftüllen zu versehen.
Die Heranführung der Kabel und Leitungen von den Kabelwegen an die Feldgeräte ist grundsätzlich in Kunstoffrohr auszuführen. Erfolgt die Installation am Boden, ist als Schutz Stahlpanzerrohr nach DIN EN 61836 zu verwenden. Die Kabellänge ohne Schutzrohr darf maximal 0,3 m betragen.
Kabel und Leitungen zu Ventilatoren sind durch dichtschließende Einführungen zu verlegen und innerhalb der Lüftungsgeräte durch flexibles Schutzrohr zu führen. Für die Kabelverlegung sind auf den Lüftungsgeräten Gitterrinnen vorzusehen.
Alle Bauteile wie z.B. Klemmdosen oder Klemmkästen sind mit Bezeichnungsschildern zu kennzeichnen. Die Größe der Schilder ist dem Textumfang anzupassen. Die Beschriftung ist mit EDV-Unterstützung zu erstellen, handschriftlich erstellte Texte sind nicht zulässig. Die Kabel und Leitungen sind deutlich sichtbar am Ziel- und am Quellort mit Kabelmarker mit den Nummern gemäß Kabelliste zu beschriften. Die Bezeichnungen sind mit der Bauleitung abzustimmen. Kabelbezeichnungsschilder sind mit in die Einheitspreise einzukalkulieren.
Werden außerhalb der Technikzentrale Kabeltrassen des Gewerkes Elektro mitbenutzt, sind andersfarbige Kabelbinder zu verwenden, als die vom Gewerk Elektro verwendeten. Somit ist im späteren Gebäudebetrieb eine einfache Zuordnung der Kabel und Leitungen zu den jeweiligen Gewerken gewährleistet.
Die elektrische Anlage ist vor Inbetriebnahme auf ihren ordnungsgemäßen Zustand zu prüfen (siehe auch BGV A3).
Eine Errichterbescheinigung mit den Prüfprotokollen gemäß VDE 0100-600 ist vorzulegen:
Messprotokolle für die durchgeführten Messungen einschließlich der erforderlichen Prüfzeugnisse sind in 3-facher Ausführung vorzulegen.
Verlegesysteme
Die Kabelträgersysteme müssen der EN 50085 entsprechen.
Kabelträgersysteme und Kabelkanäle sind so zu dimensionieren, dass die spätere Verlegung weiterer Kabel und Leitungen möglich ist (Platzreserve mindestens 20 %).
Kabelrinnen sind mit einer Mindest-Blechdicke von  1,5 mm auszuführen. Sofern keine anderslautenden Angaben gemacht werden, sind Sendzimir-feuerverzinkte Bauteile nach DIN EN 10326 bzw. DIN EN 10327 zu verwenden. Für den Fall, dass die Kabeltrassen der freien Bewitterung ausgesetzt sind, sind Tauchverzinkte Bauteile nach DIN EN ISO 1461 zu verwenden.
Die Kabelrinnen sind einschließlich aller Bögen, T-Abzweige, Wandausleger und Stiele bis 1,5 m zu kalkulieren.
Die Verlegesysteme sind komplett zu liefern und betriebsfertig zu montieren. Der Regelabstand der Wandausleger und Hängestiele beträgt ca. 1.200 mm und ist als feste Vorgabe zu berücksichtigen. Die Montage erfolgt überwiegend an Betondecken und Beton- und Massivwänden sowie an Stahlkonstruktionen. Die Befestigung an Fremdgewerken ist nicht gestattet.
Alle Formteile sind bei Bedarf mit separaten Auslegern zu unterstützen.
Schnittkanten sind zu entgraten und kalt zu verzinken. Kanten, die über die Kabel und Leitungen hinwegführen, sind mit Kantenschutzband zu versehen.
Hängestile sind an unteren Schnittkanten aus Gründen der Unfallverhütung mit Schutzkappen aus Kunststoff auszustatten.
Zur Vereinheitlichung des Kabeltragsystems sind alle Teile und das systemgebundene Zubehör eines Herstellers zu verwenden.
Bei der Versorgung von Sicherheitseinrichtungen sind entsprechend dem geforderten Funktionserhalt passend zum Kabeltragsystem einschließlich der Formteile und Befestigungsmaterialien die entsprechenden Kabel und Leitungen einzusetzen. Das Prüfzeugnis ist vor der Montage vorzulegen.
Kabelrinnen sind entsprechend den VDE-Vorschriften in den Schutzpotenzialausgleich einzubeziehen.
Für Kabeltrassen im Außenbereich ist zu berücksichtigen, dass hier zwingend tauchfeuerverzinkte Komponenten zu verwenden sind.
Kabeltrassen auf dem Dach sind so aufzuständern, dass
keine Blätter oder sonstiger Dreck das freie Ableiten des Regenwassers behindert.
Dabei sind Montagesets für die Verlegung von Kabeltrassen auf Flachdächern ( z.B. Big-Foot-System ) zu bevorzugen.
Insbesondere folgende Komponenten und Leistungen sind in die Einheitspreise einzukalkulieren:
Systemteile wie z.B. Verbindungslaschen, Verjüngungen, Befestigungswinkel, Klemmwinkel, Stahl-Spreizdübel, Schrauben mit Zubehör, Distanzstücke, Trägerklauen, Ankerbolzen, Verbindungsstücke, Klemmstücke, Trägerlaschen, Schutzkappen, Eckbleche, Anschlussstücke, Auflagewinkel, Überschubhülsen und -schmiegen, Gelenkstücke, Aufleger, Anschlusslaschen, Abstandlaschen, Halterkupplungen, Leiterhalter und sonstige Klein- und Befestigungsmaterialien, Kantenschutzbleche für endende Kabelpritschen und Kaltverzinkung der Schnittkanten.

*Hinweis: Vorbemerkungen Bemusterung*
Die technische Bemusterung der angebotenen Raumfühler, Raumbediengeräte und Touchpanels erfolgt ausschließlich auf Basis von technischen Dokumenten.

Vorzulegende Unterlagen: Der Auftragnehmer hat innerhalb von 4 Wochen nach Beauftragung vollständige und aussagekräftige technische Datenblätter (inkl. Gerätespezifikationen, Schnittstellen, Einbaumaßen, Rahmen/Fronten), Maßzeichnungen sowie herstellerseitige Farb- und Materialmusterkataloge der Geräte zur Prüfung und Freigabe vorzulegen.

Prüfzeitraum: Für den Prüf- und Entscheidungsprozess durch den Bauherrn und die Fachplanung ist ein Zeitraum von 6 Wochen ab Einreichung der vollständigen Unterlagen vorzusehen.

Bestell- und Montagefreigabe: Die schriftliche Freigabe der Datenblätter durch den Bauherrn ist zwingende Voraussetzung für die Beschaffung, Bestellung oder Montage der Hardware.

#### Titel 01.01 Anlagenautomation Feldgeräte

*Hinweis: Feldgeräte - Allgemein*
In den Einheitspreisen der nachstehend
benannten Feldgeräte sind folgende
Leistungen mit einzukalkulieren:

- Lieferung und Montage mit allem Zubehör
- Die Einbauorte der Feldgeräte sind mit der Bauleitung  und dem Anlagenbetreiber der  betriebstechnischen
  Anlagen rechtzeitig vor Ausführungsbeginn
  abzustimmen.
- Wasserseitige Einbauten und Montagen sind durch den
  Auftragnehmers des Gewerkes Heizung / Kälte
  vorzunehmen und sind in den Einheitspreisen nicht
  enthalten.
- Sämtliche in der folgenden Beschreibung aufgeführten
  Feldgeräte sind mit dauerhafter  Beschilderung zu
  versehen.

**01.01.0001 Außentemperaturfühler Ni1000**
Außentemperaturfühler Ni1000
Der Außentemperaturfühler erfasst über am Kunststoffgehäuse montierte Primärsensoren die Lufttemperatur auf konvektive Art. Er ist insbesondere in Feuchträumen sowie im sonnenstrahlfreien Außenbereich bzw. an den Außenfassaden einsetzbar.
Der Außentemperaturfühler besteht aus
einem Gehäuse aus schlagzähem Kunststoff und 14mm langen Kunststoff-Distanzhülsen. Die Distanzhülsen dienen zur thermischen Entkopplung des Außentemperaturfühlers mit der Montagewand bzw Fassade. Bei indirekter Wärmestrahlung von gegenüber liegenden Gebäuden kann optional ein Strahlungsschutzbleches montiert werden.

Technische Daten:
Sensor:  Ni1000
Messbereich:  -35 bis +60*C
Toleranz:  Klasse A
Güte:  Klasse A TGA
Schaltungsart:  2-Leiteranschluss
Messstrom:  </= 1mA
Prozessanschluss:  mittels Schrauben
Gehäuse:  Kunststoff,
Farbe:  lichtgrau
Maße:  64x58x34mm
Schutzart:  IP65 nach EN 60529

oder gleichwertig, passend zum DDC-System

Angebotenes Produkt:

Fabrikat: '.........'

Typ: '.........'

liefern und montieren
Menge: 1,000 St

**01.01.0002 Stabtemperaturfühler mit Tauchhülse, L 100 mm aus Messing**
Stabtemperaturfühler mit Tauchhülse für den Wassrseitigen Einbau.
Messelement: Ni 1000/ PT 1000
Meßbereich:  -30..130¦C
Tauchrohrlänge:  100 mm
Material:  Niro
Widerstandsverlauf: DIN 43760
Material Tauchhülse: Messing vernickelt
Schutzart:  IP 54
Mit Kabelverschraubung und Klemm- teil für Einbau in Schutzrohr.

oder gleichwertig, passend zum DDC-System

Angebotenes Produkt

Fabrikat: '.........'

Typ: '.........'

Inklusive Liefern und Montage des Fühlers, Liefern und
Übergabe der Tauchhülse an dem AN Heizung/ Lüftung.
Inklusive Liefern und Montage.
Menge: 2,000 St

**01.01.0003 Stabtemperaturfühler mit Tauchhülse, L 150 mm aus Messing**
Stabtemperaturfühler mit Tauchhülse für den Wassrseitigen Einbau.
Messelement Ni 1000/ PT 1000
Meßbereich:  -30..130¦C
Tauchrohrlänge:  150 mm
Material:  Niro
Widerstandsverlauf : DIN 43760
Material Tauchhülse: Messing vernickelt
Schutzart: IP 54
Mit Kabelverschraubung und Klemmteil für Einbau in Schutzrohr.

oder gleichwertig, passend zum DDC-System

Angebotenes Produkt

Fabrikat: '.........'

Typ: '.........'

Inklusive Liefern und Montage des Fühlers, Liefern und
Übergabe der Tauchhülse an dem AN Heizung/ Lüftung.
Inklusive Liefern und Montage.
Menge: 14,000 St

**01.01.0004 Stabtemperaturfühler mit Tauchhülse, L 200 mm aus Messing**
Stabtemperaturfühler mit Tauchhülse für den Wassrseitigen Einbau.
Messelement Ni 1000/ PT 1000
Meßbereich:  -30..130¦C
Tauchrohrlänge:  200 mm
Material:  Niro
Widerstandsverlauf : DIN 43760
Material Tauchhülse: Messing vernickelt
Schutzart: IP 54
Mit Kabelverschraubung und Klemmteil für Einbau in Schutzrohr.

oder gleichwertig, passend zum DDC-System

Angebotenes Produkt

Fabrikat: '.........'

Typ: '.........'

Inklusive Liefern und Montage des Fühlers, Liefern und
Übergabe der Tauchhülse an dem AN Heizung/ Lüftung.
Inklusive Liefern und Montag
Menge: 4,000 St

**01.01.0005 Stabtemperaturfühler mit Tauchhülse, L 150 mm aus Edelstahl**
Stabtemperaturfühler mit Tauchhülse für den Wassrseitigen Einbau.
Messelement Ni 1000/ PT 1000
Meßbereich:  -30..130¦C
Tauchrohrlänge:  150 mm
Material:  Niro
Widerstandsverlauf : DIN 43760
Material Tauchhülse: Edehlstah
Schutzart: IP 54
Mit Kabelverschraubung und Klemmteil für Einbau in Schutzrohr.

oder gleichwertig, passend zum DDC-System

Angebotenes Produkt

Fabrikat: '.........'

Typ: '.........'

Inklusive Liefern und Montage des Fühlers, Liefern und
Übergabe der Tauchhülse an dem AN Heizung/ Lüftung.
Inklusive Liefern und Montag
Menge: 2,000 St

**01.01.0006 Kabeltemperaturfühler Ni1000**
Kabeltemperaturfühler Ni1000
Der aus kleiner VA-Schutzhülse und Kabelanschluss bestehende Temperaturfühler kann universell zur Temperaturmessung eingesetzt werden. Zum Beispiel:
Einbau in Tauchhülsen, Anklemmung an Rohrleitungen u. ä..

Technische Daten:
Sensor:  Ni1000
Toleranz:  Klasse A TGA
Güte:  Klasse A
Schaltungsart:  2-Leiteranschluss
Messstrom:  </- 1 mA
Fühlerhülse:  Durchmesser 6x50mm,
Werkstoff:  1.4571
Fühlerkabel:  1,5 m, Silikonkabel
  freie Drahtenden mit Aderendhülsen
Isolationswiderstand: 500 VDC
Schutzart:  IP 54

oder gleichwertig, passend zum DDC-System

Angebotenes Produkt

Fabrikat: '.........'

Typ: '.........'

liefern und montieren
Menge: 3,000 St

**01.01.0007 Edelstahl-Tauchhülse, Länge 400 mm**
Edelstahl-Tauchhülse Länge 300 mm
zur Aufnahme von Fühlerpatrone oder
Tauchstab eines Temperaturfühlers.
Die Aufnahme erfolgt mit Klemmverschraubung.
Zur Montage in Rohrleitungen und Behältern.

Technische Daten:
Abmessungen:  Länge 400 mm,
Durchmesser  8 mm
Prozessanschluss:  Gewinde G1/2A,
  flachdichtend
Nenndruck:  16 bar
Mediumtemperatur:  max. 150*C

Angebotenes Produkt

Fabrikat: '.........'

Typ: '.........'

liefern und dem Auftragnehmer Heizungs-/ Kältetechnik
zum Einbau übergeben
Menge: 3,000 St

**01.01.0008 Sicherheitstemperaturbegrenzer TW/STB**
Sicherheitstemperaturbegrenzer TW/STB
mit MS-Tauchhülse
Sicherheitstemperaturbegrenzer TW/STB
Zum Regeln und Überwachen der Temperatur von Flüssigkeiten in Bädern, Behältern, Rohrleitungen und Kanälen.
Universal-Gehäuse aus Kunststoff, geeignet für verschiedene Montagearten.
Schnappbarer Deckel mit Sichtfenster.
Innenliegender Sollwerteinsteller.
Thermostatmodul mit Kapillarrohr und Fühler aus Kupfer, Fühlerpatrone 6,5mm, aktive Länge 68mm. Kapillarrohr je nach Montageart und Bedarf abwickelbar.
zwei Umschaltkontakte, einpolig in Keramiksockel. Schraubklemmen für elektrischen Leiter max. 1,5mm2. Mit
Kabelverschraubung PG11.

Technische Daten:
zul. Umgebungstemperatur (Kopf):  0 bis 50*C
  als Anlegefühler
(Wassertemp.):  max. 120*C
Schutzart:  IP40
Einstellgenauigkeit: +/-5K bei 50*C
als Anlegefühler:  +4K
als Begrenzer:  +0/-9K bei 50*C
Lebensdauer bei
Nennlast:  >100.000 Schaltungen
als Begrenzer:  > 15.000 Schaltungen
Einstellbereich:  120/110/100/95*C
Schaltdifferenz:  ca. 20K
Kontaktbelastung TW :  10 (2,6) A, 250V AC
Kontaktbelastung STB:  10 (6) A, 250V AC
Kapillarrohrlänge:  800mm
max. Fühlertemp.:  180*C
Gewicht:  0,22kg

Angebotenes Produkt:

Fabrikat: '.........'

Typ: '.........'

liefern und dem Auftragnehmer Heizungs-/ Kältetechnik
zum Einbau übergeben
Menge: 6,000 St

**01.01.0009 Rauchmelder für Luftungskanal**
Rauchmelder zum einbau im Lüftungskanal VDS geprüft Prüfzeugnis G 200071 mit DiBT Zulassung Versorgungsspannung 24Vacdc Relaisausgang: potentialfrei 230V Spannungsversorgung zul. Strömung: 1-20 m/s Inklusive Gehäuse für den Aussenbereich, Liefern und Montage.

oder gleichwertig, passend zum DDC-System

Angebotenes Produkt:

Hersteller: '.........'

Typ: '.........'

liefern und montieren
Menge: 6,000 St

**01.01.0010 Differenzdruck-Messumformer für Kanalmontage**
Differenzdruck-Messumformer
Messgrößen: Differenzdruck, Volumenstrom, Druck in Pa oder inchWC, Volumenstrom in m³/h oder cfm, optional parametrierbar über App oder uConfig
Sensor: Piezo-Messzelle

Ausgang Spannung:
2x 0..10 V oder 0..5 V, einstellbar über Jumper, live-zero-Konfiguration über App oder uConfig, min. Last 10 kO

Messbereich Druck:
0..+2500 Pa (Standardeinstellung), -100..+100 ǀ 0..+100 ǀ 0..+250 ǀ 0..+500 ǀ 0..+1000 ǀ 0..+1500 ǀ 0..+2000 ǀ 0..+2500 Pa, am Gerät einstellbar, Genauigkeit Druck: ±5 Pa bei Messbereich <500 Pa, ±10 Pa bei Messbereich >500 Pa, Abweichung gegenüber kalibriertem Referenzgerät (Kalibrator)

Messbereich Strömung:  0..750.000 m³/h ppm, optional
  konfigurierbar ppm
Spannungsversorgung:  15..35 V = SELV, 19..29 V ~
  SELV
Schnittstelle:  Aktiv, 0..5 V, 0..10 V

Anschluss:
entnehmbare Kabeleinführung Flextherm M20 für Kabel mit Ø=4,5..9 mm, abnehmbare Steckklemme, max. 2,5 mm², Druckanschluss männlich Ø=5,0 mm / Ø=6,3 mm, Anschlussschlauch: PVC, soft

Gehäuse:
USE-L, schlag- und bruchsicheres Gehäuse mit Klappdeckel, PC, Farbe: reinweiß, Schutzart: IP65 gemäß DIN EN 60529

Temperatureinsatzbereich: -10..+50 °C,
Einsatzbereich Feuchte:  max. 85% rH nicht dauerhaft kondensierend,

Einsatzbereich Druck:
Luft und nicht entflammbare / nicht aggressive Gase, max. 40 kPa für Montage am Lüftungskanal, einschl. Montagesockel/ Metallkanalstutzen, 2m PVC-Anschlussschlauch, 2 Stück Kunststoffkanalstutzen und 4 Befestigungsschrauben 4x20

oder gleichwertig, passend zum DDC-System

Angebotenes Produkt:

Fabrikat: '.........'

Typ: '.........'

liefern und montieren
Menge: 3,000 St

**01.01.0011 Dreiwegeventil DN 15 kvs 0,63 PN16 mit Ventil-Stellantrieb**
Dreiwegeventil DN15 kvs 0.63 PN16
mit Ventil-Stellantrieb

Dreiwegeventil:
- Flansche nach DIN 2533,
- gleichprozentige Kennlinie,
- Ventilstange aus Nirostahl,
- Leckrate nach EN 1349,
  Leckage-Klasse VI, dichtschließend.

Ventil-Stellantrieb:
- reversierbarer Synchronmotor,
- elektronische kraftabhängige Motorabschaltung in den  Ventilendstellungen,
- selbstadaptierender Stellhub,
- Überlasterkennung,
- Staubschutz der Spindel durch Faltenbalg
- automatische Ventilblockier-Überwachung mit
  Beseitigungsprogramm,
- einstellbarer Ventilblockierschutz,
- verschleißminimierte Betriebsweise,
- wartungsfrei,
- Vorrangschaltung bei Direktansteuerung,
- Rückmeldung bei Ventilblockierung und Handeingriff,
- mechanische Handverstellung,
- Stellsignal invertierbar,
- aktive invertierbare Stellungsrückmeldung.

Stellsignal:  0..10VDC
Rückmeldung:  0..10VDC
Umgebungstemperatur:  0..50°C
Netz:  24VAC
Leistungsaufnahme  VA: 4,2
Schutzart:  IP54
Gewicht kg:  4,5
Gehäuse:  Grauguss GG-25
PN:  16
DN:  15
kvs-Wert:  0,63
Schließdruck bar:  16
Medium/Temp./Druck:  Wasser/120°C/16bar

oder gleichwertig

Angebotenes Produkt:

Fabrikat: '.........'

Typ: '.........'

liefern und dem Auftragnehmer Heizungs-/
Kältetechnik zum Einbau übergeben
Menge: 1,000 St

**01.01.0012 Dreiwegeventil DN 20 kvs 6,3 PN16 mit Ventil-Stellantrieb**
Dreiwegeventil DN20 kvs 6,3 PN16
mit Ventil-Stellantrieb

Dreiwegeventil:
- Flansche nach DIN 2533,
- gleichprozentige Kennlinie,
- Ventilstange aus Nirostahl,
- Leckrate nach EN 1349,
  Leckage-Klasse VI, dichtschließend.

Ventil-Stellantrieb:
- reversierbarer Synchronmotor,
- elektronische kraftabhängige Motorabschaltung in den  Ventilendstellungen,
- selbstadaptierender Stellhub,
- Überlasterkennung,
- Staubschutz der Spindel durch Faltenbalg
- automatische Ventilblockier-Überwachung mit
  Beseitigungsprogramm,
- einstellbarer Ventilblockierschutz,
- verschleißminimierte Betriebsweise,
- wartungsfrei,
- Vorrangschaltung bei Direktansteuerung,
- Rückmeldung bei Ventilblockierung und Handeingriff,
- mechanische Handverstellung,
- Stellsignal invertierbar,
- aktive invertierbare Stellungsrückmeldung.

Stellsignal:  0..10VDC
Rückmeldung:  0..10VDC
Umgebungstemperatur:  0..50°C
Netz:  24VAC
Leistungsaufnahme  VA: 4,2
Schutzart:  IP54
Gewicht kg:  4,5
Gehäuse:  Grauguss GG-25
PN:  16
DN:  20
kvs-Wert:  6,3
Schließdruck bar:  16
Medium/Temp./Druck:  Wasser/120°C/16bar

oder gleichwertig

Angebotenes Produkt:

Fabrikat: '.........'

Typ: '.........'

liefern und dem Auftragnehmer Heizungs-/
Kältetechnik zum Einbau übergeben
Menge: 1,000 St

**01.01.0013 Dreiwegeventil DN 25 kvs 10 PN16 mit Ventil-Stellantrieb**
Dreiwegeventil DN25 kvs 10 PN16
mit Ventil-Stellantrieb

Dreiwegeventil:
- Flansche nach DIN 2533,
- gleichprozentige Kennlinie,
- Ventilstange aus Nirostahl,
- Leckrate nach EN 1349,
  Leckage-Klasse VI, dichtschließend.

Ventil-Stellantrieb:
- reversierbarer Synchronmotor,
- elektronische kraftabhängige Motorabschaltung in den  Ventilendstellungen,
- selbstadaptierender Stellhub,
- Überlasterkennung,
- Staubschutz der Spindel durch Faltenbalg
- automatische Ventilblockier-Überwachung mit
  Beseitigungsprogramm,
- einstellbarer Ventilblockierschutz,
- verschleißminimierte Betriebsweise,
- wartungsfrei,
- Vorrangschaltung bei Direktansteuerung,
- Rückmeldung bei Ventilblockierung und Handeingriff,
- mechanische Handverstellung,
- Stellsignal invertierbar,
- aktive invertierbare Stellungsrückmeldung.

Stellsignal:  0..10VDC
Rückmeldung:  0..10VDC
Umgebungstemperatur:  0..50°C
Netz:  24VAC
Leistungsaufnahme  VA: 4,2
Schutzart:  IP54
Gewicht kg:  4,5
Gehäuse:  Grauguss GG-25
PN:  16
DN:  25
kvs-Wert:  10
Schließdruck bar:  16
Medium/Temp./Druck:  Wasser/120°C/16bar

oder gleichwertig

Angebotenes Produkt:

Fabrikat: '.........'

Typ: '.........'

liefern und dem Auftragnehmer Heizungs-/
Kältetechnik zum Einbau übergeben
Menge: 5,000 St

**01.01.0014 Dreiwegeventil DN 32 kvs 16 PN16 mit Ventil-Stellantrieb**
Dreiwegeventil DN32 kvs 16 PN16
mit Ventil-Stellantrieb

Dreiwegeventil:
- Flansche nach DIN 2533,
- gleichprozentige Kennlinie,
- Ventilstange aus Nirostahl,
- Leckrate nach EN 1349,
  Leckage-Klasse VI, dichtschließend.

Ventil-Stellantrieb:
- reversierbarer Synchronmotor,
- elektronische kraftabhängige Motorabschaltung in den  Ventilendstellungen,
- selbstadaptierender Stellhub,
- Überlasterkennung,
- Staubschutz der Spindel durch Faltenbalg
- automatische Ventilblockier-Überwachung mit
  Beseitigungsprogramm,
- einstellbarer Ventilblockierschutz,
- verschleißminimierte Betriebsweise,
- wartungsfrei,
- Vorrangschaltung bei Direktansteuerung,
- Rückmeldung bei Ventilblockierung und Handeingriff,
- mechanische Handverstellung,
- Stellsignal invertierbar,
- aktive invertierbare Stellungsrückmeldung.

Stellsignal:  0..10VDC
Rückmeldung:  0..10VDC
Umgebungstemperatur:  0..50°C
Netz:  24VAC
Leistungsaufnahme  VA: 4,2
Schutzart:  IP54
Gewicht kg:  4,5
Gehäuse:  Grauguss GG-25
PN:  16
DN:  32
kvs-Wert:  16
Schließdruck bar:  16
Medium/Temp./Druck:  Wasser/120°C/16bar

oder gleichwertig

Angebotenes Produkt:

Fabrikat: '.........'

Typ: '.........'

liefern und dem Auftragnehmer Heizungs-/
Kältetechnik zum Einbau übergeben
Menge: 1,000 St

**01.01.0015 Zweiwegeventil DN25 kvs 10 PN16 mit Ventil-Stellantrieb**
Zweiwegeventil  DN25 kvs 10 PN16
Ventil-Stellantrieb

Zweiwegeventil:
- Flansche nach DIN 2533,
- gleichprozentige Kennlinie,
- Ventilstange aus Nirostahl,
- Leckrate nach EN 1349,
  Leckage-Klasse VI, dichtschließend.

Stellsignal:  0..10 V DC
Rückmeldung:  0..10VDC
Umgebungstemperatur:  0..50°C
Netz:  24 V AC
Leistungsaufnahme VA:  4,5
Schutzart:  IP54
Gewicht kg:  28,3
Gehäuse:  Grauguss GG-25
PN:  16
DN:  25
kvs-Wert:  10
Schließdruck bar:  2,4
Medium/Temp./Druck:  Wasser/120°C/16bar

oder gleichwertig

Angebotenes Produkt:

Fabrikat: '.........'

Typ: '.........'

liefern und dem Auftragnehmer Heizungs-/
Kältetechnik zum Einbau übergeben
Menge: 1,000 St

**01.01.0016 Revisionsschalter, 3-polig, 7,5 kW**
Revisionsschalter, 3-polig, 7,5 kW, IP 65
mit allopliger Leistungsstromabschaltung 400V für Aggregate bis 7,5 kW mit Meldekontakt für die
DDC kompl. mit Befestigungselementen, Kleinteilen und
beschriftetem Resopalschild

Angebotenes Produkt:

Fabrikat: '.........'

Typ: '.........'

liefern und montieren
Menge: 10,000 St

**01.01.0017 MSR- Bezeichnungsschild**
Bezeichnungsschild 52x37mm
für außerhalb des Schaltschrankes
angeordnete Regel- und Steuergeräte:

- Farbe und Beschriftung nach Angaben des AG,
- Beschriftung mehrzeilig,
- Schild aus mehrschichtigem Kunststoff, gefräst,
- Befestigen durch Schrauben.
- Befestigungsuntergrund Beton, Mauerwerk,
  Lüftungsleitungen, Kabelkanäle oder abgehängte
  Decken.

Abmessungen (BxH): 52x37mm

oder gleichwertig

Angebotenes Produkt:

Fabrikat: '.........'

Typ: '.........'

liefern und montieren
Menge: 300,000 St

#### Titel 01.02 Anlagenautomation Automationssysteme

**01.02.0001 Automationsstation ASP 01**
Automationsstation mit AMEV-Profil AS-B, V 1.2.

Frei programmierbare Automationsstation mit Bedienfunktion, Farb-Touchscreen und Kommunikation via BACnet/IP.

Mit modularer Bestückung zur Montage auf der Montageplatte oder in der Schaltschranktür.
Die Automationsstation entspricht der Störfestigkeit gemäß EMV-Norm.

Sie verfügt über mindestens zwei direkte Ethernet-Anschlüsse (RJ45), ein Modbus- Schnittstellen und eine M-Bus Schnittstelle.
Alle M-Bus- und Modbus-Datenpunkte stehen nach der Aufschaltung als BACnet-Datenpunkte zur Verfügung.

Sofern für den ASP systembedingt mehrere Automationsstationen benötigt werden, sind zusätzlich erforderliche Netzwerkkomponente in diese Position einzukalkulieren.

Die Steuerung des gesamten Datenverkehrs erfolgt über den Mikroprozessor. Die kompletten Datenreferenzen für Klartexte,Trenddaten, Alarmpuffer, techn. Parameter, Kennlinien etc. sind integriert. Je Datenpunkt ist ist mindestens eine 24-stellige alphanumerische Adresse zuweisbar.

Um bei Ausfall der Automationsstation eine Notbedienung zu ermöglichen, verfügen alle Ausgänge über eine Handbedienebene oder eine lokale Vorrangbedienung nach
DIN EN ISO 16484.

Die Automationsstation wird in den Schaltschrank oder hinter verschließbare Vorsatztüren in die Schaltschranktüren eingebaut. Bedien- und Meldekomponenten werden sichtbar hinter verschließbaren Vorsatztüren in die Schaltschranktüre eingebaut.

Bei Spannungsausfall und Netzwiederkehr müssen alle Programme automatisch und selbstständig wieder anlaufen und fortgesetzt werden. Eine Meldeschauerunterdrückung ist umzusetzen. Die Automationsstation ist mit einem Farb-Touchscreen, mindestens 15 ", ausgestattet, damit eine umfassende Bedienung, Parametrierung und Analyse vor Ort möglich ist. Die Bedienung erfolgt im Klartext und über Dialogverfahren. Die Automationsstation verfügt über einen integrierten Web-Server, so dass ein Zugriff ohne GLT über einen Standard-Web-Browser (z.B. /nternet-Explorer) möglich ist.

Der Zugriff muss durch ein Passwortsystem in mindestens 3 Ebenen geschützt werden. Der Nutzer erhält Zugriff auf alle Daten der Automationsstation.

Die Automationsstation kommuniziert ohne Gateway direkt über Ethernet Peer to Peer mittels des BACnet-IP-Protokolls entsprechend DIN EN ISO 16484-5. Die Anbindung an die GLT erfolgt direkt über das Netzwerk und nicht über eine andere Automationsstation.

Automationsstation mit allen zum Betrieb und zur Kommunikation benötigten Komponenten wie z. B. Schnittstellen, Touchscreen 15",Spannungsversorgung, Überspannungsschutzeinrichtungen (Bus- und Netzwerkleitung), Klemmleisten, Systemkabel, Befestigungs- und Einbauteile, Beschriftungsmaterial, Notbedienebene sowie insbesondere alle ggfs. benötigten Komponenten zur Anbindung an das Netzwerk.

Das Beiblatt 070-4 Hardware Automationseinrichtungen ist auszufüllen und auszupreisen und dem Angebot beizufügen.

Die Automationsstation ist für folgenden Datenpunktumfang auszulegen:

- Mindest-Anforderungen für die physikalischen und
  kommunikativen Datenpunkte einschl. Datenpunktreserve

24  digitale Ausgänge
16  analoge Ausgänge
128  digitale Eingänge
20 digitale Eingänge für die Rückmeldung der Notbedienebene
40  analoge Eingänge
1  Schnittstelle Feldbus
1  Schnittstelle M-Bus für max. 20 Zählwerte

Wird die Stellung (Hand/Auto) der Notbedienebene des Bieters über Bus an die Automationsstation gemeldet, müssen die dafür vorgesehenen binären Eingänge nicht berücksichtigt werden.

Meldung der Notbedienebene über:

Nichtzutreffendes bitte durchstreichen

Kontakte : JA / NEIN

Bustechnologie : JA / NEIN

vom Bieter angebotene physikalische Datenpunkte

'.........' digitale Ausgänge
'.........' digitale Eingänge
'.........' digitale Eingänge für die Rückmeldung der
'.........' Notbedienebene
'.........' analoge Ausgänge
'.........' analoge Eingänge

'.........' Größe Farb-Touchscreen
'.........' Anzahl Port Netzwerkswitch
'.........' Anzahl Schnittstllen Feldbus
'.........' Anzahl Ethernet-Schnittstellen (RJ45)
'.........' Anzahl M-Bus-Schnittstellen

Fabrikat: '.........'

Typ: '.........'

liefern
Menge: 1,000 St

**01.02.0002 Automationsstation ASP 02**
Automationsstation mit AMEV-Profil AS-B, V 1.2.

Frei programmierbare Automationsstation mit Bedienfunktion, Farb-Touchscreen und Kommunikation via BACnet/IP.

Mit modularer Bestückung zur Montage auf der Montageplatte oder in der Schaltschranktür.
Die Automationsstation entspricht der Störfestigkeit gemäß EMV-Norm.

Sie verfügt über mindestens zwei direkte Ethernet-Anschlüsse (RJ45), ein Modbus- Schnittstellen und eine M-Bus Schnittstelle.
Alle M-Bus- und Modbus-Datenpunkte stehen nach der Aufschaltung als BACnet-Datenpunkte zur Verfügung.

Sofern für den ASP systembedingt mehrere Automationsstationen benötigt werden, sind zusätzlich erforderliche Netzwerkkomponente in diese Position einzukalkulieren.

Die Steuerung des gesamten Datenverkehrs erfolgt über den Mikroprozessor. Die kompletten Datenreferenzen für Klartexte,Trenddaten, Alarmpuffer, techn. Parameter, Kennlinien etc. sind integriert. Je Datenpunkt ist ist mindestens eine 24-stellige alphanumerische Adresse zuweisbar.

Um bei Ausfall der Automationsstation eine Notbedienung zu ermöglichen, verfügen alle Ausgänge über eine Handbedienebene oder eine lokale Vorrangbedienung nach
DIN EN ISO 16484.

Die Automationsstation wird in den Schaltschrank oder hinter verschließbare Vorsatztüren in die Schaltschranktüren eingebaut. Bedien- und Meldekomponenten werden sichtbar hinter verschließbaren Vorsatztüren in die Schaltschranktüre eingebaut.

Bei Spannungsausfall und Netzwiederkehr müssen alle Programme automatisch und selbstständig wieder anlaufen und fortgesetzt werden. Eine Meldeschauerunterdrückung ist umzusetzen. Die Automationsstation ist mit einem Farb-Touchscreen, mindestens 15 ", ausgestattet, damit eine umfassende Bedienung, Parametrierung und Analyse vor Ort möglich ist. Die Bedienung erfolgt im Klartext und über Dialogverfahren. Die Automationsstation verfügt über einen integrierten Web-Server, so dass ein Zugriff ohne GLT über einen Standard-Web-Browser (z.B. /nternet-Explorer) möglich ist.

Der Zugriff muss durch ein Passwortsystem in mindestens 3 Ebenen geschützt werden. Der Nutzer erhält Zugriff auf alle Daten der Automationsstation.

Die Automationsstation kommuniziert ohne Gateway direkt über Ethernet Peer to Peer mittels des BACnet-IP-Protokolls entsprechend DIN EN ISO 16484-5. Die Anbindung an die GLT erfolgt direkt über das Netzwerk und nicht über eine andere Automationsstation.

Automationsstation mit allen zum Betrieb und zur Kommunikation benötigten Komponenten wie z. B. Schnittstellen, Touchscreen 15",Spannungsversorgung, Überspannungsschutzeinrichtungen (Bus- und Netzwerkleitung), Klemmleisten, Systemkabel, Befestigungs- und Einbauteile, Beschriftungsmaterial, Notbedienebene sowie insbesondere alle ggfs. benötigten Komponenten zur Anbindung an das Netzwerk.

Das Beiblatt 070-4 Hardware Automationseinrichtungen ist auszufüllen und auszupreisen und dem Angebot beizufügen.

Die Automationsstation ist für folgenden Datenpunktumfang auszulegen:

- Mindest-Anforderungen für die physikalischen und
  kommunikativen Datenpunkte einschl. Datenpunktreserve

35  digitale Ausgänge
8  analoge Ausgänge
70  digitale Eingänge
7 digitale Eingänge für die Rückmeldung der Notbedienebene
8  analoge Eingänge
1  Schnittstelle Feldbus
1  Schnittstelle M-Bus für max. 3 Zählwerte

Wird die Stellung (Hand/Auto) der Notbedienebene des Bieters über Bus an die Automationsstation gemeldet, müssen die dafür vorgesehenen binären Eingänge nicht berücksichtigt werden.

Meldung der Notbedienebene über:

Nichtzutreffendes bitte durchstreichen

Kontakte : JA / NEIN

Bustechnologie : JA / NEIN

vom Bieter angebotene physikalische Datenpunkte

'.........' digitale Ausgänge
'.........' digitale Eingänge
'.........' digitale Eingänge für die Rückmeldung der
'.........' Notbedienebene
'.........' analoge Ausgänge
'.........' analoge Eingänge

'.........' Größe Farb-Touchscreen
'.........' Anzahl Port Netzwerkswitch
'.........' Anzahl Schnittstllen Feldbus
'.........' Anzahl Ethernet-Schnittstellen (RJ45)
'.........' Anzahl M-Bus-Schnittstellen

Fabrikat: '.........'

Typ: '.........'

liefern
Menge: 1,000 St

**01.02.0003 Automationsstation ASP 03**
Automationsstation mit AMEV-Profil AS-B, V 1.2.

Frei programmierbare Automationsstation mit Bedienfunktion, Farb-Touchscreen und Kommunikation via BACnet/IP.

Mit modularer Bestückung zur Montage auf der Montageplatte oder in der Schaltschranktür.
Die Automationsstation entspricht der Störfestigkeit gemäß EMV-Norm.

Sie verfügt über mindestens zwei direkte Ethernet-Anschlüsse (RJ45), ein Modbus- Schnittstellen und eine M-Bus Schnittstelle.
Alle M-Bus- und Modbus-Datenpunkte stehen nach der Aufschaltung als BACnet-Datenpunkte zur Verfügung.

Sofern für den ASP systembedingt mehrere Automationsstationen benötigt werden, sind zusätzlich erforderliche Netzwerkkomponente in diese Position einzukalkulieren.

Die Steuerung des gesamten Datenverkehrs erfolgt über den Mikroprozessor. Die kompletten Datenreferenzen für Klartexte,Trenddaten, Alarmpuffer, techn. Parameter, Kennlinien etc. sind integriert. Je Datenpunkt ist ist mindestens eine 24-stellige alphanumerische Adresse zuweisbar.

Um bei Ausfall der Automationsstation eine Notbedienung zu ermöglichen, verfügen alle Ausgänge über eine Handbedienebene oder eine lokale Vorrangbedienung nach
DIN EN ISO 16484.

Die Automationsstation wird in den Schaltschrank oder hinter verschließbare Vorsatztüren in die Schaltschranktüren eingebaut. Bedien- und Meldekomponenten werden sichtbar hinter verschließbaren Vorsatztüren in die Schaltschranktüre eingebaut.

Bei Spannungsausfall und Netzwiederkehr müssen alle Programme automatisch und selbstständig wieder anlaufen und fortgesetzt werden. Eine Meldeschauerunterdrückung ist umzusetzen. Die Automationsstation ist mit einem Farb-Touchscreen, mindestens 15 ", ausgestattet, damit eine umfassende Bedienung, Parametrierung und Analyse vor Ort möglich ist. Die Bedienung erfolgt im Klartext und über Dialogverfahren. Die Automationsstation verfügt über einen integrierten Web-Server, so dass ein Zugriff ohne GLT über einen Standard-Web-Browser (z.B. /nternet-Explorer) möglich ist.

Der Zugriff muss durch ein Passwortsystem in mindestens 3 Ebenen geschützt werden. Der Nutzer erhält Zugriff auf alle Daten der Automationsstation.

Die Automationsstation kommuniziert ohne Gateway direkt über Ethernet Peer to Peer mittels des BACnet-IP-Protokolls entsprechend DIN EN ISO 16484-5. Die Anbindung an die GLT erfolgt direkt über das Netzwerk und nicht über eine andere Automationsstation.

Automationsstation mit allen zum Betrieb und zur Kommunikation benötigten Komponenten wie z. B. Schnittstellen, Touchscreen 15",Spannungsversorgung, Überspannungsschutzeinrichtungen (Bus- und Netzwerkleitung), Klemmleisten, Systemkabel, Befestigungs- und Einbauteile, Beschriftungsmaterial, Notbedienebene sowie insbesondere alle ggfs. benötigten Komponenten zur Anbindung an das Netzwerk.

Das Beiblatt 070-4 Hardware Automationseinrichtungen ist auszufüllen und auszupreisen und dem Angebot beizufügen.

Die Automationsstation ist für folgenden Datenpunktumfang auszulegen:

- Mindest-Anforderungen für die physikalischen und
  kommunikativen Datenpunkte einschl. Datenpunktreserve

24  digitale Ausgänge
0  analoge Ausgänge
48  digitale Eingänge
3 digitale Eingänge für die Rückmeldung der Notbedienebene
8  analoge Eingänge
1  Schnittstelle Feldbus
1  Schnittstelle M-Bus für max. 3 Zählwerte

Wird die Stellung (Hand/Auto) der Notbedienebene des Bieters über Bus an die Automationsstation gemeldet, müssen die dafür vorgesehenen binären Eingänge nicht berücksichtigt werden.

Meldung der Notbedienebene über:

Nichtzutreffendes bitte durchstreichen

Kontakte : JA / NEIN

Bustechnologie : JA / NEIN

vom Bieter angebotene physikalische Datenpunkte

'.........' digitale Ausgänge
'.........' digitale Eingänge
'.........' digitale Eingänge für die Rückmeldung der
'.........' Notbedienebene
'.........' analoge Ausgänge
'.........' analoge Eingänge

'.........' Größe Farb-Touchscreen
'.........' Anzahl Port Netzwerkswitch
'.........' Anzahl Schnittstllen Feldbus
'.........' Anzahl Ethernet-Schnittstellen (RJ45)
'.........' Anzahl M-Bus-Schnittstellen

Fabrikat: '.........'

Typ: '.........'

liefern
Menge: 1,000 St

#### Titel 01.03 Raumautomation Feldgeräte

*Hinweis: Feldgeräte - Allgemein*
In den Einheitspreisen der nachstehend
benannten Feldgeräte sind folgende
Leistungen mit einzukalkulieren:

- Lieferung und Montage mit allem Zubehör
- Die Einbauorte der Feldgeräte sind mit der Bauleitung  und dem Anlagenbetreiber der  betriebstechnischen
  Anlagen rechtzeitig vor Ausführungsbeginn
  abzustimmen.
- Wasserseitige Einbauten und Montagen sind durch den  Auftragnehmers des Gewerkes Heizung / Kälte
  vorzunehmen und sind in den Einheitspreisen nicht
  enthalten.
- Sämtliche in der folgenden Beschreibung aufgeführten
  Feldgeräte sind mit dauerhafter Beschilderung zu
  versehen.

**01.03.0001 Raumtemperaturfühler Ni1000**
Raumtemperaturfühler Ni1000
erfasst über die innenliegenden Primärsensoren durch
die Gehäuselüftungsschlitze bzw. über ein äußeres Schutzrohr (Durchmesser 2 mm) mit eingebautem Sensor die Lufttemperatur auf konvektive Art. Der F-RTF wird in Wohn-, Arbeits-, Büro- und Geschäftsräumen und im industriellen Bereich eingesetzt.
Technische Daten:
Sensor:  Ni1000
Toleranz:  Klasse A TGA
Messstrom:  </- 1 mA
Elektrischer Anschluss:  mittels Klemmschrauben
Montage:  Wandmontage bzw.
  UP-Dose 55 mm
Gehäuse:  Kunststoff, reinweiß,
  Unterteil schwarz

Zur Montage auf Unterputzdosen,
einschl. Hohlwand-Gerätedose

oder gleichwertig, passend zum DDC-System

Angebotenes Produkt:

Hersteller: '.........'

Typ: '.........'

liefern und montieren
Menge: 24,000 St

**01.03.0002 Raumfeuchte- und Temperaturfühler**
Raumfeuchte- und Temperaturfühler

Qualitätsprodukt für den HKL-Bereich, Genauigkeit 3 % RH

Der kalibrierfähige Feuchte- und Temperatursensor  misst die relative Feuchte und/oder die Temperatur der Luft.
Er wandelt die Messgrößen Feuchte und Temperatur in ein Normsignal von 0 -10 V oder 4 - 20 mA
Unterteil mit 4-Loch,für Befestigung auf
senkrecht oder waagerecht installierten UP-Dosen
für Kabeleinführung hinten, mit Sollbruchstelle
für Kabeleinführung oben/ unten bei AP;Schutzart: IP 30 (nach EN 60 529)

Ein Feinabgleich durch den Anwender ist möglich.

Technische Daten:

Toleranz:  Klasse A TGA
Messstrom:  </- 1 mA
Spannungsversorgung:  24 V AC (± 20 %)
Ausgang Temperatur:  0 - 10 V
Messbereich Temperatur: 0.-.+50 °C
Ausgang Feuchte:  0 - 10 V
Messbereich Feuchte:  0.-.100 % RH
Arbeitsbereich Feuchte: 0.-.95 % RH (ohne Betauung)
Arbeitsbereich Temperatur: 0.-.+50 °C
Gehäuse: Kunststoff, Werkstoff ABS,
Farbe Reinweiß (ähnlich RAL 9010)
Abmaße: 85 x 85 x 27 mm
Montage: Wandmontage oder auf UP-Dose,Ø 55 mm,

Angebotenes Produkt:

Hersteller: '.........'

Typ: '.........'

liefern und montieren
Menge: 1,000 St

**01.03.0003 Kanaltransmitter, CO2 0-10 V**
Kanalgerät zur selektiven Messung der Kohlendioxid-Konzentration CO2
Mit driftfreiem,langzeitstabilem NDIR 2-Strahlsensor. Ab Werk abgeglichen und sofort einsetzbar.

Messbereich CO2:  0..2000 ppm
Ausgang CO2:  0..10 V
Messgenauigkeit:  +-50 ppm, T konst.
Speisespannung:  24 VAC/DC
Fühlerrohr:  d 19,5 mm, L 180 mm
Farbe:  schwarz/gelb
Schutzart:  IP65
Mit Montageflansch. Die Sensoren wurden in Anlehnung an die Richtlinien DIN EN 16798-1 und VDI 6040 entwickelt.

oder gleichwertig, passend zum DDC System

Angebotenes Produkt:

Hersteller: '.........'

Typ: '.........'

liefern und montieren
Menge: 14,000 St

**01.03.0004 Präsenzmelder, mit schaltendem Ausgang**
Präsenzmelder, mit schaltendem Ausgang

Spannungsversorgung:  24V AC/DC
Sensor:  Infrarot Bewegungssensor
Erfassungsbereich:  Erfassungswinkel 360°/150°
Reichweite  ca. 10 m
Öffnungswinkel  90° / 110°
Ausgang:  ohne / mit Bewegung, Wechsler  (potentialfreier Kontakt)
Nachlaufzeit:  einstellbar von 4s bis 16 min.
Umgebungstemperatur:  0°C bis +50°C
Gehäuse:  Kunststoff, Werkstoff Polyamid,
 30% glaskugelverstärkt, mit  Schnellverschlussschrauben
Farbe  reinweiß (ähnlich RAL 9010)
Verbindungskabel
Sensor-Gehäuse: 2m, IP30
Abmaße:  70 x 62 x 37 mm
elektrischer Anschluss:  0,14 - 1,5 mm², über  Schraubklemmen auf Platine
Montage:  Aufputz
Kabelverschraubung:  M 16, mit Zugentlastung
Schutzklasse:  III (nach EN 60 730)
Schutzart:  IP 65 (nur Gehäuse), Sensor IP30
Normen:  CE-Konfirmität, elektromagnetische Verträglichkeit nach
 EN 61 326 +A1+A2,
 EMV Richtlinie 89/336/EWG

oder gleichwertig, passend zum DDC System

Angebotenes Produkt:

Hersteller: '.........'

Typ: '.........'

liefern und montieren
Menge: 5,000 St

**01.03.0005 Raumbediengerät 2AO(0-10V)**
Sollwertsteller Temperatur weiß Temp Ni1000, 10 kOhm
Mögliche Bedienelemente sind Potentiometer,
Die Anschlussklemme im Gehäuseunterteil ermöglicht eine Vorab-Verdrahtung.

Anwendung/Typ: Raumbediengerät
Funktionen: Temperatursteuerung
Bedienfunktionen: Sollwertverstellung Temperatur
Bedienelemente: Potentiometer (P), 10 kOhm, Beschriftung {- [Skala] +}
Messgrößen: Temperatur
Sensor: Ni1000 DIN Kl. B
Genauigkeit Temperatur: ±0,4 K (typ. bei 0 °C)
Schnittstelle: Passiv
Anschluss: werkzeuglos montierbare Federzugklemme, max. 1,5 mm², Kabeleinführung Öffnung Rückseite, Sollbruchstelle unten oder Bohrmarkierung oben
Farbe: reinweiß
Schutzart: IP20 gemäß DIN EN 60529
Temperatureinsatzbereich: -35..+70 °C,
Montage: Aufputz auf Standard UP-Dose (Ø=60 mm), flach auf Untergrund, kleben oder schrauben, Gehäuseunterteil kann separat vom Gehäuseoberteil vormontiert und verdrahtet werden

oder gleichwertig, passend zum DDC-System

Angebotenes Produkt:

Hersteller: '.........'

Typ: '.........'

liefern und montieren
Menge: 5,000 St

**01.03.0006 Stellantrieb Heizkörper 0-10V**
-Elektromotorische Stellantriebe mit DC 0..10V Stellsignal
-Für Heizkörperventile, druckunabhängige Regelventile und
 Kleinventile
-Selbstkalibrierung zum Ventilhub
-Antriebsstößelposition manuell einstellbar
-Direkte Montage mit Kupplungsmutter,keine Werkzeuge
 erforderlich
-Stellungs- und Stellantriebsbewegungsanzeige mit LED
-Paralleler Betrieb mehrerer Stellantriebe möglich
-Integrierte Kabellänge 1,5m

Technische Daten:
Stellzeit:  25 s
Stellsignal:  DC 0..10V, Eingangsimpedanz 100  kOhm
Kennlinie:  Gleichprozentig
Nennkraft:  100 Nm
Betriebsspannung:  24 V AC/DC
Leistungsaufnahme:  2,5 VA
Gehäuseschutzart:  IP 54
Montageausrichtung:  360 Grd
Parallelbetrieb: max.  10 (ausreichende Controllerleistung
  vorausgesetzt)

oder gleichwertig, passend zum DDC-System

Angebotenes Produkt:

Fabrikat: '.........'

Typ: '.........'

liefern und montieren
Menge: 18,000 St

**01.03.0007 Stellantrieb Deckensegel 0-10V und Rückführung**
-Elektromotorische Stellantriebe mit DC 0..10V Stellsignal
und 0-10 V Rückführung
-Für Heizkörperventile, druckunabhängige Regelventile und
 Kleinventile
-Selbstkalibrierung zum Ventilhub
-Antriebsstößelposition manuell einstellbar
-Direkte Montage mit Kupplungsmutter,keine Werkzeuge
 erforderlich
-Stellungs- und Stellantriebsbewegungsanzeige mit LED
-Paralleler Betrieb mehrerer Stellantriebe möglich
-Integrierte Kabellänge 1,5m

Technische Daten:
Stellzeit:  25 s
Stellsignal:  DC 0..10V, Eingangsimpedanz 100  kOhm
Kennlinie:  Gleichprozentig
Stellungsrückmeldung:  DC 0..10V proportional zum Hub,
  Auflösung 1:100 Hub: 1,2 - 6,5 mm
Nennkraft:  100 Nm
Betriebsspannung:  24 V AC/DC
Leistungsaufnahme:  2,5 VA
Gehäuseschutzart:  IP 54
Montageausrichtung:  360 Grd
Parallelbetrieb: max.  10 (ausreichende Controllerleistung
  vorausgesetzt)

oder gleichwertig, passend zum DDC-System

Angebotenes Produkt:

Fabrikat: '.........'

Typ: '.........'

liefern und montieren
Menge: 16,000 St

**01.03.0008 MSR- Bezeichnungsschild**
Bezeichnungsschild 52x37mm
für außerhalb des Schaltschrankes
angeordnete Regel- und Steuergeräte:

- Farbe und Beschriftung nach Angaben des AG,
- Beschriftung mehrzeilig,
- Schild aus mehrschichtigem Kunststoff, gefräst,
- Befestigen durch Schrauben.
- Befestigungsuntergrund Beton, Mauerwerk,
  Lüftungsleitungen, Kabelkanäle oder abgehängte
  Decken.

oder gleichwertig

Angebotenes Produkt:

Fabrikat: '.........'

Typ: '.........'

liefern und montieren
Menge: 65,000 St

#### Titel 01.04 Raumautomationssysteme

**01.04.0001 BACnet/IP Raumcontroller mit Modbus**
Modularer BACnet/IP Raumcontroller

Frei programmierbarer BACnet Building Controller (B-BC) gemäß EN ISO 16484 für die Automation von bis zu 8 Räumen, bzw. 8 flexiblen Raumsegmenten. Das Gerät dient zur Regelung und Steuerung aller Raumfunktionen wie z.B. Raumklima mit Temperatur, Luftqualität und Feuchte, Beleuchtung, Sonnenschutz sowie der Überwachung, Steuerung automatischer Fenster.

LEISTUNGSMERKMALE
- Modulare Raumautomationsstation für bis zu 8 Räume
  bzw. 8 flexible Raumsegmente
- Kommunikation BACnet/IP (EN ISO 16484-5)
- Frei programmierbar
- Integrierter Ethernet 2-Port Switch, für
  Netzwerkaufbau in Linientopologie
- Erweiterungsbus für abgesetzte Module
- I/O Module, max. 16 Stk.
- oder Raumbediengeräte; max. 8 Stk.
- EnOcean Funkschnittstelle, max. 2 Stk.
- Umfangreiche Funktionsbibliotheken für Klima,
  Beleuchtung und Sonnenschutz in Anlehnung
  an VDI3813
- Zeit- und Kalenderfunktion
- Integrierte Echtzeituhr

- BACnet-Funktionen

Kommunikationsprofil:  B-BC
Datenpunktobjekte:  600
Regelung (LOOP Objekte: 32
Aktive COV Subscription:  1500
BACnet Client Links (Peer to Peer)  200
Alarmierung (Notification classes)  32
Kalender  6
Zeitprogramm (Schedule)  32
(aktivierte) Betriebsstundenzähler
(EAT)  100
Historische Daten (Trend Log)  256
mit bis zu 60000 Einträgen

TECHNISCHE  DATEN
Elektrische Versorgung
- Speisespannung 24V DC +- 10%;
  24V AC +25%/-15%, 48 - 63Hz
- Stromaufnahme Max. 0,33 A
- Leistungsaufnahme Max. 9,5 W;
- Anschluss Federzugklemmen;
  0,2 - 2,5 mm2, starr/ flexibel
Umgebungsbedingungen
Betriebstemperatur 0 - 45°C
Lager- und Transporttemp. -25 - 70°C
Zul. Umgebungsfeuchte 10 - 85% rF ohne Kondensation
Schnittstelle Ethernet-Netzwerk
Kommunikationsprotokoll BACnet/IP
Anschluss 2 x RJ-45 Buchse
Typ 10/100 BASE-TX Switched
Schnittstelle RS485 A, RS485 B
Kommunikationsprotokoll  2x RS485, SLC
Teilnehmer Max.16 I/O- Module,max. 8 Raumbediengeräte
Schnittstelle  Modbus/RTU
Anschluss Steckbare Federzugklemmen 2×5 polig
0,2.1,5 mm2 starr/flex.
Anz. Modbus-Teilnehmer max. 32

Konstruktiver Aufbau
Montage auf Hutschiene
TH35x7,5/15 EN50022
Reiheneinbaugerät nach DIN 43880
Abmessungen BxHxT 105(6TE)x90x60mm
Gehäuse flammwidriger Kunststoff

oder gleichwertig

Angebotenes Produkt:

Fabrikat: '.........'

Typ: '.........'

liefern und montieren
Menge: 4,000 St

**01.04.0002 BACnet/IP Raumcontroller mit Modbus,MBus**
Modularer BACnet/IP Raumcontroller

ANWENDUNGSBEREICHE
Frei programmierbarer BACnet Building Controller (B-BC) gemäß EN ISO 16484 für die Automation von bis zu 8 Räumen, bzw. 8 flexiblen Raumsegmenten. Das Gerät dient zur Regelung und Steuerung aller Raumfunktionen wie z.B. Raumklima mit Temperatur, Luftqualität und Feuchte, Beleuchtung, Sonnenschutz sowie der Überwachung, Steuerung automatischer Fenster.

LEISTUNGSMERKMALE
- Modulare Raumautomationsstation für bis zu 8 Räume
  bzw. 8 flexible Raumsegmente
- Kommunikation BACnet/IP (EN ISO 16484-5)
- Frei programmierbar
- Integrierter Ethernet 2-Port Switch, für
  Netzwerkaufbau in Linientopologie
- Erweiterungsbus für abgesetzte I/O Module, max. 16
  Stk. oder Raumbediengeräte; max. 8 Stk.
- EnOcean Funkschnittstelle, max. 2 Stk.
- Umfangreiche Funktionsbibliotheken für Klima,
  Beleuchtung und Sonnenschutz in Anlehnung
  an VDI3813
- Zeit- und Kalenderfunktion
- Integrierte Echtzeituhr

- BACnet-Funktionen

Kommunikationsprofil  B-BC
Datenpunktobjekte  600
Regelung (LOOP Objektete  32
Aktive COV Subscriptions: 1500
BACnet Client Links (Peer to Peer)  200
Alarmierung (Notification classes)  32
Kalender  16
Zeitprogramm (Schedule)  32
(aktivierte) Betriebsstundenzähler
(EAT)  100
Historische Daten (Trend Log)  256
mit bis zu 60000 Einträgen

TECHNISCHE  DATEN
Elektrische Versorgung
- Speisespannung 24V DC +- 10%;
  24V AC +25%/ -15%, 48 - 63Hz
- Stromaufnahm Max. 0,48 A
- Leistungsaufnahme 7,1 W
- Anschluss Federzugklemmen;
  0,2 - 2,5 mm2 starr/ flexibel

Umgebungsbedingungen
Betriebstemperatur 0 - 45°C
Lager- und Transporttem -25 - 70°C
Zul. Umgebungsfeuchte 10 - 85% rF
ohne Kondensation
Schnittstelle Ethernet-Netzwerk
Kommunikationsprotokoll  BACnet/IP
Anschluss 2 x RJ-45 Buchse
Typ 10/100 BASE-TX Switched
Schnittstelle 2x RS485 SLC
Teilnehmer Max.16 I/O-Module,max. 8
Raumbediengeräte
Schnittstelle  1x RS232 M-Bus
Anschluss  Busklemme 2-fach
Anzahl Teiln.  40 Mbus Lasten
  max. 9600 Baud
Schnittstelle  1x RS485 (Modbus)
Anschluss  Busklemme 4-fach

Konstruktiver Aufbau
Montage auf Hutschiene
BxHxT 210(12TE)x90x60mm
Gehäuse flammwidriger Kunststoff

oder gleichwertig

Angebotenes Produkt:

Hersteller: '.........'

Typ: '.........'

liefern und montieren
Menge: 1,000 St

**01.04.0003 Netzteil für Hutschiene 230V/ 24VDC, 2,5A**
Flaches Reiheneinbaugehäuse DIN 43880
für Installationskleinverteiler
Speisespannung: 85 - 264V AC, 47 - 63 Hz
Eingangssicherung intern: 2 A (träge)
Anschluss: Schuaubklemmen
Ausgang kurzschlussfest
Abmessungen(BxHxT): 52,590x55 mm

oder gleichwertig

Angebotenes Produkt:

Hersteller: '.........'

Typ: '.........'

liefern und montieren
Menge: 8,000 St

**01.04.0004 Remote IO Modul, 24VAC ,6DO,4AO,4UI**
Modul zur Erfassung von Sensorsignalen und zur Ansteuerung von Aktoren in der Raumautomation und HLK-Technik. Das Modul wird von einer Raumautomatonsstation angesteuert und kann kommunikativ im Verbund mit anderen Modulen arbeiten.

Leistungsmerkmale: Netzwerk via RS485 Kommunikationsschnittstelle mit Funktionsüberwachung. Zentrale oder dezentrale Installation der Module.
Definierbares Anfahrverhalten via integrierter Timer-Bausteine.

Mechanischer Aufbau: Kompaktgerät zur Montage auf einer Hutschiene. Das Gehäuse besteht aus flammwidrigem Material.

Technische Daten:
- Elektrische Versorgung: Speisespannung  24V~  ±25%,
  48-63Hz 24V-  ±10%
- Schnittstellen, Kommunikation:
  Systembus  RS485 (3-adrig) bis zu 500m
  Protokoll  SLC
- Ein-/ Ausgänge:
  Universaleingänge 4x Kontakt/Pot/ 0-10V/R/Ni/Pt
  Analog-Ausgang 4x 0-10V/2mA
  Digital-Ausgang  6x 0-I PWM,MOSFET 24Vac/V=
- Zulässige Umgebungsbedingungen:
  Betriebstemperatur 0 bis 45 °C
  Transport Temperatur -25 bis +70 °C
  Feuchtigkeit 10 bis 85% rF
- Einbau Hutschienenmontage
  Kompaktgerät mit Kunststoffgehäuse
  Masse B x H x T (mm) 105 x 95 x 60
- Normen, Richtlinien
  Schutzart IP 00 (EN 60529)
  Schutzklasse II (EN 60730-1)
  Umgebungsklasse 3K3 (IEC 60721)
  CE-Konformität nach EN 61000-6-1..-4

oder gleichwertig

Angebotenes Produkt:

Hersteller: '.........'

Typ: '.........'

liefern und montieren
Menge: 30,000 St

**01.04.0005 Remote IO Modul, 24VAC,4Rel,6DO,4AO,4AI**
Modul zur Erfassung von Sensorsignalen und zur Ansteuerung von Aktoren in der Raumautomation und HLK-Technik. Das Modul wird von einer Raumautomatonsstation angesteuert und kann kommunikativ im Verbund mit anderen Modulen arbeiten.

Leistungsmerkmale: Netzwerk via RS485 Kommunikationsschnittstelle mit Funktionsüberwachung. Zentrale oder dezentrale Installation der Module.
Definierbares Anfahrverhalten via integrierter Timer-Bausteine.

Mechanischer Aufbau: Kompaktgerät zur Montage auf einer Hutschiene. Das Gehäuse besteht aus flammwidrigem Material.

Technische Daten:
- Elektrische Versorgung: Speisespannung  24V~  ±25%,
  48-63Hz 24V-  ±10%
- Schnittstellen, Kommunikation:
  Systembus  RS485 (3-adrig) bis zu 500m
  Protokoll  SLC
- Ein-/ Ausgänge:
  Universaleingänge 4x Kontakt/Pot/ 0-10V/R/Ni/Pt
  Analog-Ausgang 4x 0-10V/2mA
  Relais-Ausgang 4x Schließer
  Kontaktbelastung 250 V~, 5A,ges. max 10A
  Digital-Ausgang  6x 0-I PWM,MOSFET 24Vac/V=
- Zulässige Umgebungsbedingungen:
  Betriebstemperatur 0 bis 45 °C
  Transport Temperatur -25 bis +70 °C
  Feuchtigkeit 10 bis 85% rF
- Einbau Hutschienenmontage
  Kompaktgerät mit Kunststoffgehäuse
  Masse B x H x T (mm) 105 x 95 x 60
- Normen, Richtlinien
  Schutzart IP 00 (EN 60529)
  Schutzklasse II (EN 60730-1)
  Umgebungsklasse 3K3 (IEC 60721)
  CE-Konformität nach EN 61000-6-1..-4

oder gleichwertig

Angebotenes Produkt:

Fabrikat: '.........'

Typ: '.........'

liefern und montieren
Menge: 4,000 St

**01.04.0006 Einbaugehäuse für I/O-Module**
Miniverteiler Aufputz IP30, 10 Platzeinheiten
Miniverteiler als Kleinstverteiler aus Kunststoff zum Einbau von Reiheneinbaugeräten nach Maßnorm DIN
43 880 als Berührungsschutzabdeckung nach BGV A2 für
Geräte bis 63 A, 400 V /50 Hz, Schutzart IP30. Zur
Aufputz Montage mit 46 mm Geräteschlitz, serienmäßig
plombierbar.

oder gleichwertig

Angebotenes Produkt:

Hersteller: '.........'

Typ: '.........'

liefern und montieren
Menge: 15,000 St

**01.04.0007 Systemverteiler für I/O-Module**
Systemverteiler mit der Abmessung 750x750x200mm, aus1mm verzinktem Stahlblech, Deckel mit Schnellverschluss, Schutzart IP20 bestückt mit:
- 1 x St. Erdungskabel
- 2 x aussenliegende Befestigunglaschen
- 1 x Trageschiene TS35
- 4 x Kabelkanäle
- 1 x Erdungsbolzen M8 aussen
- 1 x Schaltplan
- Steckverbinder als SNAP-IN in Gehäusewand montiert für folgende Funktionen
 Einbau I/O-Module bis 5 Stück
 Einbau Sicherungsautomaten
 Einbau Netzteile

Sämtliche Ein- und Ausgänge sind auf Klemmleiste
zu führen.
Der Verteiler ist fabrikfertig bestückt und intern
anschlussfertig verdrahtet.

oder gleichwertig

Angebotenes Produkt:

Hersteller: '.........'

Typ: '.........'

liefern und montieren
Menge: 6,000 St

**01.04.0008 Systemverteiler für Controller + I/O-Module**
Systemverteiler mit der Abmessung 1000x250x80mm, aus1mm verzinktem Stahlblech, Deckel mit Schnellverschluss, Schutzart IP20 bestückt mit:
- 1 x St. Erdungskabel
- 2 x aussenliegende Befestigunglaschen
- 1 x Trageschiene TS35
- 4 x Kabelkanäle
- 1 x Erdungsbolzen M8 aussen
- 1 x Schaltplan
- Steckverbinder als SNAP-IN in Gehäusewand montiert für folgende Funktionen
 Einbau Raumcontroller
 Einbau I/O-Module bis 4 Stück
 Einbau Sicherungsautomaten
 Einbau Netzteil

Sämtliche Ein- und Ausgänge sind auf Klemmleiste
zu führen.
Der Verteiler ist fabrikfertig bestückt und intern
anschlussfertig verdrahtet.

oder gleichwertig

Angebotenes Produkt:

Hersteller: '.........'

Typ: '.........'

liefern und montieren
Menge: 1,000 St

**01.04.0009 Systemverteiler für 4 mot.BSKs, 2 RM**
Systemverteiler für Brandschutzsysteme nach
VDMA Einheitsblatt 24200-1.
Systemverteiler zur Aufschaltung von
Ein.-/ Ausgängen für thermische und
motorischeBrandschutzklappen. Es stehen
8 Rückmeldungen (RM) bzw.4 x 2 RM mit
4 x Ansteuerung BA 0-1 zur Verfügung.
Zus.ein- und ausgangsseitig Stützklemmen für Netzversorgung, N, PE und Masse Klemmen.
Es können somit 8 thermische, bzw. 4 motorische
Klappen mit 230V oder, mittels ext. 24V Versorgung,
mit 24 V angesteuert werden. Die Funktion eines
Wartungslauf je Klappe ist zu gewährleisten.

Abmessung innen 250x200x72mm,
Abmessung außen 254x204x80mm,
Stahlblech verzinkt,
Deckel mit Schnellverschluss,
Schutzart IP 20,
bestückt und verdrahtet mit folgendem
Zubehör:
- 1 St. Erdungskabel
- 4 St. Befestigungslaschen
- 1 St. Abfangschiene mit Staubschutz
- 1 St. Tragschienen TS 35
- 1 St. Reihenklemmen bis 2,5qmm für
  folgende Funktionen:
    * 2 St. 4-Leiter-Trennklemmen grau
    * 2 St. 4-Leiter-Reihenklemme blau
    * 2 St. 4-Leiter-Reihenklemme PE
    * 8 St. 2-Leiter-Reihenklemme grau

oder gleichwertig

Angebotenes Produkt:

Hersteller: '.........'

Typ: '.........'

liefern und montieren
Menge: 14,000 St

#### Titel 01.05 Raumautomation Etagenverteiler als Wandschrank Anbindung LED FWT

**01.05.0001 Wandschrank 760x760x300 mm, Stahlblech**
Schaltschrankgehäuse für Wandmontage
B: 760 H: 760  T: 300 mm
mit folgenden Anforderungen:
- DIN EN 60439-1 / VDE 0660-500
- DIN EN 50178  / VDE 0160
- DIN VDE 0100-410
- DIN EN 60204-1 / VDE 0113-1
- DIN EN 60073  / VDE 0199
- DIN EN 60204  / VDE
- mindestes 25% Platzreserve
- Stahlblechmindeststärke:
  Gehäuse: 1,5mm Türen:  2,0mm Platte:  3,0mm
- Lackierung: Strukturlack RAL7032
- aufliegende gummigedichtete Türen mit innen liegenden  Scharnieren
- Türen abschließbar mit Doppelbart oder
  Profil-Zylinderschloss
- Schutzart: IP54
- inkl. Schaltplantasche
- inkl. Sockel und Seitenwände
- inkl. Kabelabfangschiene im Sockel
- Kabeleinführung von unten
- Reihenklemmen gemäß DIN 57660 Teil 500
  VDE 0660  Teil 600

Alle im Schaltschrank benötigten und nachfolgend aufgeführten Geräte und Funktionsgruppen sind vollständig zu montieren und nach der VDE 0113 zu prüfen.

oder gleichwertig

Angebotenes Produkt:

Hersteller: '.........'

Typ: '.........'

liefern und montieren
Menge: 1,000 St

**01.05.0002 Einspeisung 230 V / 16A**
Einspeisung 230 V / 16A

- Zuleitungssklemmen in erforderlicher Größe
  mit Abdeckung
- Hauptschalter 1-polig abschaltend
- Hauptsicherung 1-polig
  gemäß DGUV Vorschrift 3 ausgeführt
- Einbau auf Montageplatte mit Türkupplung
  und rotem Griff
- Nennstrom 16 A

oder gleichwertig

Angebotenes Produkt:

Hersteller: '.........'

Typ: '.........'

liefern und montieren
Menge: 1,000 St

**01.05.0003 Schutzkontaktsteckdose 230 V AC**
Schutzkontaktsteckdose 230 V AC mit separater Absicherung über Sicherungsschaltautomaten bis 10 A auf Hutschiene

oder gleichwertig

Angebotenes Produkt:

Hersteller: '.........'

Typ: '.........'

liefern und montieren
Menge: 1,000 St

**01.05.0004 Lüfter, Filter, Thermostat**
Lüfter, Filter, Thermostat Axial-Lüfter mit Spaltpol-Außenläuferbzw. Kondensatormotor, Berührungsschutzgitter entsprechend VDE 0730. Filtermatte mit geringem Luftwiderstand. Austrittsfilter bestehend aus Einbaurahmen. Filtermatte und Lüftungsklemmen komplett mit einem Thermostaten, Schaltbereich + 15/+ 45 Grad C. Auslegung der Luftleistung nach zu ermittelnder Wärmelasten.

Mit separater Absicherung über Leitungsschutzschalter 1pol. 16A mit HK zum betriebsfertigen Schalten von Stromkreisen, Charakteristik nach Erfordernis. Mit thermischen, verzögerten Überstromauslöser und Kurzschlußschnellauslöser für Hutschienenmontage. mitHilfskontakt und Reihenklemmen

oder gleichwertig

Angebotenes Produkt:

Fabrikat: '.........'

Typ: '.........'

liefern und montieren
Menge: 1,000 St

**01.05.0005 Automatische Wiedereinschaltung**
Automatische Netzwiederkehrschaltung
einbauen und verdrahten

bestehend aus:
- Relais
- Wischrelais
- Klemmen
einschließlich Verdrahtungsmaterial und erforderlichen
Kleinmaterial als funktionsfertige Einheit liefern und einbauen.

oder gleichwertig

Angebotenes Produkt:

Fabrikat: '.........'

Typ: '.........'

liefern und montieren
Menge: 1,000 St

**01.05.0006 Überspannungsschutz Einspeisung bis 250A**
berspannungsschutz 1-phasig 230V 16A
einschließlich Verdrahtungsmaterial und erforderlichen
Kleinmaterial als funktionsfertige Einheit
liefern und einbauen.

oder gleichwertig

Angebotenes Produkt:

Fabrikat: '.........'

Typ: '.........'

liefern und montieren
Menge: 1,000 St

**01.05.0007 Sicherungsabgang 1pol. 16A Automat**
Spannungsabgang LS 230V/16A
Bestehend aus:
- Leitungsschutzschalter 1-Polig Auslösecharakteristik  "C" 16A
- Vorsicherung in erforderlicher Größe
- Klemmen
einschließlich Verdrahtungsmaterial und erforderlichem
Kleinmaterial als funktionsfertige Einheit liefern und einbauen.

oder gleichwertig

Angebotenes Produkt:

Fabrikat: '.........'

Typ: '.........'

liefern und montieren
Menge: 2,000 St

**01.05.0008 Einbau und Verdrahtung modulare AS**
Einbau der modularen Automationsstation (AS) und der dazugehörenden I/O- und Bus-Module auf Hutschiene oder Schwenkrahmen bestehend aus: - Spannungsversorgung AS und I/O-Module - Anschluss der Datenleitungen (Netzwerk) - Anschluss der der I/O-Module - Verdrahten aller Busschnittstellen - Klemmen Die Anforderungen aus den "Vorbemerkungen Schaltschrank" sind zu berücksichtigen und abgegolten.
Menge: 5,000 St

**01.05.0009 Projektierung Schaltschrank**
*** Pauschalposition
Projektierung Schaltschrank
für den vorher genannten Umfang
Koordination zwischen MSR-Technik und TGA-Anlagen,
Erstellen von Schaltschrankansichten, Stromlaufplänen,
Klemmenplänen, Kabellisten, Stücklisten,
Funktionsbeschreibungen.
Festlegung der Schaltschrankstandorte, Festlegung der Schaltschrankmaße, Dimensionierung der Schaltschrankbelüftung, Erstellen einer Bedienungs- und Wartungsanweisung. Prüfung der Stromlaufpläne auf Gesamtfunktion.
Menge: 1,000 psch

**01.05.0010 Lieferung / Montage je Schaltschrankfeld**
*** Pauschalposition
Montage und Transport Schaltschrank
mit Einbringung
Schaltschrank zur Baustelle liefern, zum Montageort transportieren, Aufstellungsort nach Angabe des Auftraggebers bzw. in Abstimmung mit der Bauleitung festlegen. Die örtlichen Begebenheiten sind zu beachten bzw. durch Baustellenbesichtigung zu überprüfen
Schaltschrank fachgerecht montieren.
Menge: 1,000 psch

**01.05.0011 Inbetriebnahme Regelanlage und Schaltschrank**
*** Pauschalposition
Inbetriebnahme Regelanlage und Schaltschrank
Prüfung aller Schaltfunktionen des Steuerungsteiles in Verbindung mit Leistungs- und Regelungsteil. Drehrichtungskontrolle aller Antriebe, Messen und protokollarische Erfassung der Stromaufnahme aller Motoren. Einstellen und Funktionskontrolle der
Motorschutzeinrichtungen. Bedienungseinweisung des Bedienungspersonals.
Übergabe der Schaltschränke mit Messprotokollen und Bedienungsanweisung in 3-facher Ausfertigung.
Menge: 1,000 psch

**01.05.0012 Cat 7 Anschlussklemme 1 polig**
Cat 7 Anschlussdose 1 polig zum
Aufschnappen auf Hutschien
1x RJ45 Buchsen
1x 8pin LSA+ Schneidklemmen
Kabeleinführung von unten und oben
Komplett abgeschirmt
Farbe: grau

oder gleichwertig

Angebotenes Produkt:

Hersteller: '.........'

Typ: '.........'

liefern und montieren
Menge: 1,000 St

**01.05.0013 CAT 7 Patchkabel 1m**
CAT 7 Patchkabel 1m
S/STP Patchkabel CAT7, 600 MHz, PiMF, L:1m, Farbe grau
(PiMF = Paarig in Metallfolie)
S/FTP-PiMF Patchkabel, halogenfrei
Category 7 - 600 MHz
Belegung 1: 1 nach EIA/TIA 568 B
4 x 2 x AWG 27/7 PiMF
mit RJ 45-Rasthebelschutz und Längenangabe auf der Tüll
einschließlich Verdrahtungsmaterial und erforderlichem
Kleinmaterial als funktionsfertige Einheit liefern und einbauen.

oder gleichwertig

Angebotenes Produkt:

Hersteller: '.........'

Typ: '.........'

liefern und montieren
Menge: 1,000 St

**01.05.0014 Netzteil für Hutschiene 230V/ 24VDC, 2,5A**
Flaches Reiheneinbaugehäuse DIN 43880
für Installationskleinverteiler
Speisespannung: 85 - 264V AC, 47 - 63 Hz
Eingangssicherung intern: 2 A (träge)
Anschluss: Schuaubklemmen
Ausgang kurzschlussfest
Abmessungen(BxHxT): 52,590x55 mm

oder gleichwertig

Angebotenes Produkt:

Hersteller: '.........'

Typ: '.........'

liefern und montieren
Menge: 1,000 St

**01.05.0015 Ethernet Switch 8 Port**
Ethernet Switch 100Mbit mit 8 Stk. RJ45
Ethernet Ports
einschließlich Verdrahtungsmaterial und erforderlichem
Kleinmaterial als funktionsfertige Einheit liefern und einbauen.

oder gleichwertig

Angebotenes Produkt:

Fabrikat: '.........'

Typ: '.........'

liefern und montieren
Menge: 1,000 St

#### Titel 01.06 Raumautomation Touchpanel

**01.06.0001 Touchpanel**
Kompakter, lüfterloser Panel-PC für HMI mit Intel
Celeron- CPU und flächenbündigen Touchscreen.

Ausstattung:
- 10.1" WXGA TFT (1280x800) mit flächenbündigen
  resistiven Touchscreen
- lüfterlose Intel Celeron N2930 Quad-Core CPU
  (1,83GHz- 2,16GHz),
- 4GB DDR3 RAM,
- SSD Festplatte 60GB 2,5" MLC S-ATA,
  MTBF: 1.000.000h, 0°-70°C
- Windows 10 IoT (Enterprise 2019 LTSC) - Entry  64
  Bit
vorinstalliert inkl. aller Treiber, Embedded-Software
ohne Installations-CD!!

Anschlüsse:
1 x COM (RS232/422/485), 1 x COM (RS232), 2 x GB-LAN,
1 x USB 3.0, 1 x USB 2.0, 1 x Audio, 1 x Power-IN
Erweiterungsslots:
1x 2.5" HDD/SSD, 1 x SD-Slot, 1 x Mini-PCI
Spannungseingang:
9~36 VDC, Tischnetzteil 12VDC 60W mit 3-poligen Phoenix
Contact 1,00 Stecker,
Eingangsspannung 110-240VAC, inkl Zuleitung
Temperaturbereich: 0~+40°C
Umgebungsbedingungen: Temperatur: 0~50°C
Gehäuse: Aluminiumfront, Aluminiumgehäuse Front IP65,
Gehäuse IP20
Befestigung: Einbaumontage (Einbauset für
Schaltschrankeinbau liegt bei
Maße (max): 285 (B) x 190 (H) x 49 (T) mm, 2.1 kg

oder gleichwertig

Angebotenes Produkt:

Fabrikat: '.........'

Typ: '.........'

liefern und betriebsbereit in Wandaufbaugehäuse
montieren
Menge: 1,000 St

**01.06.0002 Wandeinbaugehäuse Panel PC**
Wandeinbaugehäuse Panel PC

Wandeinbaugehäuse mittels Edelstahl Auf-/ oder
Unterputzgehäuse (V2A).
Die Montage und Verkabelung erfolgt dank des
Wandauf/oder -einbaugehäuses in wenigen Schritten.
Inkl. Zubehör

Gehäuse: Aluminium, Aluminiumgehäuse Front IP65,
Gehäuse IP20
Befestigung: Einbaumontage
Maße (max): ca. 280 (B) x 190 (H) x 69 (T) mm, 2.1 kg

oder gleichwertig

Angebotenes Produkt:

Fabrikat: '.........'

Typ: '.........'

liefern und montieren
Menge: 1,000 St

#### Titel 01.07 Netzwerkausbau für Bauabschnitt 2 bis 4

**01.07.0001 AP-Kleinverteiler mit Netzwerk- und Steuerungskomponenten betriebsfertig verdrahtet**
Aufputz-Kleinverteiler komplett montiert, bestückt und intern verdrahtet zur Aufnahme von Netzwerk- und Steuerungskomponenten.

Der Leistungsumfang beinhaltet die Lieferung und Montage folgender Komponenten im Gehäuse:

- 1 x 8-Port-Switch ( Hutschienen-Montage)
- 1 x Leitungsschutzschalter 6 A 1-polig (1TE)
- 1 x Netzteil 24 V DC
- 1 × Hutschienen-Träger / Patchpanel-Modul zur Aufnahme von
  8 × RJ45 Keystone-Jacks
- 8 × Patchkabel (1 m Länge), steckerfertig im Gehäuse rangiert
- 1 × Reihenklemmen-Set für die 230 V AC Energieversorgung
  (Zuleitung kommend und gehend/durchgeschleift), bestehend
  aus Durchgangsklemmen für L, N und PE (inkl. PE-Bezug zur
  Hutschiene/Gehäuse)

Technische Mermale Gehäuse:

- Bauform / Material: Wandgehäuse zur Aufputz-Montage (AP)
  aus schlagfestem Kunststoff oder pulverbeschichtetem
  Stahlblech, Farbe: Lichtgrau (RAL 7035).
- Schutzart: Mindestens IP30, Schutzklasse II bzw.
  Schutzklasse I bei Stahlblechausführung.
- Abdeckung: Fronttür mit mechanischer Verriegelung zum
  Schutz gegen unbefugten Zugriff.

Eindeutige Kennzeichnung aller internen Betriebsmittel, Reihenklemmen und Kabelenden gemäß Schaltplan.

oder gleichwertig

Angebotenes Produkt:

Hersteller: '.........'

Typ: '.........'

liefern und montieren
Menge: 5,000 St

#### Titel 01.08 Funktionen Automationssysteme

**Ausführungsbeschreibung 1 GA- Funktionen gemäß DIN EN ISO 16484-3**
*GA- Funktionen gemäß DIN EN ISO 16484-3*
GA- Funktionen gemäß DIN EN ISO 16484-3,
Massenermittlung dargestellt in GA-Funktionsliste, für die Erfassung, Aufbereitung und Ausgabe von Informationen. Sie enthalten Dienstleistungen, wie technische Klärung und Bearbeitung. Eingabe von Adressen, Benutzeradressen, Klartext, Kennlinien, Messbereichen, Einheiten, Parametern, Programmteilen, Programmen, funktionsinterne Merker und Verknüpfungen, Test, Inbetriebnahme, Einregulierung und Ersteinweisung der Anlagenbetreiber, Dokumentation.

**01.08.0001 Physikalische Ein-/Ausgabefunktion**
Physikalische Ein-/Ausgabefunktion, Binäre Ausgabe Schalten/Stellen gemäß Funktion 1.1 GA-Funktionsliste
Menge: 112,000 St

**01.08.0002 Physikalische Ein-/Ausgabefunktion**
Physikalische Ein-/Ausgabefunktion, Analoge Ausgabe Stellen gemäß Funktion 1.2 GA-Funktionsliste Beiblatt
Menge: 73,000 St

**01.08.0003 Physikalische Ein-/Ausgabefunktion**
Physikalische Ein-/Ausgabefunktion, Binäre Eingabe Melden gemäß Funktion 1.3 GA-Funktionsliste Beiblatt
Menge: 330,000 St

**01.08.0004 Physikalische Ein-/Ausgabefunktion**
Physikalische Ein-/Ausgabefunktion, Analoge Eingabe Messen gemäß Funktion 1.5 GA-Funktionsliste Beiblatt
Menge: 136,000 St

**01.08.0005 Gemeinsame Ein-/Ausgabefunktion**
Gemeinsame Ein-/Ausgabefunktion, Ausgabe Schalten gemäß Funktion 2.1 GA-Funktionsliste Beiblatt
Menge: 11,000 St

**01.08.0006 Gemeinsame Ein-/Ausgabefunktion**
Gemeinsame Ein-/Ausgabefunktion, Ausgabe Stellen/Sollwert gemäß Funktion 2.2 GA-Funktionsliste
Menge: 33,000 St

**01.08.0007 Gemeinsame Ein-/Ausgabefunktion**
Gemeinsame Ein-/Ausgabefunktion, Eingabe Melden gemäß Funktion 2.3 GA-Funktionsliste Beiblatt
Menge: 41,000 St

**01.08.0008 Gemeinsame Ein-/Ausgabefunktion**
Gemeinsame Ein-/Ausgabefunktion, Zählwerteingabe gemäß Funktion 2.4 GA-Funktionsliste Beiblatt
einschließlich Adressierung des M-Bus-Zählers und Anlegen eines Zählwertes im BACnet-System
Menge: 81,000 St

**01.08.0009 Gemeinsame Ein-/Ausgabefunktion**
Gemeinsame Ein-/Ausgabefunktion, Eingabe Messwert gemäß Funktion 2.5 GA-Funktionsliste Beiblatt
Menge: 41,000 St

**01.08.0010 Verarbeitungsfunktion Überwachen**
Verarbeitungsfunktion Überwachen, für Grenzwert fest gemäß Funktion 3.1 GA-Funktionsliste Beiblatt
Menge: 500,000 St

**01.08.0011 Verarbeitungsfunktion Überwachen**
Verarbeitungsfunktion Überwachen, für Grenzwert gleitend gemäß Funktion 3.2 GA-Funktionsliste Beiblatt
Menge: 1,000 St

**01.08.0012 Verarbeitungsfunktion Überwachen**
Verarbeitungsfunktion Überwachen, für Betriebsstundenerfassung gemäß Funktion 3.3 GA-Funktionsliste Beiblatt
Menge: 80,000 St

**01.08.0013 Verarbeitungsfunktion Überwachen**
Verarbeitungsfunktion Überwachen, für Ereigniszählung gemäß Funktion 3.4 GA-Funktionsliste Beiblatt
Menge: 99,000 St

**01.08.0014 Verarbeitungsfunktion Überwachen**
Verarbeitungsfunktion Überwachen, für Befehlsausführkontrolle gemäß Funktion 3.5 GA-Funktionsliste Beiblatt
Menge: 146,000 St

**01.08.0015 Verarbeitungsfunktion Überwachen**
Verarbeitungsfunktion Überwachen, für Meldungsbearbeitung gemäß Funktion 3.6 GA-Funktionsliste Beiblatt
Menge: 216,000 St

**01.08.0016 Verarbeitungsfunktion Steuern**
Verarbeitungsfunktion Steuern, für Anlagensteuerung gemäß Funktion 4.1 GA-Funktionsliste Beiblatt
Menge: 4,000 St

**01.08.0017 Verarbeitungsfunktion Steuern**
Verarbeitungsfunktion Steuern, für Motorsteuerung gemäß Funktion 4.2 GA-Funktionsliste Beiblatt
Menge: 83,000 St

**01.08.0018 Verarbeitungsfunktion Umschalten**
Verarbeitungsfunktion Umschalten,
gemäß Funktion 4.3 GA-Funktionsliste Beiblatt
Menge: 10,000 St

**01.08.0019 Verarbeitungsfunktion Folgesteuerung**
Verarbeitungsfunktion Folgesteuerung,
gemäß Funktion 4.4 GA-Funktionsliste Beiblatt
Menge: 21,000 St

**01.08.0020 Verarbeitungsfunktion Steuern**
Verarbeitungsfunktion Steuern, Sicherheits-/Frostschutzsteuerung gemäß Funktion 4.5 GA-Funktionsliste Beiblatt
Menge: 85,000 St

**01.08.0021 Verarbeitungsfunktion Regeln**
Verarbeitungsfunktion Regeln, für P-Regelung gemäß Funktion 5.1 GA-Funktionsliste Beiblatt
Menge: 2,000 St

**01.08.0022 Verarbeitungsfunktion Regeln**
Verarbeitungsfunktion Regeln, für PI-/PID-Regelung gemäß Funktion 5.2 GA-Funktionsliste Beiblatt
Menge: 49,000 St

**01.08.0023 Verarbeitungsfunktion Regeln**
Verarbeitungsfunktion Regeln, für Sollwertführung/-kennlinie gemäß Funktion 5.3 GA-Funktionsliste Beiblatt
Menge: 31,000 St

**01.08.0024 Verarbeitungsfunktion Regeln**
Verarbeitungsfunktion Regeln, für Stellausgabe stetig gemäß Funktion 5.4 GA-Funktionsliste Beiblatt
Menge: 78,000 St

**01.08.0025 Verarbeitungsfunktion Regeln**
Verarbeitungsfunktion Regeln, für Stellausgabe 2 Punkt gemäß Funktion 5.5 GA-Funktionsliste Beiblatt
Menge: 10,000 St

**01.08.0026 Verarbeitungsfunktion Regeln**
Verarbeitungsfunktion Regeln, für Begrenzung Sollwert/Stellgröße gemäß Funktion 5.7 GA-Funktionsliste Beiblatt
Menge: 1,000 St

**01.08.0027 Verarbeitungsfunktion Regeln**
Verarbeitungsfunktion Regeln, für Parameterumschaltung gemäß Funktion 5.8 GA-Funktionsliste Beiblatt
Menge: 1,000 St

**01.08.0028 Verarbeitungsfunktion h,x-geführte Strategie**
Verarbeitungsfunktion h,x-geführte
Strategie, gemäß Funktion 6.1
GA-Funktionsliste Beiblatt
Menge: 1,000 St

**01.08.0029 Verarbeitungsfunktion Arithmetische Berechnung**
Verarbeitungsfunktion Arithmetische
Berechnung, gemäß Funktion 6.2
GA-Funktionsliste Beiblatt
Menge: 20,000 St

**01.08.0030 Verarbeitungsfunktion Rechnen/Optimieren**
Verarbeitungsfunktion Rechnen/Optimieren, für Ereignisabhängiges Schalten gemäß Funktion 6.3 GA-Funktionsliste Beiblatt
Menge: 142,000 St

**01.08.0031 Verarbeitungsfunktion Rechnen/Optimieren**
Verarbeitungsfunktion Rechnen/Optimieren
für Zeitabhängiges Schalten, gemäß Funktion 6.4 GA-Funktionsliste Beiblatt
Menge: 3,000 St

**01.08.0032 Verarbeitungsfunktion Rechnen/Optimieren**
Verarbeitungsfunktion Rechnen/Optimieren
für Gleitendes Ein-/Ausschalten, gemäß Funktion 6.5 GA-Funktionsliste Beiblatt
Menge: 1,000 St

**01.08.0033 Verarbeitungsfunktion Rechnen/Optimieren**
Verarbeitungsfunktion Rechnen/Optimieren
für Zyklisches Schalten, gemäß Funktion 6.6
GA-Funktionsliste Beiblatt
Menge: 1,000 St

**01.08.0034 Verarbeitungsfunktion Rechnen/Optimieren**
Verarbeitungsfunktion Rechnen/Optimieren für
Nachtkühlbetrieb, gemäß Funktion 6.7
GA-Funktionsliste Beiblatt
Menge: 9,000 St

**01.08.0035 Verarbeitungsfunktion Rechnen/Optimieren**
Verarbeitungsfunktion Rechnen/Optimieren für Gebäudetemperaturbegrenzung, gemäß Funktion 6.8 GA-Funktionsliste Beiblatt
Menge: 3,000 St

**01.08.0036 Verarbeitungsfunktion Rechnen/Optimiere**
Verarbeitungsfunktion Rechnen/Optimieren für
Netzwiederkehrprogramm, gemäß Funktion 6.11 GA-Funktionsliste Beiblatt
Menge: 3,000 St

**01.08.0037 Verarbeitungsfunktion Rechnen/Optimiere**
Verarbeitungsfunktion Rechnen/Optimieren für
Höchstlastbegrenzung, gemäß Funktion 6.12 GA-Funktionsliste Beiblatt
Menge: 2,000 St

**01.08.0038 Managementfunktion Ein-Ausgabe Objekttyp**
Managementfunktion Kommunikation
Ein-Ausgabe Objekttyp
gemäß Funktion 7.1 GA-Funktionsliste
Menge: 1392,000 St

**01.08.0039 Managementfunktion komplexer Objekttyp**
Managementfunktion, Kommunikation
komplexer Objekttyp, gemäß Funktion 7.2 GA-Funktionsliste
Menge: 663,000 St

**01.08.0040 Managementfunktion Ereignis Langzeitspeicherung**
Managementfunktion, Kommunikation
Ereignis Langzeitspeicherung
gemäß Funktion 7.3 GA-Funktionsliste
Menge: 387,000 St

**01.08.0041 Managementfunktion Historisierung Datenbank**
Managementfunktion, Kommunikation
Historisierung Datenbank
gemäß Funktion 7.4 GA-Funktionsliste
Menge: 149,000 St

#### Titel 01.09 Besondere Leistungen

**01.09.0001 Dokumentation M-Bus-Installation**
*** Pauschalposition
Für die Dokumentation der M-Bus-Installation
ist ein Topologieplan zu erstellen.
Zusätzlich sind in den Grundrissplänen alle Zähler
einzutragen.
Die Unterlagen sind in einfarbiger Darstellung und in dreifacher Ausfertigung, Zeichnungen und Listen nach Wahl des Auftraggebers
auch in einfacher Ausfertigung kopierfähig und auf Datenträgern auszuhändigen. DV-Programme sind in zweifacher Ausfertigung auf Datenträgern zu liefern.

Die Zeichnungen sind gefaltet, in DIN-A-4 Größe und eingeordnet mit Übersichtsvermerk anzuliefern.
Menge: 1,000 psch

**01.09.0002 Inbetriebnahme einer Anbindung BACnet/IP RLT**
Inbetriebnahme einer BACnet/IP Anbindung

Koordination mit dem Gewerk RLT

1:1-Test mit dem Gewerk RLT für alle kommunikativen Datenpunkte. Anzahl der übergebenen Datenpunkte ca. 42 Stück, Übergabe eines von allen Beteiligten unterschriebenen Inbetriebnahmeprotokolls.
Menge: 2,000 St

**01.09.0003 Inbetriebnahme einer Anbindung BACnet/IP ULK Klara**
Inbetriebnahme einer BACnet/IP Anbindung

Koordination mit dem Gewerk Kälte

1:1-Test mit dem Gewerk RLT für alle kommunikativen Datenpunkte. Anzahl der übergebenen Datenpunkte ca. 7 Stück, Übergabe eines von allen Beteiligten unterschriebenen Inbetriebnahmeprotokolls.
Menge: 1,000 St

**01.09.0004 Teilnahme an der TÜV-Abnahme RLT-Anlagen**
Teilnahme an der TÜV-Abnahme
(Je RLT-Gerät)

Mitwirkung bei der Überprüfung aller erforderlichen sicherheitstechnischen Funktionen wie z.B. Frostschutz, Rauchmelder, Brandschutzklappen, Kopplung mit
einer BMZ etc.
Menge: 3,000 St

**01.09.0005 Teilnahme an der TÜV-Abnahme Entrauchung**
*** Pauschalposition
Teilnahme an der TÜV-Abnahme

Mitwirkung bei der Überprüfung aller erforderlichen sicherheitstechnischen Funktionen der Entrauchungsanlagen
L21 und L 22
Menge: 1,000 psch

**01.09.0006 Koordination BACnet-Adressierung "Scholle"**
*** Pauschalposition
Als BACnet-Administrator ist der Auftragsnehmer "Bauabschnitt 1" verantwortlich für die Koordination mit den Sub-Project-Engineer des Bauteile "Scholle".

Für die Planung, die Inbetriebnahme und die Vergabe der BACnet-Adressen soll die von der BIG-EU entwickelte BACnet-Project-Address Table (B-Pat) verwendet werden.

Vm BACnet-Administrator sind insbesondere folgende
Leistungen zu erbringen:

- Planung und Koordinieren der GA-Netzwerk IP-Adresse mit
  dem Sub-Project-Engineer der Bauteils "Scholle"
- Planung der BACnet-Adressen gemeinsam mit dem
  Sub-Project-Engineer des Bauteils "Scholle"
- Prüfung auf mögliche Adressen- / Namenskollisionen
- Revision der "Main-Project-Liste"

BACnet Teilnehmer Anzahl: 3 Stück (DDC+ 2 Touchpanels)
Datenpunkte: ca. 60 Stück
Menge: 1,000 psch

**01.09.0007 Inbetriebnahme BACnet-Anbindung "Scholle"**
Inbetriebnahme einer BACnet-Anbindung

Koordination mit dem Auftragsnehmer der "Scholle"
Auslesen der BACnet-Adressen ("Scholle") und bzw. Einspielen der übergebenen ede-file vom Auftragnehmer " Scholle"
Anpassung der object names für die MBE.

Gemeinsamer 1:1-Test aller physikalischen und kommunikativen Datenpunkte (Umfang: ca. 60 Datenpunkte) mit dem AN "Scholle"

Übergabe eines von allen Beteiligten unterschriebenen Inbetriebnahmeprotokolls.
Menge: 1,000 St

**01.09.0008 Teilnahme am 1:1-Datenpunkttest**
Teilnahme und Mitwirkung beim 1:1-Test
mit einem Vertreter des Bauherrn für alle physikalischen und kommunikativen Datenpunkte.

Für diesen 1:1- Test wird der Bauherr das vom Auftragnehmer erstellte EDE-File auf einen Rechner
aufspielen und gemeinsam mit dem Auftragnehmer
alle physikalischen und kommunikativen Datenpunkte
überprüfen.

Das vom Auftragnehmer erstellte Protokoll wird von allen Test-Teilnehmern unterschrieben und ist mit der
Schlussrechnung einzureichen.

Für diesses Bauvorhaben gehen wir von einem Zeitaufwand von ca. 5 Arbeitstagen aus.
Menge: 1,000 Psch

**01.09.0009 Übernahme und Fortschreibung GA-FL**
*** Pauschalposition
Übernahme und Fortschreibung
GA-Funktionslisten

Übernahme der vom AG zur Verfügung gestellten
GA-Funktionslisten, Fortschreibung durch den AN
Gebäudeautomation, Übergabe dieser Unterlagen
als Bestandteil der Revisionsunterlagen.
Menge: 1,000 psch

**01.09.0010 Erstellung EDE-File**
*** Pauschalposition
Erstellung und Übergabe des Engineering
Data Exchange File (EDE-File) für Bauabschnitt 1
bestehend aus ASP01,02,03 und ASP Scholle
in der aktuellen Version der BIG-EU.
Menge: 1,000 psch

**01.09.0011 Erstellung und Abstimmung GUI Bedienkonzept Mietfläche UG**
*** Pauschalposition
Erstellung, Abstimmung und Anpassung eines durchgängigen, grafischen Bedienkonzepts (GUI-Layout; Graphical User Interface ; Menüstruktur, Farbwelt und Symbolik) für das Touchpanel aus der Position 06.001 auf der Mieterfläche UG.

Die Erstellung hat im Zuge der Montageplanung und im Einklang mit dem geltenden Bauzeitenplan zu erfolgen.

Das funktionale Bedienkonzept umfasst ausschließlich folgende Gewerke und Umfänge:

· Lüftung: Steuerung, Betriebsartenwahl und Statusanzeige der Lüftungskomponenten.

· Temperaturen: Anzeige der Raumtemperaturen sowie intuitive Möglichkeit zur Sollwertverstellung.

· Beleuchtung: Ist explizit ausgeschlossen (erfolgt nicht über das GA-Touchpanel).

· Störmeldungen: Übersichtliche und mietergerechte Darstellung von Anlagenstörungen. Die Auswahl und Tiefe der anzuzeigenden Meldungen (welche Störungen für das Filialpersonal relevant sind) ist im Zuge der Planung detailliert mit dem Bauherrn abzustimmen und festzulegen.

Ein erster digitaler Entwurf des Layouts und der vorgeschlagenen Störmeldematrix ist dem Bauherrn zur Prüfung vorzulegen.
Der gesamte Abstimmungs- und Freigabeprozess bis zur finalen, schriftlichen Genehmigung durch den Bauherrn ist in die Pauschale einzurechnen.
Menge: 1,000 psch

#### Titel 01.10 Managementebene

**01.10.0001 GLT Rechner**
Server Tower,2x960GB SSD, RAID1, 32GB

FORMFAKTOR:
Tower-Server, 4,5 HE
PROZESSOR:
ntel Xeon E-2456 3.3 GHz,18M Cache, 6C/12T, DDR5

ARBEITSSPEICHER:
32 GB (2x 16GB), 4.800MT/s, UDIMM, ECC
MAINBOARD:
4x DDR5 Steckplätze bis zu 128 GB Arbeitsspeicher STECKPLÄTZE: 1x PCIe x16, 2x PCIe x8, 1x PCIe x1, (1x PCIe x16 belegt durch PERC RAID-Controller), 8x Einschübe für 2,5 SATA-Festplatten im Wechselrahmen ANSCHLÜSSE: 1x Seriell, 2x 1GbE, 1x VGA, 6x USB Rückseite (3x USB 2.0, 3x USB 3.2), 1x USB 3.2 Vorderseite, 1x USB 3.2 intern

NETZWERK:
onboard 2x Gigabit
GRAFIK:
onboard, VGA
RAID-CONTROLLER:
PERC H755 mit 8 GB Cache
FESTPLATTEN IM WECHSELRAHMEN:
2x 960 GB SSD, SATA 6 Gbps, 2,5" HotPlug, RAID1
NETZTEILE:
2x 700W Hot-Plug-fähig (redundant 1+1)
REMOTE ACCESS CONTROLLER:
iDRAC9 Express TPM 2.0 V3 Modul
BETRIEBSSYSTEM:
Windows Server 2022 Standard inkl. 5 Benutzer-CALs & Downgrade-Option auf Windows Server 2019
ABMESSUNGEN (HxBxT):
383x175x580 mm

FARBE:
schwarz/grau
SUPPORT:
5 Jahre Pro-Support und vor Ort-Service am nächsten Arbeitstag

LIEFERUMFANG:
Netzkabel

Zubehör:
-Maus
-Tastatur

oder gleichwertig

Angebotenes Produkt:

Fabrikat: '.........'

Typ: '.........'

liefern und auf bauseitigen Möbeln aufstellen
Menge: 1,000 St

**01.10.0002 Microsoft Office Home & Business 2024 Softwarelizenz**
Microsoft Office Home & Business 2024 ist ein umfangreiches Set von Kontaktverwaltungs- und Produktivitätstools. Es unterstützt Sie bei der Erledigung von Routineaufgaben, bei der effizienten Verwaltung von Kunden- und Kontaktdaten von zentraler Stelle aus sowie bei der Erstellung professioneller Marketingmaterialien. Small Business enthält:
- Word
- Excel
- Outlook
- PowerPoint
Fabr.: Microsoft
Typ: Home & Business 2024

Liefern
Menge: 1,000 St

**01.10.0003 USV-Anlage Rack-Tower Kombimodell**
USV Anlage
zum Schutz von hochsensiblen Anwendungen vor Datenverlust und Betriebsstillstand. Unterbrechungsfreie Stromversorgung für Rechner und Peripherie-Geräte unabhängig vom Stromnetz mit einer konstanten 230 VAC, 50 Hz Sinus-Ausgangsspannung. Durch das Online-Verfahren (Dauerwandlung) entfallen Reaktions- und Umschaltzeiten von Netz- auf Batteriebetrieb und umgekehrt. Interner Bypass, demzufolge unterbrechungsfreier Betrieb auch beim Einschalten großer Lasten.
Hot-Swap-Batterie für Wechsel ohne Betriebsunterbrechung. Hot-Standby-fähig für Redundanzbetrieb zur Steigerung der Betriebssicherheit.
Skalierbare Überbrückungszeit durch externe Betteriepakete.
Inklusive Montagewinkel und Standfüße, je nach Einsatzvariante.

Technische Daten:
Eingang:  230 V (176 - 288V), 50 Hz +/-10%
Ausgang:  230 V, 220/240 V konfigurierbar,
  50 Hz +/-0,2%
Leistung:  1000 VA / 700 W
Pufferzeit:  6 min bei 100% Last,
  18 min bei 50% Last
Batterie:  Blei-Gel, versiegelt wartungsfrei,
  12 V, 7,2 Ah, 3 Stück
Anzeige:  LED-Zustandsanzeige
Schnittstellen:  RS232-Schnittstelle,
  2 potentialfreie Kontakte
Abmessungen (BxHxT): 440 x 87 x 400 mm
  (19" x 2HE x 400 mm)
Betriebstemperatur:  0 bis 40*C
Luftfeuchtigkeit:  5 bis 95% r.H., nicht kondensierend
Schutzart:  IP 21
Gewicht:  17,5 kg

oder gleichwertig

Angebotenes Produkt:

Fabrikat: '.........'

Typ: '.........'

Liefern
Menge: 1,000 St

**01.10.0004 Überspannungsschutz Leitebene**
Überspannungsschutz Leitebene
220-240 V, 50/60 Hz, 10 A (Schukosteckerdosen) mit Schutz gegen Spannungsspitzen und Filter für unsaubere Spannung (RFI), geeignet für den Anschluss von Leitrechnern, Monitoren, Druckern usw. mit Anschlusskabel 1,5m und Schukostecker.

oder gleichwertig

Angebotenes Produkt:

Fabrikat: '.........'

Typ: '.........'

Liefern
Menge: 1,000 St

**01.10.0005 27" TFT Breitbildmonitor,HDMI, DP**
-Bildschirmgröße: 27 Zoll
-Bildschirmbeschichtung: blendfrei und kratzfrest
-Seitenverhältnis: Breitbild (16:9)
-Helligkeit: 350 cd/qm
-Kontrast: 2000:1 Standard
-Auflösung max.: 2560 x 1440 bei 120Hz
-Betrachtungswinkel: 178° vertikal / 178° horizontal
-Reaktionszeit: 8ms (Normal mode), 5ms (Fast mode)
-Anschlüsse:
1x DisplayPort 1.4
1x HDMI 1.4
1x DisplayPort 1.4 (Ausgang)
1x USB-C 3.2 Upstream-Port
1x USB-C 3.2 Downstream-Ports
2x SuperSpeed USB-A 3.2 Downstream-Ports
1x SuperSpeed USB-A 3.2 mit powercharging 15W
1x Audio Line out
-Prüfzeichen: TCO, ENERGY STAR, EPEAT Gold
-Stromverbrauch: 24 W Standard
-Energieeffizienzklasse: E
-Bildschirm: höhenverstellbar, neigbar, schwenkbar
-Abmessungen (HxBxT): 385-536/353x612x192 mm (mit/ohne ..Fuß)
-Gewicht: 6,56 kg
-Gewicht Display (für VESA-Montage): 4,49 kg
-Farbe: schwarzer Rand, Fuß und Rückwand silber
Lieferumfang:
-Monitor mit Ständer
-1,8m Netzkabel
-1,8m DisplayPort an DisplayPort Kabel
-1,0m USB Typ-C auf Typ-A Kabel
Optional bestellbar:
-HDMI Anschlusskabel
-Soundleiste SB521A
-Monitorständer für zwei Monitore MDS19
oder gleichwertig

Angebotenes Produkt:

Fabrikat: '.........'

Typ: '.........'

liefern und auf bauseitigen Möbeln aufstellen
Menge: 1,000 St

**01.10.0006 Drahtlose Tastatur+Maus, schw./sil.,USB**
Kabellose Tastatur und Maus mit USB-
Empfänger zur PC-Bedienung.
Tastaturlayout: deutsch
Spannungsversorgung Maus:
 2x AA Batterien
Spannungsversorgung Tastatur:
 2x AAA Batterien
Farbe: schwarz/silber

oder gleichwertig

Angebotenes Fabrikat:

Fabrikat: '.........'

Typ: '.........'

liefern
Menge: 1,000 St

**01.10.0007 Color-Laserdrucker DIN A4**
- Druckertyp: Farblaserdrucker
- Druckgeschwindigkeit:
  bis zu 26 Seiten/Minute Farbe und s/w
- Auflösung: 1200 x 1200 dpi
- Speicher: 512 MB RAM
- Papierzufuhr:
  250 Blatt Universalkassette,
  50 Blatt Einzelblatteinzug
- Papierablage: 150 Blatt, Druckseite
  nach unten
- Integrierte Duplex-Einheit für beidseitigen Druck
- Standardschnittstellen:
  Ethernet (10/100/1000 Base-TX),
  USB 2.0, USB Host, SD-/SDHC-Slot,
  WLAN IEEE 802.11b/g/n 2,4GHz
  (nur P5026cdw inkl. Aufpreis)
- Sicherheitsfeatures:
  Vertraulicher Druck mit PIN Abfrage,
  Sicherheitswasserzeichen,
  IPSec, HTTPS, SNMPv3, TLS 1.2
- Mobile-Print-Unterstützung inkl.
  AirPrint
- Betriebssysteme:
  Windows 8.1/10/11
  Windows Server 2012/2012 R2/2016/2019
- Abmessungen (HxBxT): 329x410x410 mm
- Gewicht: 21 kg
- Garantie: 3 Jahre Vor-Ort
- Lieferumfang:
  Drucker, Toner (ca 1.200 Seiten),
  Kurzanleitung, DVD, Stromkabel

Optional bestellbar:
- Papierkassette PF-5110: max. 250 Blatt
- Unterschrank CB-510-B: Holzschrank
  mit Rollen, Höhe ca. 51 cm
- Garantieerweiterung auf bis zu 5 Jahre
  vor Ort für Drucker und Optionen

oder gleichwertig

Angebotenes Fabrikat:

Fabrikat: '.........'

Typ: '.........'

liefern und auf bauseitigen Möbeln aufstellen
Menge: 1,000 St

**01.10.0008 Aufstellen/ Installation des Gebäude-Leitrechners**
Aufstellen des Gebäude-Leitrechners
bestehend aus:

Hardwaremäßiger Aufbau der benötigten Rechnerkomponenten wie z.B. PC¦s, USV, Modems, Schnittstellen, usw.

Herstellen der Verbindungen zu den Peripheriegeräten.

Aufstellen und Einrichten der Drucker einschl. Verbindung zum Leitrechner. Installation und Aufstellung der Netzwerkkomponenten.

Installation sowie Inbetriebnahme der Grundprogramme, Betriebssysteme, Druckertreiber, Modemtreiber.

Einbau der Schnittstellenkarten zur Kommunikaton mit der DDC

Verbindung des Leitrechners zur Spannungsversorgungseinrichtung und Überspannungsschutzeinrichtung sowie Datenleitungsverteiler.

Erforderliche Verbindung zur bauseitigen Telefonanschlussdose.

Montage von externen Konvertern und Treibereinheiten, die zum Betrieb der Managementanlage erforderlich
sind.
Menge: 1,000 St

**01.10.0009 GLT-Grundpaket, 500 Objekte**
Software-Grundpaket mit 500 Objekten
mit Wartungsvertrag, Grundlizenz als
Softwaredongle

bestehend aus Softwaremodulen für:
 o Dashboard
 o Bildmodul
 o Energiemanagement-Modul (optional)
 o Datenmanagement Modul für berechnete Werte und
  Zähler
 o Task Management Modul
 o Modul Datenpunktliste
 o BACnet Browser
 o Charts / Trendmodul
 o Modul Audit-Trail (Benutzeraktions-Logbuch)
 o Modul Benutzer- und Gruppenverwaltung
 o Modul zur Erstellung von Datenpunkten
 o Alarmerstellungsmodul
 o Modul Alarmliste
 o Berichtsmodul
 o Modul für den automatisierten Export
 o Modul zur Verwaltung von Benachrichtigungen
 o Modul für die Konfiguration der gesamten Topologie
  und der Kommunikationsbusse
 o Modul für die Gesamtkonfiguration
 o Modul zur Verwaltung der Zeit- und Kalenderprogramme
 o Wartungsmanagement Modul mit automatischer
  Ticketerstellung (optional)
 o Szenarien Manager Modul mit Kalenderübersicht
  (optional)

oder gleichwertig

Angebotenes Fabrikat:

Fabrikat: '.........'

Typ: '.........'

liefern
Menge: 1,000 St

**01.10.0010 Erweiterungsmodul für zusätzliche 10.000 Objekte**
Software-Erweiterungsmodul für zusätzliche
10.000 Objekte

lizenziert werden:
MBE Objekte (physikalische Verbindung
und virtuell) ,Historische Objekte
Energie-Management Objekte

oder gleichwertig

angebotenes Fabrikat:

Fabrikat: '.........'

Typ: '.........'

liefern
Menge: 1,000 St

**01.10.0011 Softwaremodul Energiemanagement**
Das MBE System soll auf einfache Weise die
Kommunikation mit einem optionalen Energie Monitoring
Modul ermöglichen. Dieses Modul soll über folgende
Funktionen verfügen:
- Zählerpunkte
- Berechnete Datenpunkte
- Einheitenumrechnung
- Vollständig definierbare Zusatzattribute
- Definition von Alarmkriterien für Verbrauchswerte
  und dedizierte Alarmbenachrichtigungen
- Export der Daten für Verwendung in externen Systemen
  (csv, PDF, manuell und automatisiert per E-Mail)
- Definition von Zählern zur manuellen Eingabe von
  Werten, deren Speicherung und Darstellung
- Anzeige von Vergleichsdiagrammen für definierbare
  Zeiträume
- Verschiedenen Verdichtungsfunktionen
  (Aggregationsmodi):
 o Summe
 o Zeit innerhalb der ein Objekt in einem bestimmten
Wertebereich liegt
 o Integral der Werte innerhalb eines Zeitbereiches
 o Summe der stündlichen Mittelwerte
 o Positive und negative Differenz zwischen Start- und
Stopp- Wert (Erzeugung / Verbrauch)
 o Nutzung des letzten zur Verfügung stehenden Werts
- Kalender Ansicht der Diagramme / Werte mit einfacher
  Umschaltmöglichkeit der Darstellungsarten (Linien,
  Balken, Kreis, Werte)
- Kalenderansichten sind wählbar zwischen Wochen-,
  Monats- und Jahresansicht
- Es steht eine Übersicht für alle Zähler und Formeln
  zur Verfügung, die direkten Zugriff auf folgende
  Funktionen bietet:
 o Werte einfügen
 o Werte korrigieren
 o Zählerwechsel bzw. Offset Vergabe bei Zählerwechsel
 o Starten einer Neuberechnung bspw. nach Korrektur von  Werten
- Korrekturen können einzeln und für einen vorher
  ausgewählten Bereich vorgenommen werden.
- Werte können auch über Dateiimport korrigiert bzw.
  eingefügt werden.
- Es steht eine Übersichtsseite zur Verfügung, die
  sämtliche energierelevanten Berechnungen und Jobs
  auflistet und deren Stati anzeigt.
- Zusammengehörige Berechnungen sind mit einer
  eindeutigen Task-Nummer versehen, um diese zu
  sortieren und schnell zuordnen zu können
- Die vom System geplanten Prozesse können angehalten
  werden, um auf Lastspitzen des Systems reagieren zu
  können
- Für beide Übersichten steht ein Gruppenfilter zur
  Verfügung sowie Filter- und Sortiermöglichkeiten für
  die Liste
- Im Energie Monitoring Modul muss die Möglichkeit
  bestehen, dedizierte Energiealarme auf
  Verbrauchswerte (Aggregationen) zu definieren, die
  bspw. auf stündlichen, täglichen, wöchentlichen oder
  monatlichen Grenzwerten basieren.

oder gleichwertig

angebotenes Fabrikat:

Fabrikat: '.........'

Typ: '.........'

liefern
Menge: 1,000 St

**01.10.0012 Alarmweiterleitung, max. 250 Meldungen**
Die Software muss die Alarmweiterleitung von bis zu 250 wichtigen Meldungen/Alarme an verschiedene Medien wie SMS an alle Netze, Fax, E-Mail, Pager und als Sprachnachricht ermöglichen.

Ein über Sprachnachricht oder SMS gesendeter Alarm kann bestätigt werden jede mit dem Alarm gesendete Nachricht kann gelesen werden.

Über einen grafischen Bereitschaftsplan müssen die jeweiligen Bereitschafts-Teams zugewiesen werden können.

Die Grundlizenz muss 2 VOiP Kanäle unterstützen

Folgende Modemtypen müssen unterstützt werden: Analog Modems, ISDN-Adapter sowie GSM-Modems

Liefern
Menge: 1,000 St

**01.10.0013 Konfiguration Management/Bedienfunktionen**
Umsetzung der Angaben der endgültigen technischen Lösung zur Programmierung und Eingabe von Managementfunktionen, besthend aus:

- Abklärung Aufstellungsorte der Bedienstationen, Drucker und
  Server sowie Netzwerkverteiler.

- Planung und Konfiguration der Managementbedienstation,
  Spannungsversorgung, Überspannungsschutz,
  Kommunikationsverbindungen, Netzwerkstrukturen sowie
  Datenleitungsnetzwerk.

- Abklärung und gemeinsame Definition mit dem
  Auftraggeber/Betreiber bezogen auf die Zugriffsrechte
  der Benutzer

- Abklärung von Texten, Protokollen, Alarm- und
  Protokollkategorien.

- Abstimmung des Aufbaus/Struktur der Anlagen-, Folge u.
  Übersichtsbilder mit dem Betreiber/Bauherrn.

- Funktionsnachweis nach genehmigter Funktionsbeschreibung.

- Planung für Einweisung und Schulung des Bedienerpersonal

- Abklärung von Texten, Protokollen, Alarm- und
  Protokollkategorien.

- Abstimmung des Aufbaus/Struktur der Anlagen-, Folgeu.
  Übersichtsbilder mit dem Betreiber/Bauherrn.

- Funktionsnachweis nach genehmigter Funktionsbeschreibung.

- Planung für Einweisung und Schulung des Bedienerpersonals
Menge: 1,000 St

**01.10.0014 Liegenschaftsübersicht Erstellen/ An- passen und in das GLT System integrieren**
Liegenschaftsübersicht Erstellen/ Anpassen
und in das GLT System integrieren.
Verwenden von Vorlagen wie Grundrisszeichnungen
des Architekten (Beistellung AG) oder Google earth
Photos oder Luftbildaufnahmen (Beistellung AG)
mit eingetragenen Technikbereichen und Verlinkungen
zu den Grafiken.
Menge: 1,000 St

**01.10.0015 Gebäudeübersichten erstellen und in das GLT System integrieren**
Gebäudeübersichten erstellen und in
das GLT System integrieren.
Verwenden von Vorlagen wie Grundrisszeichnungen
des Architekten (Beistellung AG) oder Google earth
Photos oder Luftbildaufnahmen (Beistellung AG)
mit eingetragenen Technikbereichen und Verlinkungen
zu den Grafiken.
Menge: 6,000 St

**01.10.0016 Anlagenbild Standard**
Anlagenbilder Standard
Anlagenbilderstellung ohne dynamische Einblendungen, die Bilderstellung erfolgt auf Grundlage der Regelschematas aus Symbolen des Standards (ang. an die DIN 1946 Teil 1 und 2) sowie Standards des Herstellers der
GA Anlage, auf Grundlage einer Symbolbibliothek. Bedienung über definierte Bedienfelder für ganze
Anlagen oder Anlagenteile. Die Bilderstellung erfolgt nach vorher genehmigten Musterbildern.
Menge: 25,000 St

**01.10.0017 Anlagenbild Standard (Kopie)**
Kopie eines Anlagenbilders (Einzelraumregelgung mit H-/K-Decke) Anlagenbilderstellung ohne dynamische Einblendungen, die Bilderstellung erfolgt auf Grundlage der Regelschematas aus Symbolen des Standards (ang. an die DIN 1946 Teil 1 und 2) sowie Standards des Herstellers der GA Anlage, auf Grundlage einer Symbolbibliothek. Bedienung über definierte Bedienfelder für ganze Anlagen oder Anlagenteile. Die Bilderstellung erfolgt nach vorher genehmigten Musterbildern.
Menge: 12,000 St

**01.10.0018 Scholle Anlagenbild Standard**
Anlagenbilder Standard
Anlagenbilderstellung ohne dynamische Einblendungen, die Bilderstellung erfolgt auf Grundlage der Regelschematas aus Symbolen des Standards (ang. an die DIN 1946 Teil 1 und 2) sowie Standards des Herstellers der
GA Anlage, auf Grundlage einer Symbolbibliothek. Bedienung über definierte Bedienfelder für ganze
Anlagen oder Anlagenteile. Die Bilderstellung erfolgt nach vorher genehmigten Musterbildern.
Menge: 4,000 St

**01.10.0019 Dynamische Einblendung**
Dynamische Einblendung
Generierung des Adresstextes sowie Darstellung des aktuellen Zustandes oder Wertes einer Grundfunktion in einem Anlagenbild.

Darstellungsformen:

- Farbwechsel
- Bildwechsel
- Symbolwechsel
- Einblenden von Texten
- Einblenden von aktuellen analogen und/oder
  Rechenwerten in dig. Form
- Bargrafdarstellung
- Schaltflächen
- Füllfunktion (z.B. für Niveau)

Pro Bild müssen mindestens 60 dynamische
Einblendungen möglich sein.

Die Anzahl und Position der Einblendungen sind mit dem AG abzustimmen und zu genehmigen.
Menge: 1450,000 St

**01.10.0020 GLT historische Trend- Generierung**
GLT historische Trend- Generierung
Generierung historischer Trenddaten in der Datenbank zur Bereitstellung innerhalb des Trendmoduls. Das Trend-Konfigurationsmodul muss im Standardbrowser Internet Explorer 6 oder höher abrufbar sein. Die Daten sind vom Server als Webseiten bereitzustellen. Hierfür sind die Internetstandards HTML, Java, Java-Script und ActivServerPages zu verwenden.
Menge: 200,000 St

**01.10.0021 Konfiguration Funk/Fax-Meldung**
Generierung von Meldungen im
E-Mail/Funk/Fax-Manager. Die Meldungen müssen dem Meldeempfänger zugeordnet und zum Versand bereitgestellt werden. Erstellen einer Liste mit den möglichen Störmeldungen, Abstimmen der Liste mit dem Nutzer, Aktivieren der festgelegten Störmeldungen
Menge: 216,000 St

**01.10.0022 Anlegen eines Zählers im Energie-Managementmodul**
Anlegen eines Zählers im Energie-Managementmodul
mit Verbrauchsstelle in der Systemdatenbank, einschl. Eingabe aller spezifischen Angaben entsprechend des Zählertyps, Einrichtung von Meldungen (z.B. Verbindungs- meldungen/Zählerdefekte/Überlauf
Menge: 25,000 St

**01.10.0023 Inbetriebnahme Fernüberwachung zwischen Kunde und Errichter**
Zur Unterstützung des Kunden ist eine
Fernüberwachungsmöglichkeit der Errichterfirma
vorgesehen.
Der Errichter hält die entsprechenden Systeme
in seinen Räumen vor, evtl. anfallende Systemkosten werden in dieser Position erfasst.
Einrichten der Liegenschaft, Klärung der Telefonnummer
mit dem Endkunden, Testen der Telefonverbindung.
Bereitstellen der Telefonleitung und Übernahme
der Verbindungskosten sind in dieser Pos. nicht enthalten und erfolgen durch den Endkunden.
Menge: 1,000 St

**01.10.0024 Einweisung MBE**
Einmalige Einweisung des vom Auftraggeber benannten geeigneten Bedienungspersonals in die ordnungsgemäße Bedienungder GA-Anlage und Protokoll über die erfolgte Einweisung.

Das Bedienpersonal ist nach Vorlage der Gesamtdokumentation ausführlich in die Bedienung der MBE einzuweisen, so dass es die MBE selbstständig
bedienen kann.
Menge: 1,000 St

**01.10.0025 Abnahmeprüfung der MBE**
Der Auftragnehmer hat geeignetes Personal für die Abnahmeprüfung bereitzustellen.

Diese ist wie folgt durchzuführen:

- Überprüfung der vorgelegten Inbetriebnahmeprotokolle.
- Stichprobenartige Prüfung von Automationsfunktionen.
- Stichprobenartige Einzelprüfung von Meldungen,
  Schaltbefehlen, Messwerten, Stellbefehlen, Zählwerten  und virtuellen Informationen.
- Prüfung der Systemreaktionszeiten
Menge: 1,000 St

**01.10.0026 Schulung des Bedienerpersonals**
Schulung des Bedienerpersonals
vor Ort.

Maximal 5 Teilnehmer werden an 2 Tagen in die Bedienung, Parametrierung und Programmierung der Automationsstationen und der GLT eingewiesen.

Die Schulungsunterlagen werden vom Auftragnehmer zur Verfügung gestellt.
Die Schulung wird protokolliert und von allen Teilnehmern unterschrieben.
Menge: 1,000 St

#### Titel 01.11 Schaltschränke

**01.11.0001 Standschrank BxHxT =800x1800x400 mm einschl. Sockel 200 mm, Stahlblech**
Schaltschrankgehäuse für Stand-/Anreihmontage
B: 800 H: 2000 inkl. Sockel T: 400
Einschließlich erforderlicher Seitenwände und
Verbindungseinheiten mit folgenden Anforderungen:
- DIN EN 60439-1 / VDE 0660-500
- DIN EN 50178  / VDE 0160
- DIN VDE 0100-410
- DIN EN 60204-1 / VDE 0113-1
- DIN EN 60073  / VDE 0199
- DIN EN 60204  / VDE
- mindestes 25% Platzreserve
- Stahlblechmindeststärke:
  Gehäuse: 1,5mm
  Türen: 2,0mm
  Platte:  3,0mm
- Lackierung: Strukturlack RAL7035 lichtgrau
- aufliegende gummigedichtete Türen mit innen liegenden  Scharnieren
- Türen abschließbar mit Doppelbart oder
  Profil-Zylinderschloss
- Schutzart: IP54
- inkl. Schaltplantasche
- inkl. Sockel und Seitenwände
- inkl. Kabelabfangschiene im Sockel
- Kabeleinführung von unten
- Reihenklemmen gemäß DIN 57660 Teil 500
  VDE 0660  Teil 600

Alle im Schaltschrank benötigten und nachfolgend aufgeführten Geräte und Funktionsgruppen sind vollständig zu montieren und nach der VDE 0113 zu prüfen.

oder gleichwertig

Angebotenes Produkt:

Hersteller: '.........'

Typ: '.........'

liefern und montieren
Menge: 7,000 St

**01.11.0002 Einspeisung 400V, 25 A**
Einspeisung 400V,25 A
Einspeisung bestehend aus:
Hauptschalter 3-pol. Mit gelb-roten griff für Türeinbau
Als Not-Aus Schalter zur hauptstromseitigen Abschaltung geeignet.
Hilfschalter 1S1Ö
Einspeiseklemmen 5-polig,
Klemmblock 6polig für N,
Klemmblock 6polig für PE,
Einschließlich Verdrahtungsmaterial und
erforderlichem Kleinmaterial als funktionsfertige
Einheit liefern und einbauen.

oder gleichwertig

Angebotenes Produkt:

Hersteller: '.........'

Typ: '.........'

liefern und montieren
Menge: 1,000 St

**01.11.0003 Einspeisung 400V, 63 A**
Einspeisung 400V,63 A
Einspeisung bestehend aus:
Hauptschalter 3-pol. Mit gelb-roten griff für Türeinbau
Als Not-Aus Schalter zur hauptstromseitigen Abschaltung geeignet.
Hilfschalter 1S1Ö
Einspeiseklemmen 5-polig,
Klemmblock 6polig für N,
Klemmblock 6polig für PE,
Einschließlich Verdrahtungsmaterial und
erforderlichem Kleinmaterial als funktionsfertige
Einheit liefern und einbauen.

oder gleichwertig

Angebotenes Produkt:

Hersteller: '.........'

Typ: '.........'

liefern und montieren
Menge: 2,000 St

**01.11.0004 Elektronischer Drehstromzähler 63 A mit M-Bus**
Ein elektronischen Elektrizitätszählers zur Erfassung der Wirkarbeit (kWh) in einem elektrischen Standschrank / Wandverteiler mit einer Anschlussleistung von 63 A. Ausführung als Reiheneinbaugerät zur Montage auf DIN-Hutschiene (TS 35) nach EN 60715. mit M-Bus Schnittstelle.

- Anschlussart: Direktanschluss für Nennströme bis mind. 63 A
  oder 65 A (passend für die Schrank-Anschlussleistung).

- Netzart: Dreiphasen-Drehstrom (3x230/400 V)
  4-Leiter-System.

- Kommunikation: Integrierte M-Bus-Schnittstelle gemäß
  EN 13757-2, -3 zur Fernauslesung von Protokolldaten
  (Wirkenergie, Phasenströme, Spannungen, Wirkleistung,
  Leistungsfaktor).

- Anzeige: LC-Display zur Vor-Ort-Ablesung des aktuellen
  Zählerstandes und aller Betriebsparameter.

- Genauigkeitsklasse: Klasse B für Wirkarbeit (entspricht
  Klasse 1 nach IEC 62053-21).

- Zulassung: Mit Konformitätsbewertung nach MID
  (Messgeräterichtlinie) für gesetzliche Abrechnungszwecke im
  geschäftlichen Verkehr.

- Platzbedarf: Kompakte Bauform, max. 4 Teilungseinheiten
  (TE) auf der Hutschiene.

Inklusive aller elektrischen Anschlüsse, fachgerechter Verdrahtung im Schrank, Vergabe der Primär-/Sekundäradresse und vollständiger Funktionsprüfung i

oder gleichwertig

Angebotenes Produkt:

Hersteller: '.........'

Typ: '.........'

liefern und montieren
Menge: 3,000 St

**01.11.0005 Schaltschrankbelüftung 230V / 205x205mm**
Schaltschrankbelüftung in 230V bestehend aus:
- Filterlüfter 205x205mm
- Luftleistung freiblasend: 105m³/h
- Austrittsfilter 205x205mm
- Innentemperaturregler
einschließlich Verdrahtungsmaterial und erforderlichem
Kleinmaterial als funktionsfertige Einheit liefern und einbauen.

oder gleichwertig

Angebotenes Produkt:

Hersteller: '.........'

Typ: '.........'

liefern und montieren
Menge: 3,000 St

**01.11.0006 Schaltschrankleuchte mit Türkontaktschalter**
Schaltschrankleuchte mit Türkontaktschalter und Sicherungsautomat

Schaltschrankbeleuchtung 18W mit Türkontaktschalter
bestehend aus Vorsicherung, FI-Schutzschalter sowie Leitungsschutzschalter B16A einschließlich Verdrahtungsmaterial und erforderlichem Kleinmaterial als funktionsfertige Einheit liefern und einbauen.

oder gleichwertig

Angebotenes Produkt:

Hersteller: '.........'

Typ: '.........'

liefern und montieren
Menge: 7,000 St

**01.11.0007 Steckdose 230 V / 10 A**
Steckdose 230 V / 10 A
einschl. erforderlichem Zubehör

Einbausteckdose für Hutschienenmontage
mit Vorsicherung bestehend aus:
1 Sicherungsautomat 1-polig 16A/B
1 Steckdose 230 V / 10 A mit kurzschlussfester
Leitung und Abgriff vor Hauptschalter
einschließlich Verdrahtungsmaterial und erforderlichem
Kleinmaterial als funktionsfertige Einheit liefern und einbauen.

oder gleichwertig

Angebotenes Produkt:

Hersteller: '.........'

Typ: '.........'

liefern und montieren
Menge: 7,000 St

**01.11.0008 25A/0,03 A 2-pol. Fi-Schutzschalter**
25A/0,03 A 2-pol. Fi-Schutzschalter
einbauen und verdrahten

einschließlich Verdrahtungsmaterial und erforderlichem
Kleinmaterial als funktionsfertige Einheit liefern und einbauen.

oder gleichwertig

Angebotenes Produkt:

Hersteller: '.........'

Typ: '.........'

liefern und montieren
Menge: 7,000 St

**01.11.0009 Leitungsschutzschalter 1-polig, 16A**
Leitungsschutzschalter 1-polig 16A
mit potenzialfreiem Hilfskontakt
inklusive erforderlicher Reihenklemmen

Nennstrom A: 16

einschließlich Verdrahtungsmaterial und erforderlichem
Kleinmaterial als funktionsfertige Einheit liefern und einbauen.

oder gleichwertig

Angebotenes Produkt:

Hersteller: '.........'

Typ: '.........'

liefern und montieren
Menge: 40,000 St

**01.11.0010 Überspannungsschutz 3-phasig 400V 63A FM**
Überspannungsschutz 3-phasig 400V bis 63A
mit Fernmeldekontakt einschließlich Verdrahtungsmaterial und erforderlichem Kleinmaterial als funktionsfertige Einheit liefern und einbauen.

oder gleichwertig

Angebotenes Produkt:

Fabrikat: '.........'

Typ: '.........'

liefern und montieren
Menge: 3,000 St

**01.11.0011 Überspannungsschutz 1-phasig 230V 16A liefern und montieren**
Überspannungsschutz 1-phasig 230V 16A
einschließlich Verdrahtungsmaterial und erforderlichen
Kleinmaterial als funktionsfertige Einheit
liefern und einbauen.

oder gleichwertig

Angebotenes Produkt:

Fabrikat: '.........'

Typ: '.........'

liefern und montieren
Menge: 3,000 St

**01.11.0012 Überspannungsschutz 24 V DC liefern und montieren**
Überspannungsschutz  24 V DC
einschließlich Verdrahtungsmaterial und erforderlichen
Kleinmaterial als funktionsfertige Einheit
liefern und einbauen.

oder gleichwertig

Angebotenes Produkt:

Fabrikat: '.........'

Typ: '.........'

liefern und montieren
Menge: 3,000 St

**01.11.0013 Steuerspg. 230V mit Trenntrafo 400VA**
Steuerspg. 230V mit Trenntrafo 400VA
einbauen und verdrahten

Steuerspannungsversorgung mit Spannungsüberwachung in 230V bestehend aus:
- DO-Sicherungselement
- Trenntransformator 160VA
- Leitungsschutzschalter
- Koppelrelais mit 4kV Trennung nach VDE 0160 /
EN 50178 und VDE 0700 / EN 60335 zwischen
Spule und Kontaktsatz einschl. Störmeldung als Öffner potentialfrei auf DDC, einschließlich Verdrahtungsmaterial und erforderlichem Kleinmaterial als funktionsfertige Einheit liefern und einbauen.

oder gleichwertig

Angebotenes Produkt:

Fabrikat: '.........'

Typ: '.........'

liefern und montieren
Menge: 3,000 St

**01.11.0014 Steuerspg. 230V/24VAC Trenntrafo 160VA**
Steuerspg. 230V/24VAC Trenntrafo 160VA
einbauen und verdrahten

Steuerspannungsversorgung mit Spannungsüberwachung in 24VAC bestehend aus:
- DO-Sicherungselement
- Trenntransformator 230V/24VAC 160VA
- Leitungsschutzschalter
- Relais
einschließlich Verdrahtungsmaterial und erforderlichem
Kleinmaterial als funktionsfertige Einheit liefern und einbauen.

oder gleichwertig

Angebotenes Produkt:

Fabrikat: '.........'

Typ: '.........'

liefern und montieren
Menge: 3,000 St

**01.11.0015 Steuerspg. 24VDC Schaltnetzteil 5A**
Steuerspg. 24VDC Schaltnetzteil 5A
einbauen und verdrahten

Steuerspannungsversorgung 24VDC
Kurzschlussfest bestehend aus:
- Schaltnetzteil 5A/120W
  (SELV-Ausgangsspannung Ua nach
  EN 60950-1 und EN 50178)
- DO-Sicherungselement
- Potential Stützpunktklemmen (X-POT)
- Koppelrelais einschl. Störmeldung als Öffner
  potentialfrei auf DDC
einschließlich Verdrahtungsmaterial und erforderlichem
Kleinmaterial als funktionsfertige Einheit liefern und einbauen.

oder gleichwertig

Angebotenes Produkt:

Fabrikat: '.........'

Typ: '.........'

liefern und montieren
Menge: 3,000 St

**01.11.0016 Sammelstörung quittieren**
Sammelstörung quittieren
einbauen und verdrahten

Steuerbaugruppe Sammelstörung Störung quittieren
bestehend aus:
Leuchtdrucktaster mit LED (rot) in der Schaltschranktür, 2 Relais zur Steuerung, montieren und verdrahten, einschließlich Verdrahtungsmaterial und erforderlichem Kleinmaterial als funktionsfertige Einheit liefern und einbauen.

oder gleichwertig

Angebotenes Produkt:

Fabrikat: '.........'

Typ: '.........'

liefern und montieren
Menge: 3,000 St

**01.11.0017 Externe Sammelstörmeldung**
Externe Sammelstörmeldung
einbauen und verdrahten

Steuerbaugruppe externe Sammelstörmeldung
bestehend aus:
- Koppelrelais mit 4kV Trennung nach VDE 0160 /
  EN 50178 und VDE 0700 / EN 60335 zwischen
  Spule und Kontaktsatz
einschließlich Verdrahtungsmaterial und erforderlichem
Kleinmaterial als funktionsfertige Einheit liefern und einbauen.

oder gleichwertig

Angebotenes Produkt:

Fabrikat: '.........'

Typ: '.........'

liefern und montieren
Menge: 3,000 St

**01.11.0018 Phasenlampen mit Phasenwächter**
Phasenlampen zur Überwachung der Phasen L1, L2, L3
Bestehend aus:
- 1 3pol. Sicherungselement
- 3 Meldeleuchten 230V mit LED Leuchtmittel
-  Phasenwächter
einschließlich Verdrahtungsmaterial und erforderlichem
Kleinmaterial als funktionsfertige Einheit liefern und einbauen.

oder gleichwertig

Angebotenes Produkt:

Fabrikat: '.........'

Typ: '.........'

liefern und montieren
Menge: 3,000 St

**01.11.0019 Automatische Netzwiederkehrschaltung**
Automatische Netzwiederkehrschaltung
einbauen und verdrahten

bestehend aus:
- Relais
- Wischrelais
- Klemmen
einschließlich Verdrahtungsmaterial und erforderlichen
Kleinmaterial als funktionsfertige Einheit liefern und einbauen.

Angebotenes Produkt:

Fabrikat: '.........'

Typ: '.........'

liefern und montieren
Menge: 3,000 St

**01.11.0020 Baugruppe Meldung, potenzialfrei**
Baugruppe Meldung, potenzialfrei
einbauen und verdrahten
Steuerbaugruppe Meldung, potenzialfrei, montieren und verdrahten, einschl. erforderlicher Klemmen, einschließlich Verdrahtungsmaterial und erforderlichem Kleinmaterial als funktionsfertige Einheit liefern und einbauen.

Angebotenes Produkt:

Fabrikat: '.........'

Typ: '.........'

liefern und montieren
Menge: 230,000 St

**01.11.0021 Baugruppe Meldung, potenzialbehaftet**
Baugruppe Meldung, potenzialbehaftet
einbauen und verdrahten
bestehend aus:
1 Relais zur Steuerung und 4kV Trennung, montieren und
verdrahten, einschließlich Verdrahtungsmaterial und erforderlichem Kleinmaterial als funktionsfertige Einheit liefern und einbauen.

Angebotenes Produkt:

Fabrikat: '.........'

Typ: '.........'

liefern und montieren
Menge: 10,000 St

**01.11.0022 Baugruppe Messwertaufschaltung, passiv**
Baugruppe Messwertaufschaltung, passiv
einbauen und verdrahten
Steuerbaugruppe Messwertaufschaltung passiv montieren und verdrahten, einschl. Klemmen, einschließlich Verdrahtungsmaterial und erforderlichem Kleinmaterial als funktionsfertige Einheit liefern und einbauen.

Angebotenes Produkt:

Fabrikat: '.........'

Typ: '.........'

liefern und montieren
Menge: 30,000 St

**01.11.0023 Baugruppe Messwertaufschaltung, aktiv**
Baugruppe Messwertaufschaltung, aktiv
einbauen und verdrahten
Steuerbaugruppe für einen aktiven Sensor montieren und verdrahten, einschl. Klemmen, einschließlich Verdrahtungsmaterial und erforderlichem Kleinmaterial als funktionsfertige Einheit liefern und einbauen.

Angebotenes Produkt:

Fabrikat: '.........'

Typ: '.........'

liefern und montieren
Menge: 10,000 St

**01.11.0024 Baugruppe Reparaturschalter**
Baugruppe Reparaturschalter
einbauen und verdrahten
Baugruppe Reparaturschalter montieren und verdrahten, einschließlich Verdrahtungsmaterial und erforderlichem Kleinmaterial als funktionsfertige Einheit liefern und einbauen.

Angebotenes Produkt:

Fabrikat: '.........'

Typ: '.........'

liefern und montieren
Menge: 15,000 St

**01.11.0025 Baugruppe Ventilsteuerung 0-10 V, 24V AC/DC**
Baugruppe Ventilsteuerung 24V AC/DC
einbauen und verdrahten
Baugruppe Ventilsteuerung 24V AC/DC
bestehend aus:
- Ansteuerung Ventil 24V AC/DC montieren und verdrahten, einschließlich Verdrahtungsmaterial und erforderlichem Kleinmaterial als funktionsfertige Einheit liefern und einbauen.

Angebotenes Produkt:

Fabrikat: '.........'

Typ: '.........'

liefern und montieren
Menge: 7,000 St

**01.11.0026 Baugruppe Schaltbefehl, 2-Punkt**
Baugruppe Schaltbefehl, 2-Punkt
bestehend aus:
- 2 Reihenklemmen
montieren und verdrahten, einschließlich Verdrahtungsmaterial und erforderlichem
Kleinmaterial als funktionsfertige Einheit liefern und einbauen.

Angebotenes Produkt:

Fabrikat: '.........'

Typ: '.........'

liefern und montieren
Menge: 1,000 St

**01.11.0027 Baugruppe Klappensteuerung 24V AC/DC**
Baugruppe Klappensteuerung 24V AC/DC
einbauen und verdrahten
Baugruppe Klappensteuerung 24V AC/DC
bestehend aus:
- Ansteuerung Klappe 24V AC/DC
montieren und verdrahten, einschließlich Verdrahtungsmaterial und erforderlichem
Kleinmaterial als funktionsfertige Einheit liefern und einbauen.

Angebotenes Produkt:

Fabrikat: '.........'

Typ: '.........'

liefern und montieren
Menge: 12,000 St

**01.11.0028 Brandschutzklappensteuerung Auf/Zu**
Brandschutzklappensteuerung Auf/Zu
mit Stellungsrückmeldung
bestehend aus:
3 Hilfsschütz
5 Reihenklemmen + PE
montieren und verdrahten, einschließlich Verdrahtungsmaterial und erforderlichem
Kleinmaterial als funktionsfertige Einheit liefern und einbauen.

Angebotenes Produkt:

Fabrikat: '.........'

Typ: '.........'

liefern und montieren
Menge: 23,000 St

**01.11.0029 Baugruppe Prozess-Schnittstelle BACnet/IP**
Baugruppe Prozess-Schnittstelle BACnet/IP
montieren und verdrahten, einschl. Klemmen,
Verdrahtungsmaterial und erforderlichem
Kleinmaterial als funktionsfertige Einheit liefern
und einbauen.

Angebotenes Produkt:

Fabrikat: '.........'

Typ: '.........'

liefern und montieren
Menge: 3,000 St

**01.11.0030 Baugruppe Prozess-Schnittstelle M-Bus**
Baugruppe Prozess-Schnittstelle M-Bus
montieren und verdrahten, einschl. Klemmen,
Verdrahtungsmaterial und erforderlichem
Kleinmaterial als funktionsfertige Einheit liefern
und einbauen.

Angebotenes Produkt:

Fabrikat: '.........'

Typ: '.........'

liefern und montieren
Menge: 3,000 St

**01.11.0031 Baugruppe Sicherheitsabschaltung**
Baugruppe Sicherheitsabschaltung
bestehend aus:
1 Relais zur Steuerung und 4kV Trennung, montieren und
verdrahten, einschließlich Verdrahtungsmaterial und erforderlichem Kleinmaterial als funktionsfertige Einheit liefern und einbauen.

Angebotenes Produkt:

Fabrikat: '.........'

Typ: '.........'

liefern und montieren
Menge: 10,000 St

**01.11.0032 BMZ Abschaltung**
BMZ Abschaltung
einbauen und verdrahten
Steuerbaugruppe BMZ Abschaltung
bestehend aus:
2 Relais zur Steuerung und 4kV Trennung,
montieren und verdrahten, einschließlich Verdrahtungsmaterial und erforderlichen Kleinmaterial als funktionsfertige Einheit liefern und einbauen.

Angebotenes Produkt:

Fabrikat: '.........'

Typ: '.........'

liefern und montieren
Menge: 7,000 St

**01.11.0033 Spannungsabgang 230V/16A**
Spannungsabgang LS 230V/16A
Bestehend aus:
- Leitungsschutzschalter 1-Polig Auslösecharakteristik  "C" 16A
- Vorsicherung in erforderlicher Größe
- Klemmen
einschließlich Verdrahtungsmaterial und erforderlichem
Kleinmaterial als funktionsfertige Einheit liefern und einbauen.

Angebotenes Produkt:

Fabrikat: '.........'

Typ: '.........'

liefern und montieren
Menge: 9,000 St

**01.11.0034 Spannungsabgang 400V/16A**
Spannungsabgang für 400V AC
Bestehend aus:
- Leitungsschutzschalter 3-Polig Auslösecharakteristik  "C" 16A
- Vorsicherung in erforderlicher Größe
- Klemmen
einschließlich Verdrahtungsmaterial und erforderlichem
Kleinmaterial als funktionsfertige Einheit liefern und einbauen.

oder gleichwertig

Angebotenes Produkt:

Fabrikat: '.........'

Typ: '.........'

liefern und montieren
Menge: 1,000 St

**01.11.0035 Pumpenbaugruppe 230V / 1,5KW SSM**
Pumpenbaugruppe 230V / 1,5KW SSM
einbauen und verdrahten
Pumpensteuerung bis 1,5 KW, Sammelstörmeldung
für Wechselspannung 230 V, 50 Hz, schaltbar über
DDC, Handbedienebene über DDC-Module, bestehend aus:
1 Leitungsschutzschalter C 16A mit Hilfskontakt
1 Koppelrelais mit 4kV Trennung nach VDE 0160 /
EN 50178 und VDE 0700 / EN 60335 zwischen Spule
und Kontaktsatz betriebsfertig im Schaltschrank montieren, einschließlich Verdrahtungsmaterial und erforderlichem Kleinmaterial als funktionsfertige Einheit liefern und einbauen.

oder gleichwertig

Angebotenes Produkt::

Fabrikat: '.........'

Typ: '.........'

liefern und montieren
Menge: 10,000 St

**01.11.0036 Motor-Steuerbaugruppe für Dahlander-Ventilator 4,5/18,5 kW**
Lieferung, Montage, Verdrahtung und betriebsbereite Inbetriebnahme einer anschlussfertigen Baugruppe (Schaltschrank-Komponente) zur sicheren Leistungs- und Steuerungsschaltung eines zweitourigen Axialventilators
in Dahlander-Schaltung
(Schaltart Stern / Doppelstern  Y/YY).

Technische Leistungsdaten und Anforderungen: Leistungsklasse: Auslegung für eine maximale Motor-Bemessungsleistung von bis zu 18,5 kW bei 400 V AC.

 bestehend aus:

- Vorsicherung / Kurzschlussschutz: Selektive Absicherung der
  gesamten Baugruppe gegen Kurzschluss mittels eines
  leitungsschutz- und motorschutzgerechten Leistungsschalters
  oder einer Schmelzsicherungskomponente (Auslegung gG/gL
  oder Typ D/K-Charakteristik), bemessen auf den blockierten
  Anlaufstrom der Stufe 2.

- Netzschütz Stufe 1 Stern Y, niedere Drehzahl 4,5 kW
- Netzschütz Stufe 2 Doppelstern YY hohe Drehzah 18,5 kW
- Sternschütz (zur Brückenbildung für YY Betrieb
- Überlastschutz über einstellbare Motorschutzrelais bzw.
  Leistungsschalter für beide Drehzahlstufen.
- Integriertes Thermistor-Motorschutzrelais (Auslösegerät) zur
  direkten Auswertung des im Ventilator verbauten
  PTC-Kaltleiters (Klemmen TP-TP) mit automatischem
  Quittierschutz nach Netzausfall und LED-Störungsanzeige.

einschließlich Verdrahtungsmaterial und erforderlichem
Kleinmaterial, Reihenklemmen  als funktionsfertige Einheit liefern und einbauen.

Angebotenes Produkt:

Fabrikat: '.........'

Typ: '.........'

liefern und montieren
Menge: 2,000 St

**01.11.0037 Motorleistungst. EC-Motor 0,5 kW 230 V AC**
Motorleistungsteuerung stufenlos über EC-Motor 0,5 kW
für  230 V, 50 Hz, schaltbar über DDC,
Handbedienebene über DDC-Module, bestehend aus:
- 1 Fach Neozed Sicherungselement mit
  Sicherungsmaterial
- 1 Relais zur Ansteuerung / Freigabe
(Bei DDC-Technik: einschl. Betriebs- und Störmeldung
einschließlich Verdrahtungsmaterial und erforderlichem
Kleinmaterial als funktionsfertige Einheit liefern und einbauen.

oder gleichwertig

Angebotenes Produkt:

Fabrikat: '.........'

Typ: '.........'

liefern und montieren
Menge: 1,000 St

**01.11.0038 Ethernet Switch 8 Port**
Ethernet Switch 100Mbit mit 8 Stk. RJ45
Ethernet Ports
einschließlich Verdrahtungsmaterial und erforderlichem
Kleinmaterial als funktionsfertige Einheit liefern und einbauen.

oder gleichwertig

Angebotenes Produkt::

Fabrikat: '.........'

Typ: '.........'

liefern und montieren
Menge: 9,000 St

**01.11.0039 Cat 7 Anschlussklemme 1 polig**
Cat 7 Anschlussdose 1 polig zum
Aufschnappen auf Hutschien
1x RJ45 Buchsen
1x 8pin LSA+ Schneidklemmen
Kabeleinführung von unten und oben
Komplett abgeschirmt
Farbe: grau

oder gleichwertig

Angebotenes Produkt:

Fabrikat: '.........'

Typ: '.........'

liefern und montieren
Menge: 22,000 St

**01.11.0040 CAT 7 Patchkabel 1m**
CAT 7 Patchkabel 1m
S/STP Patchkabel CAT7, 600 MHz, PiMF, L:1m, Farbe grau
(PiMF = Paarig in Metallfolie)
S/FTP-PiMF Patchkabel, halogenfrei
Category 7 - 600 MHz
Belegung 1: 1 nach EIA/TIA 568 B
4 x 2 x AWG 27/7 PiMF
mit RJ 45-Rasthebelschutz und Längenangabe auf der Tüll
einschließlich Verdrahtungsmaterial und erforderlichem
Kleinmaterial als funktionsfertige Einheit liefern und einbauen.

oder gleichwertig

Angebotenes Produkt:

Fabrikat: '.........'

Typ: '.........'

liefern und montieren
Menge: 23,000 St

**01.11.0041 CAT 7 Patchkabel 2m**
CAT 7 Patchkabel 1m
S/STP Patchkabel CAT7, 600 MHz, PiMF, L:2m, Farbe grau
(PiMF = Paarig in Metallfolie)
S/FTP-PiMF Patchkabel, halogenfrei
Category 7 - 600 MHz
Belegung 1: 1 nach EIA/TIA 568 B
4 x 2 x AWG 27/7 PiMF
mit RJ 45-Rasthebelschutz und Längenangabe auf der Tüll
einschließlich Verdrahtungsmaterial und erforderlichem
Kleinmaterial als funktionsfertige Einheit liefern und einbauen.

oder gleichwertig

Angebotenes Produkt:

Fabrikat: '.........'

Typ: '.........'

liefern und montieren
Menge: 9,000 St

**01.11.0042 CAT 7 Patchkabel 5m**
CAT 7 Patchkabel 1m
S/STP Patchkabel CAT7, 600 MHz, PiMF, L:5m, Farbe grau
(PiMF = Paarig in Metallfolie)
S/FTP-PiMF Patchkabel, halogenfrei
Category 7 - 600 MHz
Belegung 1: 1 nach EIA/TIA 568 B
4 x 2 x AWG 27/7 PiMF
mit RJ 45-Rasthebelschutz und Längenangabe auf der Tüll
einschließlich Verdrahtungsmaterial und erforderlichem
Kleinmaterial als funktionsfertige Einheit liefern und einbauen.

oder gleichwertig

Angebotenes Produkt:

Fabrikat: '.........'

Typ: '.........'

liefern und montieren
Menge: 1,000 St

**01.11.0043 CAT 7 Patchkabel 10m**
CAT 7 Patchkabel 1m
S/STP Patchkabel CAT7, 600 MHz, PiMF, L:10m, Farbe grau
(PiMF = Paarig in Metallfolie)
S/FTP-PiMF Patchkabel, halogenfrei
Category 7 - 600 MHz
Belegung 1: 1 nach EIA/TIA 568 B
4 x 2 x AWG 27/7 PiMF
mit RJ 45-Rasthebelschutz und Längenangabe auf der Tüll
einschließlich Verdrahtungsmaterial und erforderlichem
Kleinmaterial als funktionsfertige Einheit liefern und einbauen.

oder gleichwertig

Angebotenes Produkt:

Fabrikat: '.........'

Typ: '.........'

liefern und montieren
Menge: 1,000 St

**01.11.0044 Koppelrelais 24V AC, 1 Wechsler**
Koppelrelais 24V AC/DC
1 Wechsler 6A/250V AC, 1500VA
Es sind ausschließlich Relais mit 4 kV-Trennung zwischen Spule und Kontaktsatz zu verwenden. Die Ausführung erfolgt gemäß VDE 0160/ EN 50178 und VDE 0700/EN 60335,
einschließlich Verdrahtungsmaterial und erforderlichem
Kleinmaterial als funktionsfertige Einheit liefern und einbauen.

oder gleichwertig

Angebotenes Produkt:

Fabrikat: '.........'

Typ: '.........'

liefern und montieren
Menge: 60,000 St

**01.11.0045 Projektierung Schaltschrank**
Projektierung Schaltschrank
für den vorher genannten Umfang
Koordination zwischen MSR-Technik und TGA-Anlagen,
Erstellen von Schaltschrankansichten, Stromlaufplänen,
Klemmenplänen, Kabellisten, Stücklisten,
Funktionsbeschreibungen.
Festlegung der Schaltschrankstandorte, Festlegung der Schaltschrankmaße, Dimensionierung der Schaltschrankbelüftung, Erstellen einer Bedienungs- und Wartungsanweisung. Prüfung der Stromlaufpläne auf Gesamtfunktion.
Menge: 7,000 St

**01.11.0046 Erstellen der Kabelliste mit Kabelnummer und Klartextbeschriftung (je Schaltschrank)**
Erstellung einer Kabelliste mit folgenden Eintragungen:
- Kabelnummer
- Gerätekennzeichen
- Kabeltyp
- Aderzahl und Querschnitt
Lieferung der Kabelliste als PDF Datei
Übergabe und Besprechung der Kabelliste mit dem
Auftragnehmer vom Gewerk Elektrotechnik
Menge: 3,000 St

**01.11.0047 Einbau Touchpanel**
Einbau eines Touchpanels
in die Schaltschranktür oder auf die Montageplatte
und Verdrahtung bis Klemmleiste bzw. Schnittstelle
Netzwerk und Schnittstellen seriell innerhalb des
Schaltschrankes .
einschließlich Verdrahtungsmaterial und erforderlichem
Kleinmaterial als funktionsfertige Einheit liefern und einbauen.
Menge: 3,000 St

**01.11.0048 Einbau DDC-Komponenten**
*** Pauschalposition
Beigestellte DDC-Komponenten
auf der Montageplatte montieren und verdrahten, einschl. Klemmen und Kleinmaterial pro physikalischer Datenpunkt.
Alle analogen und digitalen Ein- und Ausgänge sind auf die Klemmleiste zu führen.
Menge: 1,000 psch

**01.11.0049 Inbetriebnahme Regelanlage und Schaltschrank (je Schaltschrankfeld)**
Inbetriebnahme Regelanlage und
Schaltschrank
Prüfung aller Schaltfunktionen des Steuerungsteiles in Verbindung mit Leistungs- und Regelungsteil. Drehrichtungskontrolle aller Antriebe, Messen und protokollarische Erfassung der Stromaufnahme aller Motoren. Einstellen und Funktionskontrolle der
Motorschutzeinrichtungen. Bedienungseinweisung des Bedienungspersonals.
Übergabe der Schaltschränke mit Messprotokollen und Bedienungsanweisung in 3-facher Ausfertigung.
Menge: 7,000 St

**01.11.0050 Montage und Transport Schaltschrank (je Schaltschrankfeld)**
Montage und Transport Schaltschrank
mit Einbringung
Schaltschrank zur Baustelle liefern, zum Montageort transportieren, Aufstellungsort nach Angabe des Auftraggebers bzw. in Abstimmung mit der Bauleitung festlegen. Die örtlichen Begebenheiten sind zu beachten bzw. durch Baustellenbesichtigung zu überprüfen
Schaltschrank fachgerecht montieren.
Menge: 7,000 St

**01.11.0051 Dokumentation der Schaltschränke(je Schaltschrankfeld)**
Dokumentation der Schaltschränke
- Erstellen aller Planungsunterlagen entsprechend den
  Ausführungsrichtlinien 3x Papier sowie 1x als Acrobat  PDF
- Erstellung aller Revisionszeichnungen 3x Papier sowie  1x als Acrobat PDF
- Zeichnungen im auf DIN A4 nach DIN 40719, EN 61082
  und IEC 1082 bestehend aus:
- Stromlaufplan getrennt projektiert nach
  Schaltschrankfeldern und Schaltschranktüren.
- Inhaltsverzeichnis mit folgenden Inhalt:
- Blattnummer
- Blattbenennung
- Projektbenennung
- Erstellungsdatum
- Innen- und Außenansicht mit detaillierter Darstellung  aller Befestigungsschienen, Stromschienen,
  Kabelkanälen und Geräte - beschriftet mit allen
  Betriebsmittelkennzeichen
- Klemmen- und Kabelplan
- Ersatzteilliste mit folgenden Inhalt:
- Betriebsmittelkennzeichen
- Bezeichnung
- Typennummer
- Lieferant
- Artikelnummer des Lieferanten
- EG Konformitätserklärung im Sinne der
  EG-Niederspannungsrichtlinie
  73/23/EWG in Übereinstimmung mit den
  derzeit gültigen Normen:
- PTSK nach DIN EN 60439/1
- VDE 0660 Teil 500
- DIN VDE 0106-100
- DIN VDE 0100-410
- DIN VDE 0100-420
- DIN VDE 0100-430
- DIN VDE 0100-610
- DIN EN 60204-1 / VDE 0113-1
- DIN EN 60073 / VDE 0199
- DIN EN 61082
- EN 60339-1
- EN 60204-1
- EG Konformitätserklärung im Sinne der
  EMV Richtlinie 89/336/EWG
Menge: 7,000 St

#### Titel 01.12 Überspannungsschutz

**01.12.0001 Klemmkasten mit num. Klemmleiste zur Montage am Gebäudeeintritt**
Polycarbonat-Gehäuse mit Deckel
BxHxT: 300x220x115 mm
Schutzart IP 66
Farbe RAL 7035
einschließlich nummerierter Klemmleiste
zur Aufnahme von Überspannungsschutzbausteinen
und Meldekontakten,
einschließlich IPON Verschraubungen
in ausreichender Anzahl
Schaltplan mit Querverweisen
als funktionsfertige Einheit liefern und montieren.

oder gleichwertig

Angebotenes Produkt:

Fabrikat: '.........'

Typ: '.........'

liefern und montieren
Menge: 4,000 St

**01.12.0002 Kontroller für PT-IQ**
Überspannungsschutz-Kontroller

Kontroller zur Stromversorgung und mehrstufiger, potenzialfreier Fernmeldung der angeschlossenen IQ Überspannungsschutzmodule, Komponente für Überspannungsschutz-System PT-IQ, mit mehrstufiger Statusüberwachung auf Vorschädigung bzw. Ableiter funktionsfähig und Leistungsgrenze erreicht (LED gelb) und Defekt (LED rot), Sammelmeldung über Versorgungs- und Fernmeldemodul, Stromversorgung des Systems über Tragschienenbus (T-Bus), bis zu 28 Überspannungsschutzmodule pro Versorgungsmodul anreihbar, zweiteiliger Aufbau mit Stecker und Basiselement, Stecker kodierbar, Stecker kann für Wartungszwecke impedanzneutral gezogen werden, Basiselement bleibt fester Bestandteil der Installation, Leiteranschluss über Federkraftklemmen mit Direktanschlusstechnik (Pusch-In) für schnelle Installation

Nennspannung UN:  24 V DC
Nennstrom IN:  130 mA (bei 24 V DC,  abhängig von der  Anzahl der  angeschlossenen  Überspannungsschutzmodule)
Fernmeldekontakt Schaltfunktion: 2x Öffner (Vorschädigung / Defekt)
Statusanzeige:  Optisch (Vorschädigung  LED gelb/Defekt LED rot)
Montageart:  Tragschienenmontage
Anschlussart:  Pusch-In-Anschluss
Baubreite:  17,70 mm
Umgebungstemperatur (Betrieb): -40°C bis +70°C

Anmerkung: Ein Kontroller kann max. 28 PT-IQ Gräte speisen. Sollten die folgenden PT-IQ Geräte an mehreren Einbauorten verteilt sein, werden entsprechend mehr  Kontroller benötigt.

oder gleichwertig

Angebotenes Produkt:

Fabrikat: '.........'

Typ: '.........'

liefern und auf Tragschiene montieren
Menge: 4,000 St

**01.12.0003 Überspannungsschutz für 2 Binärsignale**
Überspannungsschutz, bestehend aus Schutzstecker und Basiselement, mit integrierter mehrstufiger Statusanzeige am Modul für vier Signaladern mit gemeinsamem Bezugspotenzial. Indirekte Erdung über Gasableiter.

Anmerkung: Dieses Gerät ist sowohl zum Schutz der 24 V DC Speisung geeignet, sofern nicht mehr als 700 mA entnommen werden, als auch für die 24 V DC sowie potentialfreien Kontakte. Pro Gerät lassen sich vier Adern schützen. Daraus kann die Anzahl benötigter Geräte ermittelt werden.

oder gleichwertig

Angebotenes Produkt:

Fabrikat: '.........'

Typ: '.........'

liefern und auf Tragschiene montieren
Menge: 5,000 St

**01.12.0004 Überspannungsschutz für zwei 0-10 V Spannungssignale**
Überspannungsschutz, bestehend aus Schutzstecker und Basiselement, mit integrierter mehrstufiger Statusanzeige am Modul für zwei 2-adrige erdpotenzialfrei betriebene Signalkreise. Indirekte Erdung über Gasableiter.

Anmerkung: Pro Gerät lassen sich zwei analoge Messwerte bzw. Stellsignale schützen. Daraus kann die Anzahl benötigter Geräte ermittelt werden.

oder gleichwertig

Angebotenes Produkt:

Fabrikat: '.........'

Typ: '.........'

liefern und auf Tragschiene montieren
Menge: 1,000 St

**01.12.0005 Hardwarecheck Überspannungsschutz**
- Überprüfung der internen und externen
  Anschlüsse der gelieferten und montierten
  Überspannungsschutzmodule

- Verbindungstest aller Anschlussleitungen von
  den Überspannungsschutzmodulen zu den
  Komponenten der Raumautomation, Funktionsprobe

- Erstellen eines Prüfprotokolls aller getesteten
  Hardwareverbindungen.
Menge: 4,000 St

#### Titel 01.13 Elektroinstallation

*Hinweis: Kalkulationshinweise*
Alle im Gebäude verwendeten Materialien müssen halogenfrei und schwer entflammbar sein.

Auf den Etagen können in den Zwischendecken die Kabeltragsysteme vom Gewerk Elektrotechnik vom Gewerk Gebäudeautomation genutzt werden. Für die Kabelwege von der Trasse zu den Feldgeräten sind vom Gewerk Gebäudeautomation Kabelsammelhalter zu verwenden.

Der RLT-Gerätehersteller liefert für das RLT-Gerät vorkonfektionierte Kabel und einen Schaltschrank mit.
Die vorkonfektionierten Kabel sind vom AN Gebäudeautomation zu verlegen.
Der elektrische Anschluss am Schaltschrank erfolgt durch den RLT-Gerätehersteller.

In den Steigeschächten können die Steigetrassen vom Gewerk Elektrotechnik vom Gewerk Gebäudeautomation genutzt werden.

In den Technikzentralen und sind vom Gewerk Gebäudeautomation eigene Trassen für die Kabel- und Leitungswege zu errichten.

Auf dem Dach sind vom Gewerk Gebäudeautomation eigene Trassen für die gewerkespezifischen Kabel- und Leitungswege zu errichten.

Für Kabeltrassen im Außenbereich ist zu berücksichtigen, dass hier zwingend tauchfeuerverzinkte Komponenten zu verwenden sind.
Kabeltrassen auf dem Dach sind so aufzuständern, dass
keine Blätter oder sonstiger Dreck das freie Ableiten des Regenwassers behindert.
Dabei sind Montagesets für die Verlegung von Kabeltrassen auf Flachdächern (z.B. Big-Foot-System ) zu bevorzugen.
In die Einheitspreise ist sämtliches zur betriebsfertigen Montage erforderliches Befestigungs- und Verlegematerial, wie Schellen, Dübel, Schrauben usw. einzurechnen.

Geräteanschlüsse
Sensoren und Aktoren sollen für Wartungs- oder Revisionsarbeiten, ohne Abklemmen des elektrischen Anschlusses, leicht demontierbar sein. Die Anschlüsse sind daher grundsätzlich mit einer Längenreserve von ca. 30 - 40 cm vorgesehen. Abhängig von der Einbausituation wird die Leitungsreserve am Feldgerät mit z. B. zwei Kabelbindern als Schlaufe (d~10cm) aufgerollt fixiert.

**01.13.0001 FM-Außenkabel A-2Y(L) 2Y 2x2x0,8 mm einziehen**
Fernmeldekabel A-2Y(L) 2Y 2 x 2 x 0,8
UV-beständig, nach DIN VDE 0816 in
Teillängen liefern und auf vorhandene Pritschen
und Wannen verlegen, in Elektroinstallationskanäle einlegen,in Leerrohre oder in Zwischendecken.
einziehen als:
A-2Y(L) 2Y 2 x 2x 08, mm, CU 20

Angebotenes Produkt:

Fabrikat: '.........'

Typ: '.........'

liefern und montieren
Menge: 30,000 m

**01.13.0002 FM-Außenkabel A-2Y(L) 2Y 4x2x0,8 mm einziehen**
Fernmeldekabel A-2Y(L) 2Y  4 x 2 x 0,8
UV-beständig, nach DIN VDE 0816 in
Teillängen liefern und auf vorhandene Pritschen
und Wannen verlegen, in Elektroinstallationskanäle einlegen,in Leerrohre oder in Zwischendecken.
einziehen als:
A-2Y(L) 2Y 4x2x08, 8 mm CU 40

Angebotenes Produkt:

Fabrikat: '.........'

Typ: '.........'

liefern und montieren
Menge: 10,000 m

**01.13.0003 Erdkabel NYY-J 3 x 1,5 mm2 einziehen**
Erdkabel NYY-J 3 x 1,5 mm2
in Anlehnung an DIN VDE 0293in Teillängen
liefern und auf vorhandene Pritschen und Wannen verlegen, in Elektroinstallationskanäle einlegen, in Leerrohre oder in Zwischendecken
einziehen als:
NYY-J 3x1,5 mm2  CU 43

Angebotenes Produkt:

Fabrikat: '.........'

Typ: '.........'

liefern und montieren
Menge: 1,000 m

**01.13.0004 Erdkabel NYY-J 5 x 1,5 mm2 einziehen**
Erdkabel NYY-J 3 x 1,5 mm2
in Anlehnung an DIN VDE 0293in Teillängen
liefern und auf vorhandene Pritschen und Wannen verlegen, in Elektroinstallationskanäle einlegen, in Leerrohre oder in Zwischendecken
einziehen als:
NYY-J 3x1,5 mm2  CU 43

Angebotenes Produkt:

Fabrikat: '.........'

Typ: '.........'

liefern und montieren
Menge: 1,000 m

**01.13.0005 J-H(ST)H 2x2x0,8 halogenfrei einziehen**
Halogenfreie MSR-Steuerleitung J-H(ST)H 2*2 x 0,8 nach
DIN VDE 0815 in Teillängen liefern und auf vorhandene Pritschen und Wannen verlegen, in Elektroinstallationskanäle einlegen,in Leerrohre oder in Zwischendecken einziehen als : J-H(ST)H 2x2x0,8,Cu 25

Angebotenes Produkt:

Fabrikat: '.........'

Typ: '.........'

liefern und montieren
Menge: 8500,000 m

**01.13.0006 J-H(ST)H 4x2x0,8 halogenfrei einziehen**
Halogenfreie MSR-Steuerleitung J-H(ST)H 4*2 x 0,8 nach
DIN VDE 0815 in Teillängen liefern und auf vorhandene Pritschen und Wannen verlegen, in Elektroinstallationskanäle einlegen,in Leerrohre oder in Zwischendecken einziehen als J-H(ST)H 4x2x0,8,Cu 45

Angebotenes Produkt:

Fabrikat: '.........'

Typ: '.........'

liefern und montieren
Menge: 2000,000 m

**01.13.0007 J-H(ST)H 6x2x0,8 halogenfrei einziehen**
Halogenfreie MSR-Steuerleitung J-H(ST)H 6 x 2 x 0,8 nach
DIN VDE 0815 in Teillängen liefern und auf vorhandene Pritschen und Wannen verlegen, in Elektroinstallationskanäle einlegen,in Leerrohre oder in Zwischendecken einziehen als J-H(ST)H 6x2x0,8,Cu 45

Angebotenes Produkt:

Fabrikat: '.........'

Typ: '.........'

liefern und montieren
Menge: 100,000 m

**01.13.0008 LAN Innenkabel Duplex CAT 7 einziehen**
Datenleitung (HF) für Strukturale Verkabelungssysteme, nach EIA/TIA-568, TSB 36 sowie ISO/IEC 11801, bzw. EN50171, Wellenwiderstand 100 Ohm +/-15%, ungeschirmt in Teillängen liefern und auf vorhandene Pritschen und Wannen verlegen, in Elektroinstallationskanäle einlegen oder in Leerohre einziehen als:
LAN-Innenkabel Duplex Cat 7 / 600 MHZ j-02YSCH 2x(4x2x24AWG23) UC600 DSS22 2x4PFRNCB

Angebotenes Produkt:

Fabrikat: '.........'

Typ: '.........'

liefern und montieren
Menge: 600,000 m

**01.13.0009 RJ45 Stecker für Patchkabel CAT.7**
RJ45 Stecker für Patchkabel / Verlegekabel CAT.7
Geeignet für Kabeldurchmesser von 6mm bis 9mm. Für Kabel von AWG22 bis AWG27 geschrimter RJ45 Steckverbinder mit Einfädelhilfe
Feldkonfektionierbarer Steckverbinder, AWG 22-27, voll geschirmt, vergoldete Kontakte

Angebotenes Produkt:

Fabrikat: '.........'

Typ: '.........'

liefern und montieren
Menge: 10,000 St

**01.13.0010 (N)HXMH-J 3x1,5 halogenfrei einziehen**
Halogenfreie Mantelleitung NHXMH-J 3 x 1,5
in Anlehnung an DIN VDE 0250 Teil 214 in Teillängen liefern und auf vorhandene Pritschen und Wannen verlegen, in Elektroinstallationskanäle einlegen, in Leerrohre oder in Zwischendecken einziehen als:
(N)HXMH-J 3x1,5 Cu 43

Angebotenes Produkt:

Fabrikat: '.........'

Typ: '.........'

liefern und montieren
Menge: 2000,000 m

**01.13.0011 (N)HXMH-J 3x2,5 halogenfrei einziehen**
Halogenfreie Mantelleitung NHXMH-J 3 x 2,5
in Anlehnung an DIN VDE 0250 Teil 214 in Teillängen liefern und auf vorhandene Pritschen und Wannen verlegen, in Elektroinstallationskanäle einlegen, in Leerrohre oder in Zwischendecken einziehen als:
(N)HXMH-J 3x2,5 Cu 72

Angebotenes Produkt:

Fabrikat: '.........'

Typ: '.........'

liefern und montieren
Menge: 300,000 m

**01.13.0012 (N)HXMH-J 7x1,5 halogenfrei einziehen**
Halogenfreie Mantelleitung (N)HXMH-J 7 x 1,5
in Anlehnung an DIN VDE 0250 Teil 214 in Teillängen liefern und auf vorhandene Pritschen und Wannen verlegen, in Elektroinstallationskanäle einlegen, in Leerrohre oder in Zwischendecken einziehen als:
(N)HXMH-J 7x1,5 Cu 101

Angebotenes Produkt:

Fabrikat: '.........'

Typ: '.........'

liefern und montieren
Menge: 50,000 m

**01.13.0013 (N)HXMH-J 5x1,5 halogenfrei einziehen**
Halogenfreie Mantelleitung NHXMH-J 5 x 1,5
in Anlehnung an DIN VDE 0250 Teil 214 in Teillängen liefern und auf vorhandene Pritschen und Wannen verlegen, in Elektroinstallationskanäle einlegen, in Leerrohre oder in Zwischendecken einziehen als:
(N)HXMH-J 5x1,5 Cu 43

Angebotenes Produkt:

Fabrikat: '.........'

Typ: '.........'

liefern und montieren
Menge: 200,000 m

**01.13.0014 (N)HXMH-J 5x2,5 halogenfrei einziehen**
Halogenfreie Mantelleitung NHXMH-J 5 x 2,5
in Anlehnung an DIN VDE 0250 Teil 214 in Teillängen liefern und auf vorhandene Pritschen und Wannen verlegen, in Elektroinstallationskanäle einlegen, in Leerrohre oder in Zwischendecken einziehen als:
(N)HXMH-J 5x2,5 Cu 43

Angebotenes Produkt:

Fabrikat: '.........'

Typ: '.........'

liefern und montieren
Menge: 200,000 m

**01.13.0015 (N)HXMH-J 5x4 halogenfrei einziehen**
Halogenfreie Mantelleitung NHXMH-J 5 x 4
in Anlehnung an DIN VDE 0250 Teil 214 in Teillängen liefern und auf vorhandene Pritschen und Wannen verlegen, in Elektroinstallationskanäle einlegen, in Leerrohre oder in Zwischendecken einziehen als:
(N)HXMH-J 5x4 Cu 43

Angebotenes Produkt:

Fabrikat: '.........'

Typ: '.........'

liefern und montieren
Menge: 50,000 m

**01.13.0016 Ölflex 110H 3 G 1,5 halogenfrei einziehen**
Halogenfreie Steuerleitung Ölflex nach IEC 607541-1
in Teillängen liefern und auf vorhandene Pritschen und Wannen verlegen, in Elektroinstallationskanäle einlegen, in Leerrohre oder in Zwischendecken einziehen als: Ölflex 110H 3 G 1,5 halogenfrei, CU 43

Angebotenes Produkt:

Fabrikat: '.........'

Typ: '.........'

liefern und montieren
Menge: 100,000 m

**01.13.0017 NHXH-E 90 7 x 1,5mm² einziehen**
Halogenfreies Sicherheitskabel 0,6/1kV, mit verbessertem Verhalten im Brandfall nach DIN VDE 0266 und integriertem Funktionserhalt nach DIN 4102-12. liefern und verlegen auf systemgebundene Kabelpritsche, Kabelleiter, mit zugelassenen und geprüften Metalldübeln / Schrauben oder in nach Vorschriften für funktionserhalverlegtem Staparohr einziehen als: NHXH-E 90 7 x 1,5mm²

Angebotenes Produkt:

Fabrikat: '.........'

Typ: '.........'

liefern und montieren
Menge: 320,000 m

**01.13.0018 N2XH-J 4 x 10 mm² einziehen**
Starkstromkabel 0,6/1,0 kV mit Kupferleitern, als halogenfreies Kunststoffkabel ( DIN VDE 276-603), in Teillängen liefern und im Innen und Außenbereich ( nicht im Wasser oder direkt im Erdreich) auf vorhandene Pritschen und Wannen verlegen, bzw. in Elektroinstallationskanälen oder Leerrohre einziehen als:

N2XH-J 4x10mm² RE Cu 384

Angebotenes Produkt:

Fabrikat: '.........'

Typ: '.........'

liefern und montieren
Menge: 160,000 m

**01.13.0019 J-Y(St)Y 2x2x0,8 einziehe, (Lieferung durch Gewerk RLT)**
MSR-Steuerleitung J-Y(St)Y 2x2x0,8 nach
DIN VDE 0815 auf vorhandene Pritschen und Wannen verlegen, in Elektroinstallationskanäle einlegen, in Leerrohre oder in Zwischendecken einziehen als:
J-Y(St)Y 2x2x0,8 mm² CU 21

Angebotenes Produkt:

Fabrikat: '.........'

Typ: '.........'

montieren
Menge: 920,000 m

**01.13.0020 Ölflex 4G2,5 einziehen, (Lieferung durch Gewerk RLT)**
MSR-Steuerleitung Ölflex 4G2,5  nach
DIN VDE 0285-525-2-51 auf vorhandene Pritschen und Wannen verlegen, in Elektroinstallationskanäle einlegen, in Leerrohre oder in Zwischendecken einziehen als:
Ölflex 4G2,5

Angebotenes Produkt:

Fabrikat: '.........'

Typ: '.........'

montieren
Menge: 200,000 m

**01.13.0021 Ölflex 7G1,5 einziehen, (Lieferung durch Gewerk RLT)**
MSR-Steuerleitung Ölflex 7G1,5  nach
DIN VDE 0285-525-2-51 auf vorhandene Pritschen und Wannen verlegen, in Elektroinstallationskanäle einlegen, in Leerrohre oder in Zwischendecken einziehen als:
Ölflex 4G2,5

Angebotenes Produkt:

Fabrikat: '.........'

Typ: '.........'

montieren
Menge: 160,000 m

**01.13.0022 JZ-500 Black 4G1,5 einziehen, (Lieferung durch Gewerk RLT)**
MSR-Steuerleitung JZ-500 Black 4G1,5  nach
DIN VDE 0285-525-2-51 auf vorhandene Pritschen und Wannen verlegen, in Elektroinstallationskanäle einlegen, in Leerrohre oder in Zwischendecken einziehen als:
JZ-500 Black 4G1,5

Angebotenes Produkt:

Fabrikat: '.........'

Typ: '.........'

montieren
Menge: 800,000 m

**01.13.0023 100x60 Kabelrinne aus Stahlblech**
Kabelrinne aus 1mm Stahlblech verzinkt, Größe 100 x 60 mm Komplett einschließlich Form-, Stoß-, Verbindungsteilen und Schrauben in Teillängen liefern und montieren

Angebotenes Produkt:

Fabrikat: '.........'

Typ: '.........'

liefern und montieren
Menge: 100,000 m

**01.13.0024 Kabelrinnendeckel, Größe 100 mm**
Abdeckung für Kabelrinnen aus Stahlblech mit Drehriegelverschlüssen liefern und montieren als:
Deckel, verzinkt 100 mm

Angebotenes Produkt:

Fabrikat: '.........'

Typ: '.........'

liefern und montieren
Menge: 100,000 m

**01.13.0025 110mm Wandausleger f. Kabelrinne**
110mm Wandausleger f. Kabelrinne
Wandausleger verzinkt, Größe 210mm Komplett
einschließlich allem Montagezubehör liefern und
montieren.

Angebotenes Produkt:

Fabrikat: '.........'

Typ: '.........'

liefern und montieren
Menge: 80,000 St

**01.13.0026 200x60 Kabelrinne aus Stahlblech**
Kabelrinne aus 1mm Stahlblech verzinkt, Größe 200 x  60mm Komplett einschließlich Stoß-, Verbindungsteilen und Schrauben in Teillängen liefern und montieren

Angebotenes Produkt:

Fabrikat: '.........'

Typ: '.........'

liefern und montieren
Menge: 30,000 m

**01.13.0027 Kabelrinnendeckel, Größe 200 mm**
Abdeckung für Kabelrinnen aus Stahlblech mit Drehriegelverschlüssen liefern und montieren als:
Deckel, verzinkt 200 mm

Angebotenes Produkt:

Fabrikat: '.........'

Typ: '.........'

liefern und montieren
Menge: 30,000 m

**01.13.0028 1mm Trennsteg aus Stahlblech**
Trennsteg aus 1mm Stahlblech verzinkt, Komplett einschließlich Verbindungsteilen und Schrauben in Teillängen liefern und montieren

Angebotenes Produkt:

Fabrikat: '.........'

Typ: '.........'

liefern und montieren
Menge: 130,000 m

**01.13.0029 100x 60 Kabelrinne,tauchfeuerverzinkt**
Mittelschwere Kabelrinne, Höhe 60 mm, Breite 100 mm,
nach DIN EN 61537 VDE-zertifiziert, mit
Schnellverbindungs-System, inklusive aller bereits
integrierten Verbindungsbauteile zur zeitsparenden und
wirtschaftlichen Installation. Steckrichtung von oben
für verbesserte Tragfähigkeit. Potentialausgleich nach
DIN EN 61573 ohne Zusatzbauteile sowie ohne
Verschraubung. Quersickung zur Stabilisierung.
Erhöhter Lochanteil zur verbesserten Kabelbelüftung.
Besonders ökologisch durch CO2-Einsparung bei der
Fertigung.
Korrosionsschutz: tauchfeuerverzinkt nach
DIN EN ISO1461
Blechstärke:  1 mm
Seitenhöhe:  60 mm
Breite:  100 mm

Angebotenes Produkt:

Fabrikat: '.........'

Typ: '.........'

liefern und montieren
Menge: 10,000 m

**01.13.0030 Kabelrinnendeckel, Größe 100 mm tauchfeuerverzinkt**
Deckel für Kabelrinne und Kabelleiter, Ausführung
ungelocht einschließlich Deckelklammer
mit Schutz gegen Windlast.
Korrosionsschutz: tauchfeuerverzinkt
Dip nach DIN EN 10346
Blechstärke:  0,75 mm
Breite:  100 mm

Angebotenes Produkt:

Fabrikat: '.........'

Typ: '.........'

liefern und montieren
Menge: 10,000 m

**01.13.0031 Unterkonstruktion für Kabeltrassen (Dachschräge bis 2,5°)**
Unterkonstruktion für Kabeltrassen zur Montage von Kabeltrassen auf Flachdächern
Metallteile aus tauchfeuerverzinktem Stahl
max. Belastung 100kg
für Dachschrägen bis 2,5° 0°
bestehend aus:

- 2 x Füße 305 x 305mm
- 2 x angeklebten Dämpfungsmatten für
  Kiesdächer oder Bitumendachpappe
- 4 x Winkel, 8 x Schrauben M10 und 8 x Schiebemuttern
- 2 x vertikale Montageschienen 41x41x2 H: 750mm
- 1 x horizontale Montageschiene 41x41x2 B: 500mm
- 2x Endkappen

liefern, aufs Dach transportieren, montieren und
aufstellen
Menge: 9,000 St

**01.13.0032 Profilstahl für Unterkonstruktionen im Außenbereich**
Profilstahl für Unterstützungs-bzw. Aufhängekonstruktionen usw.aus Profilstählen nach Erfordernis.
Dieser Profilstahl gilt nicht für normale Aufhängungen,
sondern nur für spezielle Konsolen, Rohrständer
bodenstehend usw. r, jedoch als Sonderkonstruktion hergestellt, für Aussenmontage geeignet auf den Dachflächen, in Form von Trag- und Befestigungskonstruktionen und Festpunkte, als eigenständige Trassenkonstruktionen sowie als Fundamentrahmenkonstruktionen, einschl. dem verz. Befestigungsmaterial wie Dübel, Schrauben und Muttern sowie Bohren (es dürfen nur zugelassene Dübel verwendet werden), Abrechnung zum Nachweis nach den Einheitsgewichten der zutreffenden DIN-Normen

liefern und montieren
Menge: 2,000 kg

**01.13.0033 210 mm Wandausleger f. Kabelrinnen**
Wandausleger verzinkt, Größe 210mm Komplett einschließlich allem Montagezubehör liefern und montieren

Angebotenes Produkt:

Fabrikat: '.........'

Typ: '.........'

liefern und montieren
Menge: 30,000 St

**01.13.0034 200 mm Hängestiel f. Kabelrinnen**
Hängestiel verzinkt, Länge 200mm Komplett einschließlich allem Montagezubehör liefern und montieren

Angebotenes Produkt:

Fabrikat: '.........'

Typ: '.........'

liefern und montieren
Menge: 10,000 St

**01.13.0035 Steigetrasse 100 mm**
Steigetrasse 100 mm, feuerverzinkt, für
Wandbefestigung, einschl. Registerschellen für die
Montage der Kabel, komplett einschl. Klein- und Befestigungsmaterial

Angebotenes Produkt:

Fabrikat: '.........'

Typ: '.........'

liefern und montieren
Menge: 25,000 m

**01.13.0036 Steigetrasse 200 mm**
Steigetrasse 200 mm, feuerverzinkt, für
Wandbefestigung, einschl. Registerschellen für die
Montage der Kabel, komplett einschl. Klein- und Befestigungsmaterial

Angebotenes Produkt:

Fabrikat: '.........'

Typ: '.........'

liefern und montieren
Menge: 20,000 m

**01.13.0037 C-Schiene 200 mm**
C-Schiene 200 mm,
verzinkt, einschl.
Befestigungsmaterial liefern und
betriebsfertig montieren.

Angebotenes Produkt:

Fabrikat: '.........'

Typ: '.........'

liefern und montieren
Menge: 30,000 m

**01.13.0038 Bügelschellen**
Bügelschellen (BBS-Schellen) Stahl, feuerverzinkt,
für Profilschienen mit 11 - 12 mm Schlitzweite und mindestens 6,5 mm Innenhöhe, einschl. Druckwannen aus Polyprophylen,
für 1 Kabel, Spannbereich 28-34 mm

Angebotenes Produkt:

Fabrikat: '.........'

Typ: '.........'

liefern und montieren
Menge: 200,000 St

**01.13.0039 Halogenfreies ISO 13,5/M20 Iso-Rohr**
Elektroinstallationsrohr ISO 13,5/M20 nach VDE 0605 DIN
EN50086-1/-2-1, Klassifizierung 3352, Maße nach DIN EN
60423 bestehend aus: PPO-Spezialkunststoff, halogenfrei, flammwidrig, selbstverlöschend, korrosionsfest, Farbe grau, mittlere Druckfestigkeit, mittlere Schlagfestigkeit,in Teillängen einschließlich erforderlichem Zubehör liefern und in offener Verlegeart verlegen.

Angebotenes Produkt:

Fabrikat: '.........'

Typ: '.........'

liefern und montieren
Menge: 550,000 m

**01.13.0040 Halogenfreies ISO 16/M25 Iso-Rohr**
Elektroinstallationsrohr ISO 16/M25 nach VDE 0605 DIN E
N50086-1/-2-1, Klassifizierung 3352, Maße nach DIN EN 6
0423 bestehend aus: PPO-Spezialkunststoff, halogenfrei,
flammwidrig, selbstverlöschend, korrosionsfest, Farbe grau, mittlere Druckfestigkeit, mittlere Schlag- festigkeit, in Teillängen einschließlich erforderlichem Zubehör liefern und in offener Verlegeart verlegen

Angebotenes Produkt:

Fabrikat: '.........'

Typ: '.........'

liefern und montieren
Menge: 175,000 m

**01.13.0041 Halogenfreies ISO 23/M32 Iso-Rohr**
Elektroinstallationsrohr ISO 23/M32 nach VDE 0605 DIN E
N50086-1/-2-1, Klassifizierung 3352, Maße nach DIN EN 6
0423 bestehend aus: PPO-Spezialkunststoff, halogenfrei,
 flammwidrig, selbstverlöschend, korrosionsfest,
Farbe grau, mittlere Druckfestigkeit, mittlere  Schlag- festigkeit, in Teillängen einschließlich erforderlichem Zubehör liefern und in offener Verlegeart verlegen.

Angebotenes Produkt:

Fabrikat: '.........'

Typ: '.........'

liefern und montieren
Menge: 90,000 m

**01.13.0042 Halogenfreies ISO 23/M40 Iso-Rohr**
Elektroinstallationsrohr ISO 23/M40 nach VDE 0605 DIN E
N50086-1/-2-1, Klassifizierung 3352, Maße nach DIN EN 6
0423 bestehend aus: PPO-Spezialkunststoff, halogenfrei,
 flammwidrig, selbstverlöschend, korrosionsfest,
Farbe grau, mittlere Druckfestigkeit, mittlere  Schlag- festigkeit, in Teillängen einschließlich erforderlichem Zubehör liefern und in offener Verlegeart verlegen.

Angebotenes Produkt:

Fabrikat: '.........'

Typ: '.........'

liefern und montieren
Menge: 44,000 m

**01.13.0043 Stapa Steck-E-S 16**
Elektroinstallationsrohr nach VDE 0605, DIN EN 61386-1, DIN EN 61386-21, Klassifizierung 44561. Maße nach DIN EN 61386-21, bestehend aus: Flussstahl gewalzt, nicht flammenausbreitend. Dauergebrauch- und Installationstemperatur min. -45 / max. +250 °C, Farbe schwarz, RAL 9005, schwere Druckfestigkeit 1250 N / 5 cm, schwere Schlagfestigkeit, AP-Montage mit Doppelschellen, Montagehöhe bis 3,0 Meter, liefern und verlegen in der Größe EN 16.

Angebotenes Produkt:

Fabrikat: '.........'

Typ: '.........'

liefern und montieren
Menge: 100,000 m

**01.13.0044 Stapa Steck-E-S 25**
Elektroinstallationsrohr nach VDE 0605, DIN EN 61386-1, DIN EN 61386-21, Klassifizierung 44561. Maße nach DIN EN 61386-21, bestehend aus: Flussstahl gewalzt, nicht flammenausbreitend. Dauergebrauch- und Installationstemperatur min. -45 / max. +250 °C, Farbe schwarz, RAL 9005, schwere Druckfestigkeit 1250 N / 5 cm, schwere Schlagfestigkeit, AP-Montage mit Doppelschellen, Montagehöhe bis 3,0 Meter, liefern und verlegen in der Größe EN 25.

Angebotenes Produkt:

Fabrikat: '.........'

Typ: '.........'

liefern und montieren
Menge: 300,000 m

**01.13.0045 Flexibles Wellrohr M25 aus PE**
Flexibles Wellrohr aus PE
UV-Beständig, M25

Halogenfrei, leichte Druckbeanspruchung
Verwendung für alle Installationen im Freien
und im Haus- und Industriebau,
Farbe schwarz, Anwendungsbereich -25°C
bis + 90°C

Angebotenes Produkt:

Fabrikat: '.........'

Typ: '.........'

liefern und montieren
Menge: 100,000 m

**01.13.0046 Flexibles Wellrohr M32 aus PE**
Flexibles Wellrohr aus PE
UV-Beständig, M32

Halogenfrei, leichte Druckbeanspruchung
Verwendung für alle Installationen im Freien
und im Haus- und Industriebau,
Farbe schwarz, Anwendungsbereich -25°C
bis + 90°C,

Angebotenes Produkt:

Fabrikat: '.........'

Typ: '.........'

liefern und montieren
Menge: 20,000 m

**01.13.0047 FR-Abzweigkasten/ AP-Abzweigkasten**
FR-Abzweigkasten/ AP-Abzweigkasten
Gr. 84x84 mm/5x2,5 mm²

FR-AP-Kunststoff-Abzweigkasten IP 55/65 grau mit selbstdichtenden Einführungen, oder notwendigen Iso-Verschraubungen und dazugehöredem Klemmmaterial in wassergeschützter Ausführung aus Duroplast, liefern und montieren:
Gr. 84x84 mm/ 5x2,5 mm²

Angebotenes Produkt:

Fabrikat: '.........'

Typ: '.........'

liefern und montieren
Menge: 303,000 St

**01.13.0048 Schuko Steckdose AP IP 44 mit Klappdeckel**
Schuko Steckdose AP IP 44 mit Klappdeckel

Technische Merkmale: Montageart:

- Aufputz (AP)
- Nennspannung: 250 V~
- Nennstrom: 16 A
- Anschlussart: Schraublose Steckklemmen
  (Federkraftklemmen) für starre und flexible Leiter bis
  2,5 mm²Leitungseinführung.
- Elastische Dichtungsmembranen (oben und unten) für
´ Leitungen bis max. 5x2,5 mm²
- Großer Anschlussraum für komfortable Verdrahtung und
  Durchverdrahtung.Inklusive vollflächiger Dichtung zur
  Gehäuserückseite.

Angebotenes Produkt:

Fabrikat: '.........'

Typ: '.........'

liefern und montieren
Menge: 1,000 St

**01.13.0049 RJ45-Anschlussdose AP 1 Port Cat.6A**
Datenanschlussdose in Aufputz-Ausführung (AP) zur Aufnahme von einem RJ45-Anschlussmodul. Geeignet für die Übertragung von digitalen und analogen Sprach-, Bild- und Datensignalen bis zu 10 Gigabit Ethernet gemäß IEEE 802.3an. Vollgeschirmtes, robustes Gehäuse aus Zinkdruckguss oder schlagfestem Kunststoff mit integrierter Zugentlastung und 360-Grad-Schirmkontaktierung.

Technische Merkmale:

- Aufputz (AP)
- Anschlüsse: 1 x RJ45-Buchse, 8-polig, geschirmt
- Kategorie: Cat.6A (ISO/IEC) für Übertragungsfrequenzen
  bis500 MHz
- Steckrichtung: 45° nach unten geneigt zur Reduzierung von
  Biegeradien
- Adernanleitung: Farbcodiert nach TIA/EIA 568 A und B
- Anschlussart: Werkzeuglose Montage oder
  LSA-Plus-Schneidklemmen für AWG 22-26
- Besonderheiten: Staubschutzklappe, integriertes
  Beschriftungsfeld, PoE+-fähig (Power over Ethernet)

Angebotenes Produkt:

Fabrikat: '.........'

Typ: '.........'

liefern und montieren
Menge: 1,000 St

**01.13.0050 Kabelhalter Einseitig für bis zu 4 Leitungen**
Kabelhalter, halogenfrei, einseitig
für bis zu 4 Leitungen einschließlich
Klein- und Befestigungsmaterial

Angebotenes Produkt:

Fabrikat: '.........'

Typ: '.........'

liefern und montieren
Menge: 700,000 St

**01.13.0051 Kabel-Sammelhalter für bis zu 15 Kabel**
Kabelhalter, halogenfrei, einseitig
für bis zu 15 Leitungen einschließlich
Klein- und Befestigungsmaterial

Angebotenes Produkt:

Fabrikat: '.........'

Typ: '.........'

liefern und montieren
Menge: 100,000 St

**01.13.0052 Bohrungen durch Mauerwerk, Beton,**
Bohrungen durch Mauerwerk, Beton,
herstellen und fachgerecht verschließen

-20mm Durchmesser,
-20 cm Wandstärke

Angebotenes Produkt:

Fabrikat: '.........'

Typ: '.........'

liefern und montieren
Menge: 100,000 St

**01.13.0053 Kernbohrungen 100mm Durchmesser**
Kernbohrung in Stahlbeton-Decken und - Wänden, bauwerksschonend mit Diamantbohrgerät herstellen, bis zu einem

-100mm Durchmesser,
-20 cm Stäerke

Angebotenes Produkt:

Fabrikat: '.........'

Typ: '.........'

liefern und montieren
Menge: 10,000 St

**01.13.0054 Kernbohrungen 200mm Durchmesser**
Kernbohrung in Stahlbeton-Decken und - Wänden, bauwerksschonend mit Diamantbohrgerät herstellen, bis zu einem

-200mm Durchmesser,
-20 cm Stäerke

Angebotenes Produkt:

Fabrikat: '.........'

Typ: '.........'

liefern und montieren
Menge: 10,000 St

**01.13.0055 Kernbohrungen 300mm Durchmesser**
Kernbohrung in Stahlbeton-Decken und - Wänden, bauwerksschonend mit Diamantbohrgerät herstellen, bis zu einem

-300mm Durchmesser,
-20 cm Stäerke

Angebotenes Produkt:

Fabrikat: '.........'

Typ: '.........'

liefern und montieren
Menge: 10,000 St

**01.13.0056 Universalschott 10/10 S 90**
Universalschott 10/10 S 90
0,01 qm bis 30 cm Wandstärke

Universalschott bis 10/10 S 90
als Wand- und Deckendurchführungen für Kabel gem. der
Feuerwiderstandsklasse F 90 abschotten.

Das Schott ist aus Schottmasse, Mineralfaserplatte,
Rahmen etc. herzustellen.

Das Nachlegen von Kabel muss durch geringen Aufwand
möglich sein. Die Schottung muss ein Prüfzeugnis einer
nach DIN 4102 zugelassenen MPA vorweisen.
Der Zulassungsbescheid wird Vertragsbestandsteil.

Für eine Schottgröße von 0,01 qm bis 30 cm Wandstärke

Angebotenes Produkt:

Fabrikat: '.........'

Typ: '.........'

liefern und montieren
Menge: 20,000 St

**01.13.0057 Universalschott 30/20 S 90**
Universalschott 30/20 S 90
0,06 qm bis 30 cm Wandstärke

Universalschott 30/20 S 90
als Wand- und Deckendurchführungen für Kabel gem. der
Feuerwiderstandsklasse F 90 abschotten.

Das Schott ist aus Schottmasse, Mineralfaserplatte,
Rahmen etc. herzustellen.

Das Nachlegen von Kabel muss durch geringen Aufwand
möglich sein. Die Schottung muss ein Prüfzeugnis einer
nach DIN 4102 zugelassenen MPA vorweisen.
Der Zulassungsbescheid wird Vertragsbestandsteil.

Für eine Schottgröße von 0,06 qm bis 30 cm Wandstärke

Angebotenes Produkt:

Fabrikat: '.........'

Typ: '.........'

liefern und montieren
Menge: 10,000 St

**01.13.0058 Brandschutzschottung 4-seitig I90/E90 400mm**
Brandschutzschottung 4-seitig I90/E90 400mm

Brandschutzschottung von Kabeltrassen, Kabelführungen,
4-seitig I90/E90, Breite 400mm,
Abhanghöhe bis max. 300mm
einschl. Kabeltragsystem mit Zulassung nach DIN 4102
und systemgebundenem Zubehör

Angebotenes Produkt:

Fabrikat: '.........'

Typ: '.........'

liefern und montieren
Menge: 50,000 m

**01.13.0059 Gerüst von 5,0- 8,0 m Höhe**
*** Pauschalposition
Gerüste von 5,0- 8,0 m Höhe
Auf- und Abbau und Vorhaltung von Montagegerüsten mit Arbeitsbühnen über 2,0 m Höhe über Gelände oder Fußboden, bis 7,5 m Montagehöhe, für die Dauer von ca. 5 Wochen
Menge: 1,000 psch

**01.13.0060 Flachdachdurchführung Schwanenhals**
Flachdachdurchführung Schwanenhals
einschl. Kabelabdichtung

Flachdachdurchführung Schwanenhals SHD 100
geeignet zum Andübeln über Kernbohrung ø 100mm.
Der Schwanenhals ist 360° schwenkbar, die Gesamthöhe um
min. 300 mm verstellbar und die Abtropfhaube verschiebbar.

Alle Stahlteile in feuerverzinkter Ausführung.
Bestehend aus:
Dübelflansch ohne Befestigungselemente,
Einschieberohr, Abtropfhaube, Aufsatzrohr,
90° Bogen, 30° Segment und Aufnahme für Dichteinsatz.
Inkl. aller Spannringe, Bördel- und Ringdichtungen.
Die passende Kabelabdichtung SKD 100 ist
im Lieferumfang enthalten.

Lieferung frei Baustelle, montiert und betriebsfertig
eingebaut inkl. Entsorgung der Verpackung

Angebotenes Produkt:

Fabrikat: '.........'

Typ: '.........'

liefern und montieren
Menge: 2,000 St

**01.13.0061 beidseitiger Kabelanschluss 2x2x0,8 mm**
Anschlußarbeiten beidseitig
Anschluß von Schwachstromleitungen an Schaltschränke, Verteiler, Schaltgeräte, Motoren, Feldgeräte usw., einschließlich Aderendhülsen bei flexiblen Leitungen, Unterleg- und Zahnscheiben, Löt- bzw. Wickelmaterial sowie wasserdichte Verschraubungen. Leitungen ablängen, absetzen, einführen, kennzeichnen, gegen mech. Belastung sichern und betriebsfertig anklemmen einschließlich Abschirmung soweit erforderlich.
Leitungsquerschnitt 2x2x0,8 mm
Menge: 350,000 St

**01.13.0062 beidseitiger Kabelanschluss 4x2x0,8 mm**
Anschlußarbeiten beidseitig
Anschluß von Schwachstromleitungen an Schaltschränke, Verteiler, Schaltgeräte, Motoren, Feldgeräte usw., einschließlich Aderendhülsen bei flexiblen Leitungen, Unterleg- und Zahnscheiben, Löt- bzw. Wickelmaterial sowie wasserdichte Verschraubungen. Leitungen ablängen, absetzen, einführen, kennzeichnen, gegen mech. Belastung sichern und betriebsfertig anklemmen einschließlich Abschirmung soweit erforderlich.
Leitungsquerschnitt 4x2x0,8 mm
Menge: 200,000 St

**01.13.0063 beidseitiger Kabelanschluss 6x2x0,8 mm**
Anschlußarbeiten beidseitig
Anschluß von Schwachstromleitungen an Schaltschränke, Verteiler, Schaltgeräte, Motoren, Feldgeräte usw., einschließlich Aderendhülsen bei flexiblen Leitungen, Unterleg- und Zahnscheiben, Löt- bzw. Wickelmaterial sowie wasserdichte Verschraubungen. Leitungen ablängen, absetzen, einführen, kennzeichnen, gegen mech. Belastung sichern und betriebsfertig anklemmen einschließlich Abschirmung soweit erforderlich.
Leitungsquerschnitt 6x2x0,8 mm
Menge: 10,000 St

**01.13.0064 beidseitiger Kabelanschluss 3x1,5 mm²**
Anschlußarbeiten beidseitig
Anschluß von Schwachstromleitungen an Schaltschränke, Verteiler, Schaltgeräte, Motoren, Feldgeräte usw., einschließlich Aderendhülsen bei flexiblen Leitungen, Unterleg- und Zahnscheiben, Löt- bzw. Wickelmaterial sowie wasserdichte Verschraubungen. Leitungen ablängen, absetzen, einführen, kennzeichnen, gegen mech. Belastung sichern und betriebsfertig anklemmen einschließlich Abschirmung soweit erforderlich.
Leitungsquerschnittbis 3x1,5 mm²
Menge: 200,000 St

**01.13.0065 beidseitiger Kabelanschluss 5x1,5 mm²**
Anschlußarbeiten beidseitig
Anschluß von Schwachstromleitungen an Schaltschränke, Verteiler, Schaltgeräte, Motoren, Feldgeräte usw., einschließlich Aderendhülsen bei flexiblen Leitungen, Unterleg- und Zahnscheiben, Löt- bzw. Wickelmaterial sowie wasserdichte Verschraubungen. Leitungen ablängen, absetzen, einführen, kennzeichnen, gegen mech. Belastung sichern und betriebsfertig anklemmen einschließlich Abschirmung soweit erforderlich.
Leitungsquerschnittbis 5x1,5 mm²
Menge: 10,000 St

**01.13.0066 beidseitiger Kabelanschluss 7x1,5 mm²**
Anschlußarbeiten beidseitig
Anschluß von Schwachstromleitungen an Schaltschränke, Verteiler, Schaltgeräte, Motoren, Feldgeräte usw., einschließlich Aderendhülsen bei flexiblen Leitungen, Unterleg- und Zahnscheiben, Löt- bzw. Wickelmaterial sowie wasserdichte Verschraubungen. Leitungen ablängen, absetzen, einführen, kennzeichnen, gegen mech. Belastung sichern und betriebsfertig anklemmen einschließlich Abschirmung soweit erforderlich.
Leitungsquerschnittbis 7x1,5 mm²
Menge: 7,000 St

**01.13.0067 beidseitiger Kabelanschluss 3x2,5 mm²**
Anschlußarbeiten beidseitig
Anschluß von Schwachstromleitungen an Schaltschränke, Verteiler, Schaltgeräte, Motoren, Feldgeräte usw., einschließlich Aderendhülsen bei flexiblen Leitungen, Unterleg- und Zahnscheiben, Löt- bzw. Wickelmaterial sowie wasserdichte Verschraubungen. Leitungen ablängen, absetzen, einführen, kennzeichnen, gegen mech. Belastung sichern und betriebsfertig anklemmen einschließlich Abschirmung soweit erforderlich.
Leitungsquerschnittbis 3x2,5 mm²
Menge: 10,000 St

**01.13.0068 beidseitiger Kabelanschluss 5x2,5 mm²**
Anschlußarbeiten beidseitig
Anschluß von Schwachstromleitungen an Schaltschränke, Verteiler, Schaltgeräte, Motoren, Feldgeräte usw., einschließlich Aderendhülsen bei flexiblen Leitungen, Unterleg- und Zahnscheiben, Löt- bzw. Wickelmaterial sowie wasserdichte Verschraubungen. Leitungen ablängen, absetzen, einführen, kennzeichnen, gegen mech. Belastung sichern und betriebsfertig anklemmen einschließlich Abschirmung soweit erforderlich.
Leitungsquerschnitt 5x2,5 mm²
Menge: 10,000 St

**01.13.0069 beidseitiger Kabelanschluss 5x4 mm²**
Anschlußarbeiten beidseitig
Anschluß von Schwachstromleitungen an Schaltschränke, Verteiler, Schaltgeräte, Motoren, Feldgeräte usw., einschließlich Aderendhülsen bei flexiblen Leitungen, Unterleg- und Zahnscheiben, Löt- bzw. Wickelmaterial sowie wasserdichte Verschraubungen. Leitungen ablängen, absetzen, einführen, kennzeichnen, gegen mech. Belastung sichern und betriebsfertig anklemmen einschließlich Abschirmung soweit erforderlich.
Leitungsquerschnitt 5x4 mm²
Menge: 10,000 St

**01.13.0070 beidseitiger Kabelanschluss 4 x 10 mm²**
Anschlußarbeiten beidseitig
Anschluß von Schwachstromleitungen an Schaltschränke, Verteiler, Schaltgeräte, Motoren, Feldgeräte usw., einschließlich Aderendhülsen bei flexiblen Leitungen, Unterleg- und Zahnscheiben, Löt- bzw. Wickelmaterial sowie wasserdichte Verschraubungen. Leitungen ablängen, absetzen, einführen, kennzeichnen, gegen mech. Belastung sichern und betriebsfertig anklemmen einschließlich Abschirmung soweit erforderlich.
Leitungsquerschnitt 4x10 mm²
Menge: 4,000 St

**01.13.0071 beidseitiger Kabelanschluss Datenleitung CAT 7**
beidseitiger elektrischer Anschluss für LAN
Netzwerkkabel Simplex CAT 7
Menge: 20,000 St

**01.13.0072 Kabelbezeichnungsschilder**
Kabelbezeichnungsschilder
zur dauerhaften Kennzeichnung
mit Schilderträgern und Befestigungsband.

Angebotenes Produkt:

Fabrikat: '.........'

Typ: '.........'

liefern und montieren
Menge: 1600,000 St

**01.13.0073 Messung, Dokumentation gemäß VDE 0100-600**
*** Pauschalposition
Komplette Messung aller Kabel und
Leitungen gemäß VDE 0100-600 insbesondere Isolationsmessung, Durchgangsprüfung etc.  für alle Stromkreise und Datenleitungen, einschließlich Erstellen und Übergabe von Protokollen
Menge: 1,000 psch

**Ausführungsbeschreibung 2 ***Vorbeschrieb CAT Messung*****
*Vorbeschrieb CAT Messung****
Dokumentation der Messungen, Kupferverkabelung

Für die durchgeführten Messungen der Kabelstrecken ist eine Dokumentation gemäß
folgenden Anforderungen in Ordnern zusammenzustellen:
- Verwendete Messgeräte inkl. des
  jeweiligen Softwarestands und Datum
  sowie Nachweis der zuletzt durchgeführten Kalibrierung
  für sowohl Injektor als auch Terminator';
- Bestätigung des Herstellers des Messgeräts über
  Konformität zu der ISO/IEC
- Bestätigung über die Durchführung der
  Messungen gemäß ISO/IEC
- Datum und Unterschrift des/der
  Messenden;
- Datenblätter über die installierten
  Komponenten;
- Bestätigung über den Neuerwerb der
  verwendeten Messleitungen mit
  den jeweils zugehörigen Seriennummern;
- Nachweis über verwendete Messleitungen
  inkl. Seriennummer und Datenblatt;
- Dokumentation der Referenzmessungen
  gemäß den weiter unten beschriebenen
  Anforderungen mit Angabe des jeweils
  verwendeten Messgerätes und Messleitung;
- Gegliedert und sortiert nach Etagen;
- Untergliedert und sortiert nach Unterverteilern;
- Untergliedert und sortiert nach Räumen;
- Tabellarische Zusammenstellung der
  einzelnen Messungen mit den zugehörigen
  Meßergebnissen. Es ist nur die jeweilige
  endgültige Messung aufzuführen.
- CD/DVD mit den originalen Messprotokollen aus dem
  verwendeten Messgerät inkl. benötigter Software des
  Messgerätherstellers und  ggf. benötigten Lizenzen
  zum Öffnen,  Betrachten und Drucken des Protokolls
  für übliche Betriebssysteme. Sofern unterschiedliche
  Messgeräthersteller zum Einsatz kommen bzw.
  unterschiedliche  Software zu verwenden wäre gilt
  gleiches für alle Messgeräte und die jeweilige
  Software.

Die Dokumentation der einzelnen Messung ist in geeigneter Form gemäß den folgenden Anforderungen durchzuführen:
- Bezeichnung der gemessenen Kabelstrecke;
- Datum und Uhrzeit der Messung;
- Seriennummer der verwendeten
  Messleitung, sofern zutreffend;
- Kabelhersteller und Type;
- Tabellarische Darstellung und grafische
  Auswertung der Messergebnisse sowie der
  Meßergebnisse etwaiger Nachbesserungen.

Für die Dokumentation der Messungen sind nachfolgende Einheiten zu verwenden:
- Länge der Strecke in Metern [m];
- Rückflussdämpfung in Dezibel [dB];
- Laufzeit in Mikrosekunden [µs];
- Laufzeitunterschied in Mikrosekunden
  [µs];
- Gleichstrom-Schleifenwiderstand
  in Ohm;
- Gleichstrom-Widerstandsunterschied in
  Prozent [%];
- Einfügedämpfung in Dezibel [dB];
- Nahnebensprechdämpfung in Dezibel [dB];
- Leistungssummierte Nahnebensprechdämpfung in Dezibel [dB];
- Dämpfungs-Nebensprechdämpfungs-
  Verhältnis in Dezibel [dB];
- Leistungssummiertes Dämpfungs-
  Nebensprechdämpfungs-Verhältnis
  in Dezibel [dB];
- Ausgangsseitige Fernnebensprechdämpfung in Dezibel [dB];
- Leistungssummierte ausgangsseitige
  Fernnebensprechdämpfung in Dezibel [dB];
- Erdungsymmetriedämpfung in Dezibel [dB];
- ausgangsseitige Unsymmetriedämpfung
  (TCL) in Dezibel [dB].

Die sorgfältig erstellte Dokumentation ist Grundlage für die Abnahme, Abrechnung und Gewährleistung. Die einzelnen Kabellängen der Datenanschlüsse sind in Listenform fortlaufend der Abrechnung beizufügen.
Die Beschriftung und Listen sind nach den Vorgaben des Nutzers/Betreibers anzufertigen.

**01.13.0074 Messung Cu CL Link Fa**
Messung Kupferkabel CL (Channel Link) - Übertragungsstrecke, DIN EN 50173-1 (VDE 0800-173-1), Link Klasse F Index A tiefgestellt, Darstellung der Messung als Tabelle und als Grafik, Dokumentation vorab digital zur Prüfung und nach Freigabe auf Datenträger, im PDF-Format und mit Originaldateien, als Standard-Report, in 2-facher Ausfertigung, Ausführung gemäß Vorbeschrieb CAT Mesung
.
Menge: 30,000 St

#### Titel 01.15 Probetrieb vor Abnahme

*Hinweis: Kalkulationshinweis Probebetrieb*
Der Auftragnehmer Gebäudeautomation hat die planungskonformen Funktionen der Anlagen und deren Zusammenwirken mit verbundenen Anlagen in Probebtrieben nachzuweisen. Der Nachweis erfolgt auf der Basis der übergebenen Betriebsdaten und ist Voraussetzung für die Abnahme durch den Auftraggeber.

Während des Probebetriebs muss die Anlage im Automatikbetrieb betrieben werden.

Der Probebtrieb der Anlage umfasst folgende Leistungen:

- Betrieb der Anlage über einen Zeitraum von zwei
  Wochen
- Zwei Ortstermine mit jeweils 2 MSR-Technikern
  (jeweils 8,0 Stunden) während des Probebetriebs zur
  Veränderung von Sollwerten, Parametern oder
  Zeitprogrammen oder sonstigen Anlagenparametern in
  Abstimmung mit dem Auftraggeber/ GA-Planer
- Übergabe der gespeicherten Betriebsdaten an den
  Auftraggeber nach Abschluss des Probebetriebs

**01.15.0001 Probebetrieb**
*** Pauschalposition
Durchführung des Probebtriebs, wie vor
beschrieben, einschl. Übergabe der gespeicherten Betriebsdaten an den AG
Menge: 1,000 psch

#### Titel 01.16 Tagelohnarbeiten

**01.16.0001 Stundenlohn MSR-Techniker**
MSR-Technikerstunde
für unvorhersehbare Arbeiten sowie zusätzlicher Koordination, Umplanung, etc. zum Nachweis.
Innerhalb der üblichen Arbeitszeit (Montag - Freitag) 8.00 - 17.00 Uhr. Stundenlohnarbeiten werden nur auf ausdrückliche Anweisung der Fachbauleitung des Bauherrn vergütet.
Menge: 20,000 h

**01.16.0002 Stundenlohn MSR-Techniker**
MSR-Technikerstunde
für unvorhersehbare Arbeiten sowie zusätzlicher Koordination, Umplanung, etc. zum Nachweis.
Außerhalb der üblichen Arbeitszeit 6.00 - 8.00 Uhr / 17.00 - 22.00 Uhr und an Samstagen.
Stundenlohnarbeiten werden nur auf ausdrückliche
Anweisung der Fachbauleitung des Bauherrn vergütet.
Menge: 1,000 h

**01.16.0003 Stundenlohn MSR-Techniker**
MSR-Technikerstunde
für unvorhersehbare Arbeiten sowie zusätzlicher Koordination, Umplanung, etc. zum Nachweis.
Außerhalb der üblichen Arbeitszeit an Sonn- und Feiertagen.
Stundenlohnarbeiten werden nur auf ausdrückliche
Anweisung der Fachbauleitung des Bauherrn vergütet.
Menge: 1,000 h

**01.16.0004 MSR-Monteurstunde**
MSR-Monteurstunde
für unvorhersehbare Arbeiten sowie zusätzlicher Koordination, Umplanung, etc. zum Nachweis.
Innerhalb der üblichen Arbeitszeit (Montag - Freitag) 8.00 - 17.00 Uhr. Stundenlohnarbeiten werden nur auf ausdrückliche Anweisung der Fachbauleitung des Bauherrn vergütet.
Menge: 20,000 h

**01.16.0005 MSR-Monteurstunde**
MSR-Monteurstunde
für unvorhersehbare Arbeiten sowie zusätzlicher Koordination, Umplanung, etc. zum Nachweis.
Außerhalb der üblichen Arbeitszeit 6.00 - 8.00 Uhr / 17.00 - 22.00 Uhr und an Samstagen.
Stundenlohnarbeiten werden nur auf ausdrückliche
Anweisung der Fachbauleitung des Bauherrn vergütet.
Menge: 1,000 h

**01.16.0006 MSR-Monteurstunde**
MSR-Monteurstunde
für unvorhersehbare Arbeiten sowie zusätzlicher Koordination, Umplanung, etc. zum Nachweis.
Außerhalb der üblichen Arbeitszeit an Sonn- und Feiertagen. Stundenlohnarbeiten werden nur auf ausdrückliche Anweisung der Fachbauleitung des Bauherrn vergütet.
Menge: 1,000 h

#### Titel 01.17 Wartungsarbeiten

*Hinweis: Kalkulationshinweis*
Der Bauherr plant, nach erfolger Abnahme für
das Gewerk Gebäudeautomation einen Wartungsvertrag mit einer Laufzeit von 4 Jahren abzuschließen.

##### Bereich 01.17.01 1. Jahr nach Abnahme

**01.17.01.0001 Wartung 1-mal jährlich gemäß VDMA 24186, Teil 4**
*** Bedarfsposition ohne GB
Wartung 1xjährlich

für das erste Jahr nach der
Abnahme

für die in den beigefügten Stücklisten aufgeführten
Anlagenkomponenten. Der Wartungsturnus ist 1-mal
jährlich. Die Vertragsdauer beträgt mindestens ein
volles Kalenderjahr und verlängert sich
 m 31.12. um jeweils ein Jahr, wenn nicht 3 Monate vor
Jahresende schriftlich gekündigt wird. Die Tätigkeiten
entsprechen der VDMA-Leistungsbeschreibung Nr.24186
Teil 4. Die Instandsetzung der Geräte wird nach Zeit
und Aufwand nach Rücksprache mit dem Auftraggeber
zusätzlich in Rechnung gestellt.
Menge: 1,000 St

##### Bereich 01.17.02 2. Jahr nach Abnahme

**01.17.02.0001 Wartung 1-mal jährlich gemäß VDMA 24186, Teil 4**
*** Bedarfsposition ohne GB
Wartung 1xjährlich

für das zweite Jahr nach der
Abnahme

für die in den beigefügten Stücklisten aufgeführten
Anlagenkomponenten. Der Wartungsturnus ist 1-mal
jährlich. Die Vertragsdauer beträgt mindestens ein
volles Kalenderjahr und verlängert sich
 m 31.12. um jeweils ein Jahr, wenn nicht 3 Monate vor
Jahresende schriftlich gekündigt wird. Die Tätigkeiten
entsprechen der VDMA-Leistungsbeschreibung Nr.24186
Teil 4. Die Instandsetzung der Geräte wird nach Zeit
und Aufwand nach Rücksprache mit dem Auftraggeber
zusätzlich in Rechnung gestellt.
Menge: 1,000 St

##### Bereich 01.17.03 3. Jahr nach Abnahme

**01.17.03.0001 Wartung 1-mal jährlich gemäß VDMA 24186, Teil 4**
*** Bedarfsposition ohne GB
Wartung 1xjährlich

für das dritte Jahr nach der
Abnahme

für die in den beigefügten Stücklisten aufgeführten
Anlagenkomponenten. Der Wartungsturnus ist 1-mal
jährlich. Die Vertragsdauer beträgt mindestens ein
volles Kalenderjahr und verlängert sich
 m 31.12. um jeweils ein Jahr, wenn nicht 3 Monate vor
Jahresende schriftlich gekündigt wird. Die Tätigkeiten
entsprechen der VDMA-Leistungsbeschreibung Nr.24186
Teil 4. Die Instandsetzung der Geräte wird nach Zeit
und Aufwand nach Rücksprache mit dem Auftraggeber
zusätzlich in Rechnung gestellt.
Menge: 1,000 St

##### Bereich 01.17.04 4. Jahr nach Abnahme

**01.17.04.0001 Wartung 1-mal jährlich gemäß VDMA 24186, Teil 4**
*** Bedarfsposition ohne GB
Wartung 1xjährlich

für das vierte Jahr nach der
Abnahme

für die in den beigefügten Stücklisten aufgeführten
Anlagenkomponenten. Der Wartungsturnus ist 1-mal
jährlich. Die Vertragsdauer beträgt mindestens ein
volles Kalenderjahr und verlängert sich
 m 31.12. um jeweils ein Jahr, wenn nicht 3 Monate vor
Jahresende schriftlich gekündigt wird. Die Tätigkeiten
entsprechen der VDMA-Leistungsbeschreibung Nr.24186
Teil 4. Die Instandsetzung der Geräte wird nach Zeit
und Aufwand nach Rücksprache mit dem Auftraggeber
zusätzlich in Rechnung gestellt.
Menge: 1,000 St

##### Bereich 01.17.05 5. Jahr nach Abnahme

**01.17.05.0001 Wartung 1-mal jährlich gemäß VDMA 24186, Teil 4**
*** Bedarfsposition ohne GB
Wartung 1xjährlich

für das fünfte Jahr nach der
Abnahme

für die in den beigefügten Stücklisten aufgeführten
Anlagenkomponenten. Der Wartungsturnus ist 1-mal
jährlich. Die Vertragsdauer beträgt mindestens ein
volles Kalenderjahr und verlängert sich
 m 31.12. um jeweils ein Jahr, wenn nicht 3 Monate vor
Jahresende schriftlich gekündigt wird. Die Tätigkeiten
entsprechen der VDMA-Leistungsbeschreibung Nr.24186
Teil 4. Die Instandsetzung der Geräte wird nach Zeit
und Aufwand nach Rücksprache mit dem Auftraggeber
zusätzlich in Rechnung gestellt.
Menge: 1,000 St
